# Grundschule Reisensburg
Angebotsaufforderung (GAEB DA XML 3.3, DA83)
Projekt: 22004
Währung: EUR
Vergabeart: Freihändige Vergabe
Eröffnung: 27.03.2019
Abgabeort: Eberhard Immobilienbau GmbH; Moltkestraße 4/3; D-89077 Ulm
Ausführungsende: 25.10.2019
Erstellt mit: GXML Toolbox V3.3 R20220330, ORCA AVA 27 27.00.00, 27.05.2026

## Allgemeine Angaben zur Baustelle und zur Ausführung
Allgemeine Angaben zur Baustelle und zur Ausführung nach DIN 18299:

Die nachfolgenden Angaben befreien den Unternehmer nicht von der Verpflichtung zur genauen Prüfung der für das Angebot und für die Durchführung der Bauarbeiten maßgebenden örtlichen Verhältnisse wie Zu- und Abfahrten zum Baugebiet und innerhalb des Baugebietes, zur Verfügung stehende Arbeitsräume, Bodenverhältnisse sowie Lagerflächen zu überprüfen und die beigefügten Planunterlagen zu beachten.

Der AG hat für die Objekt- bzw. Bauüberwachung Architekten sowie Fachingenieure beauftragt. Die erforderlichen eigenen Leistungen der Fachbauleitung des AN bleiben hiervon unberührt. Der AN hat mit den Bauleitungen des AG im Sinne der Baustelle und zur Erfüllung seiner vertraglichen Leistungen zusammen zu arbeiten. Den Anordnungen der Bauleitungen / Objektüberwachung des AG ist Folge zu leisten.

1. Angaben zur Baustelle:

Sanierung und Erweiterung der Grundschule Reisensburg Bauabschnitt 2
Johann-Sauter-Straße 3+5, 89312 Günzburg
Flur-Nr.: 530, 530/02, 519/2.2, 6/0.0, 7/0.0

1.1 Lage der Baustelle:
Das Bauvorhaben befindet sich in Ortsrandlage des Ortsteils Reisensburg der Stadt Günzburg. Im Süden führt die Johann-Sauter-Straße am Grundstück vorbei, im Westen in etwas größerem Abstand die Donaustraße - eine Zufahrt von der Donaustraße aus besteht aber nicht. Im Westen, Norden und Osten ist das Grundstück im Prinzip von Baumbestand und Waldfläche umgeben.

1.2 Bestandsgebäude und Umgebung:
Der Bestand der Grundschule Reisensburg besteht aus einem im Jahr 1959 erbauten, dreigeschossigen Ostflügel und einem Westflügel (bereits abgebrochen), der in den 1970er Jahren als eingeschossiger Bau mit Teilunterkellerung erstellt wurde.
Als 1. Bauabschnitt wurde ein Neubau inkl. Außenanlagen im Süden errichtet (2025-2026). Westlich des Schulgebäudes liegend, existiert außerdem ein zweigeschossiges, ehemaliges Lehrerwohnhaus inkl. Doppelgarage, das vor Beginn der Baumaßnahme noch abgebrochen wird. Der vorhandene Werkzeug-Container aus Metall wird versetzt.

Die östlich der Schule gelegene Herrenwaldhalle wurde 2019 umfassend modernisiert, die Außenanlagen damals jedoch nur provisorisch angeschlossen. Zwischen 2023 und 2024 erfolgte als 1. Bauabschnitt die Herstellung der Stellplätze oberhalb (östlich) der Herrenwaldhalle.
Der 2. Bauabschnitt soll ab 2028 umgesetzt werden.

Das Gelände ist geprägt von einer natürlichen Topographie, die von Nordosten Richtung Südwesten hin deutlich abfällt.
Eingangsniveau ± 0.00 = OKFFB im EG Neubau = +481,99 ü. NN
Eingangsniveau +0.07 = OKFFB EG Bestandsbau = +482,06 ü. NN
Eingangsniveau -0.61 = OKFFB im EG Herrenwaldhalle = +481,38 ü. NN

1.3 Zufahrtsmöglichkeiten und Beschaffung der Zufahrt:
Die Zufahrt zur Baustelle erfolgt über die südlich verlaufende Johann-Sauter-Straße, Zufahrtsbreite ca. 4 m, bis zum Schulgarten (wurde während der Abbrucharbeiten mit Sattelschleppern befahren).
Der Hofbereich zwischen Grundschule und Vorplatz wird momentan für Schul-Container genutzt, steht aber später als Baustelleneinrichtungs- und Parkfläche zur Verfügung. Die vorhandenen Feuerwehrflächen sind stehts freizuhalten.
Die Zufahrt zum Baubereich erfolgt über öffentliche Straßen. Die geltenden gesetzlichen Bestimmungen und Verordnungen sind einzuhalten (siehe auch StVO).
Notwendige Regelungen für Spezial- und Schwertransporte im öffentlichen Verkehrsnetz und sonstigen Zufahrtsstraßen sind grundsätzlich seitens des Auftragnehmers zu treffen, alle notwendigen Genehmigungen hierfür sind einzuholen. Diese Kosten sind in die Einheitspreise einzukalkulieren. Außerdem ist die Bauleitung rechtzeitig über die Termine solcher Transporte zu benachrichtigen.

1.4 Art und Lage der baulichen Anlagen:
Bei der Baumaßnahme handelt es sich um die Herstellung von Außenanlagen für die:

1.) Grundschule Reisensburg 2. BA (ca. 2.600 m2), bestehend aus:
 - Schulhof
 - Zufahrt entlang des Sportfeldes
 - Zuwegung Schule auf der Südseite

2.) Schulgarten Grundschule Reisensburg (ca. 260 m2), bestehend aus:
 - Überarbeitung Schulgarten
 - Einfriedung

Jeweils mit den angrenzenden Vegetationsflächen.

Alle Teile der Außenanlage werden zusammen hergestellt, sind jedoch für die Abrechnung entsprechend den LV-Titeln aufzuteilen. Die Mehraufwände für die Aufteilung sind in die Einheitspreise einzukalkulieren.

1.5 Auszuführende Gewerke:
Landschaftsbauarbeiten und Tiefbauarbeiten (Regenwasserbewirtschaftung)

1.6 Folgende Maßnahmen sind im Rahmen der Arbeiten durchzuführen:
- Rodungsarbeiten (soweit noch erforderlich)
- Erdarbeiten (Geländeabtrag, - auftrag und -modellierungen)
- Einbau von Regenwasser- und Versorgungsanlagen (Setzen und Anschließen von Abläufen,
  Rinnen, Entwässerungsleitungen, Revisionschacht, Kabelleerrohre etc.)
- Herstellen von befestigten Flächen (Betonpflaster, Rasenfugenpflaster, Asphalt etc.)
- Herstellung von Spielflächen mit losem Fallschutzmaterial
- Herstellung von Geländeabfangungen, Treppen- und Sitzstufenanlagen
- Vegetationstechnische Arbeiten, Pflanz- (Gehölze/Stauden) und Ansaatarbeiten (Rasen/Wiese)
- Dachbegrünungen mit Arbeitshöhen bis 4 m
- ggf. temporäre und provisorische Maßnahmen zur Sicherstellung der Zugänglichkeit

 1.7 Montagearbeiten Fremdgewerke:
Während, vor allem zu Beginn der Baumaßnahme, finden noch Ausbauarbeiten im Bereich des Schul-Bestandsgebäudes und ggf. weitere Hoch- und Tiefbauarbeiten statt.
Der AN hat sich mit den anderen Fachfirmen eigenverantwortlich so zu koordinieren, dass es nicht zu gegenseitigen Behinderungen kommt. Längere, mehrere Tage andauernde, Beeinträchtigungen des AN und durch die Arbeiten des AN, sind im Vorfeld mit der Bauleitung / Objektüberwachung abzustimmen (z.B.  Fassadenanschlüsse). Die Koordination ist vom AN bei der Bauorganisation und -abwicklung zu beachten und in die EPs einzukalkulieren. Ein zusätzlicher Aufwand wird nicht vergütet.

Evtl. werden unterstützende Tätigkeiten im Bereich Erdbau für verschiedene Leitungsträger u.Ä. in geringem Umfang erforderlich. Für die Ausbaugewerke und den reibungslosen Betrieb müssen ggf. Provisorien erstellt, während der Bauzeit unterhalten und im Anschluss wieder rückgebaut werden.

1.8 Für den Verkehr freizuhaltende Flächen:
Die "Johann-Sauter-Straße" als öffentliche Straßen darf nicht verstellt werden und ist jederzeit freizuhalten. Dies gilt ebenso für die Zufahrten zu den benachbarten Grundstücken, die Feuerwehrflächen und die Stellplätze oberhalb der Herrenwaldhalle.

1.9 Anschlüsse für Wasser und Strom:
Der AG richtet ausreichend dimensionierte zentrale Entnahmestellen für Wasser und Strom ein. Die Installation der individuell erforderlichen Verlängerungsleitungen und Kabel zu den einzelnen Arbeitsstellen obliegt dem AN. Sicherheitsvorschriften, sowie die beiliegenden VHB-Formlätter sind in diesem Zusammenhang zu beachten.

1.10 Baustelleneinrichtung:
Das Einrichten, Vorhalten und Räumen der Baustelleneinrichtung für sämtliche in der Leistungsbeschreibung aufgeführten Leistungen, ist in die Einheitspreise mit einzukalkulieren. Die Baustelleneinrichtung wird nicht gesondert vergütet.

Baustelleneinrichtungs- und Lagerflächen für Container, Materialien und Schüttgüter stehen nur in geringem Umfang zur Verfügung - größere Materiallagerungen sind mit den Ausbaugewerken bzw. mit dem Bauleiter / der Objektüberwachung des Hochbaus abzustimmen.
Die Lieferung sämtlicher Schüttgüter, Beläge und Einbaugegenstände sind möglichst so zu koordinieren, dass sie direkt eingebaut werden können.
Sämtliche zur Ausführung darüber hinaus erforderlichen Lager- und Arbeitsplätze hat der AN in Eigenverantwortung zu beschaffen und anzumieten (z.B. Anmietung von öffentlichen Verkehrsflächen einschl. der verkehrsrechtlichen Anordnung). Die entstehenden Kosten werden nicht gesondert vergütet sofern nicht ausdrücklich anders beschrieben.
Der Auftragnehmer ist verpflichtet, die Lage der Baustelleneinrichtung sowie die erforderlichen Lager- und Arbeitsplätze mit der Bauleitung / Objektüberwachung und dem AG abzustimmen.
1.11 Wasch- und Toilettenanlagen
Der AG stellt in ausreichender Anzahl sanitäre Anlagen auf dem Baugrundstück zur Verfügung.

1.12 örtliche Verhältnisse und besondere Erschwernisse
An dieser Stelle wird ausdrücklich darauf hingewiesen, dass sich die Baustelle auf einem Schul- bzw. Gemeindehallengelände mit laufendem Betrieb befindet und es Kreuzungen der Zugänge mit Baustellenbereichen gibt. Die Besucher- und Schulwegsicherheit hat daher höchste Priorität. Eine Gefährdung von Besucher / Schüler muss in jedem Fall verhindert werden. Hierauf ist bei der Planung der individuellen Baustellenlogistik besonderer Wert zu legen. Rückwärtsfahren ist nur unter Zuhilfenahme eines Einweisers erlaubt. Trotz vorheriger Baustellen- und Eventplanung ist mit Einschränkungen bei Veranstaltungen ist zu rechnen.

Die Baustellenbereiche sind in ordentlichem Zustand zu halten und nach den jeweiligen Tagesarbeitszeiten in aufgeräumten und sicherem Zustand zu hinterlassen.
Der Auftragnehmer hat für ausreichenden Schutz seiner eigenen Leistung zu sorgen, diesen Schutz ständig zu überwachen und ggfs. zu vervollständigen.

Die Baustelle muss sorgfältig abgeschlossen werden, Schüler und Besucher dürfen die Baustelle nicht betreten. Untertags ist dafür zu sorgen, dass der Bauzaun möglichst geschlossen bleibt, während abends das Verschließen des Bauzauns gewissenhaft und unbedingt erfolgen muss.

Es darf kein Müll herumliegen. Vor allem Glasflaschen oder ähnlich scharfkantige Objekte dürfen nicht in Griffweite für Schüler auf der Baustelle liegen bleiben. Auf die Sauberkeit der Baustelle ist besonders zu achten.
Feuerwehrzufahrten und Feuerwehraufstellflächen müssen aufrechterhalten weden. Temporäre notwendige Aufstellung in diesen Bereichen ist nur nach Abstimmung und Freigabe der Bauleitung / Objektüberwachung zulässig.

Der Bieter hat VOR der Angebotsabgabe ZWINGEND die örtlichen Verhältnisse wie Zu- und Abfahrten zum Baugebiet und innerhalb des Baugebietes, zur Verfügung stehende Arbeitsräume, Bodenverhältnisse sowie Lagerflächen zu überprüfen und die beigefügten Planunterlagen zu beachten. Die aus den in der Baubechreibung genannten Punkten resultierenden Erschwernisse und Behinderungen sind vom Auftragnehmer zwingend bei der Ausführung zu berücksichtigen und in die Einheitspreise einzurechnen.

Nachforderungen aufgrund der Nichtkenntnisse der örtlichen Verhältnisse bzw. der Planunterlagen werden nicht akzeptiert. Es können keine Mehrforderungen geltend gemacht werden.

1.13 Baugrund
Der Baugrund besteht gemäß Baugrundgutachten (1. BA Grundschule) aus: Oberboden (schwach kiesig, mehr oder weniger sandiger Schluff), darunter Auensande (überwiegend schwach schluffige Sande der Bodengruppe SU); außerdem stellenweise Auffüllungen aus mehr oder weniger schluffigen, stark sandigen Kiesen.
Grundwasser: gemäß Baugrundgutachten ist mit einem zusammenhängenden Grundwasserspiegel erst in größeren Tiefen (> 10m) zu rechnen.
In Bereichen mit vorhandenen Belägen ist geplant, die Trag- und Frostschutzschichten in Teilen zu erhalten. Dafür notwendige Beprobungen sind zeitlich in den Bauablauf einzuplanen.

2. Angaben zur Ausführung:

2.1 Bauablauf und Vertragsfristen:
Ausführungstermine und verbindliche Vertragsfristen sind in den Besonderen Vertragsbedingungen geregelt.
Die Leistungen sind zügig und ohne größere Unterbrechungen durchzuführen.
Konkretisierung der Termine:
Geplant ist, im westlichen Bereich (Schulgarten / ehem. Lehrerwohnhaus) mit den Arbeiten zu beginnen und von dort aus nach Osten zu arbeiten. Je nach Baufortschritt müssen die Arbeiten dann pausieren, bis auf der Südseite des Schul-Bestandsgebäudes die Hochbauarbeiten abgeschlossen sind (geplante Übergabe Anfang August 2027).
Danach kann dieser Bereich hergestellt werden. Ziel ist es, die Außenanlagen spätestens bis Herbst 2027 baulich fertigzustellen (Ende der Fertigstellungspflege Herbst 2028).

Der AN hat bis 20 Arbeitstage nach Auftragserteilung einen Basisterminplan für seine eigenen Leistungen entsprechend des Rahmenterminplans aufzustellen und mit dem AG abzustimmen.
Nach dieser Abstimmung und die Übernahme in den Rahmenterminplan des AGs wird dieser Grundlage für die weitere Planung, Vorbereitung und Ausführung für die Baumaßnahme.

2.2 Behördliche Genehmigungen und Abnahmen:
Das rechtzeitige, selbständige Einholen von behördlichen Genehmigungen und Anordnungen, die für den Bauablauf in Verbindung stehen, wie z.B. Straßensperrungen, Miete öffentlicher Flächen, etc. ist Sache des Auftragnehmers.

2.3. Ausführung von Bauleistungen:
Die Vertragsgrundlage bilden die "allgemeinen Vertragsbedingungen für die Ausführung von Bauleistungen" der Verdingungsordnung für Bauleistungen - VOB Teil B DIN 1961 neueste Fassung zum Zeitpunkt der Vergabe, ergänzt um nachstehende Bedingungen:
Ausführungsunterlagen

In der Leistungsbeschreibung bedeutet "nach besonderer Anordnung des AG" oder
"in Abstimmung mit der Bauleitung", dass mit der Vorbereitung der Ausführung erst nach besonderer Anordnung durch den AG oder die Bauleitung / Objektüberwachung zu beginnen ist.

Sämtliche Leistungen umfassen die zur ihrer Erbringung erforderlichen Baustoffe, Bau- und sonstige Kleinteile frei Einbauort, es sei denn der Leistungsbeschrieb weicht hiervon ausdrücklich ab.

2.4 Zu schützender Baumbestand
Es ist von allen am Bau beteiligten Parteien besonders darauf zu achten, dass bestehende Bäume und zu erhaltende Vegetation durch die auf dem Baufeld stattfindenden Arbeiten keinen Schaden nehmen. Folgende Regelwerke sind in diesem Zusammenhang zu beachten:
- RSBB, Richtlinien zum Schutz von Bäumen und Sträuchern im Bereich von Baustellen
- DIN 18920, Schutz von Bäumen und Pflanzenbeständen im Bereich von Baustellen
- RAS-LP 4

Insbesondere auf folgende Schadensursachen wird ausdrücklich hingewiesen:
Bodenverdichtung durch Befahren, Abstellen von Maschinen und Fahrzeugen, Baustelleneinrichtungen, Lagern von Baustoffen und Abfällen, Bodenbewegung (Bodenauftrag, Bodenabtrag), chemische Verunreinigung, mechanische Beschädigung oder Zerstörung im Wurzel- und / oder im oberirdischen Bereich. Bei Erfordernis sind geeignete Schutzmaßnahmen zu ergreifen und mit der Bauleitung vor Ausführung abzustimmen.

Bei Schäden an Bäumen, Pflanzbeständen und Vegetationsflächen muss der AN gemäß der Bewertungsmethode 'Koch' Schadenersatz leisten, soweit er den Schaden zu vertreten hat. Evtl. notwendige Sanierungsmaßnahmen und die Einholung besonderer Gutachten gehen zu Lasten des Schadenverursachers.

2.5. Vorhandene Sparten und Leitungen:
Der Auftragnehmer hat sich in eigener Verantwortung rechtzeitig vor Ausführung der Arbeiten über die genaue Lage und Tiefe bzw. Höhenlage aller vorhandenen und geplanten Leitungen, Kabeln, Dränagen, Kanälen u.ä. bei den jeweiligen öffentlichen sowie privaten Spartenträger anhand der Bestandspläne zu unterrichten.

Der AN hat vor Beginn der Arbeiten diese Angaben durch Suchgräben zu überprüfen und die Einrichtungen zu sichern. Mit den Spartenträgern ist abzustimmen, auf welche Weise die Leitungen beseitigt, geschützt und/oder neu verlegt werden sollen. Verursacht der AN Schäden an diesen Einrichtungen, so geht deren Behebung zu Lasten des AN.
Der AN hat jegliche Beschädigungen von Leitungen sofort dem Leitungseigentümer und der Baileitung / Objektüberwachung zu melden.
Eine Beschädigung liegt auch vor, wenn z.B. Schutzrohre Druckstellen oder Verformungen aufweisen.

2.6 Sauberkeit auf der Baustelle, Baustellenzufahrt:
Bauschutt, Verpackungsmaterial, sonstige Abfälle und Verunreinigungen, die aus dem Bereich oder den Arbeiten des AN herrühren, sind von diesem laufend auf seine Kosten zu beseitigen (VOB Teil C, DIN 18 299 - Nebenleistungen).
Der Auftragnehmer hat etwaige durch seinen Betrieb bedingte Verunreinigungen von Baustraßen, Zufahrtstraßen und privaten und öffentlichen Verkehrsflächen möglichst zu vermeiden und unvermeidbare Verschmutzungen unverzüglich, spätestens arbeitstäglich auf seine Kosten zu entfernen (durch geeignete Kehrgeräte, etc.).
Dies ist in die Einheitspreise einzukalkulieren und wird nicht gesondert vergütet.

2.7 Schutz der angrenzenden Grundstücksflächen, Zufahrten und Beweissicherung
Auf die vorhandenen, zu erhaltenden öffentlichen Zufahrtsstraßen und Gehwege aus Asphaltbelag einschl. der Granitbordsteinen und vorhandenen Straßenleuchten sowie der angrenzenden Nachbargrundstücke ist durch den AN besondere Rücksicht zu nehmen. Durch geeignete Maßnahmen hat er dafür zu sorgen, das diese durch den Baustellenbetrieb nicht beschädigt werden.
Im Bereich der Fassade und den technischen Geräten ist besondere Vorsicht geboten, außerdem ist die Arbeitshöhe zum Teil eingeschränkt (Dachvorsprünge, Regenrinne, Bestandsbäume etc.). Um Beschädigungen zu vermeiden sind die Arbeiten in diesen Bereichen ggf. "von Hand" auszuführen. Für etwaige Schäden haftet der AN.
Für etwaige Schäden haftet der AN.
Alle Schäden an Gebäuden und den umliegenden Technikbauwerken sind vor Beginn der Arbeiten zu dokumentieren. Die bebilderte Dokumentation ist der Bauleitung / Objektüberwachung zur Verfügung zu stellen.

2.8 Erd- und Bodenarbeiten
Oberboden ist so einzubauen, dass er durch die Einbaugeräte nicht verdichtet wird (Überkopfeinbau, Einbau rückwärts schreitend). Der Einbau mit Planierraupe oder Planiergerät ist nicht zulässig.
Der Ausbau von Boden ist getrennt nach den einzelnen Bodenarten durchzuführen, wenn in den Leistungspositionen nichts anderes angegeben ist.
Bei profilgerechtem Bodenein- und -ausbau ist eine Profilgenauigkeit von +/- 3 cm gefordert, wenn in den Leistungspositionen nichts anderes angegeben ist.

2.9 Schutz gegen Bauimmissionen - Baulärm / Baustaub
Das Bauvorhaben grenzt an Grundschule und Wohnbebauung. Staub-, Lärm- und Geruchsbelästigungen sind entsprechend den technischen Möglichkeiten zu unterlassen. Für die Bauausführung sind Maschinen mit möglichst geringer Lärmentwicklung und mit Schalldämmung einzusetzen.
Um die Bauausführung umweltgerecht zu gestalten, sind die technischen Möglichkeiten voll zu nutzen.
Die gültigen Bestimmungen über den vorbeugenden Schallschutz und die Feinstaubverordnung sind zu erfüllen. Sämtliche Maschinen müssen den erhöhten Schallschutzanforderungen genügen.
Zum Schutz gegen Baulärm sind folgende Vorschriften zu beachten:
- Bundes-Immissionsschutzgesetz (BImSchG)
- Allgemeine Verwaltungsvorschriften gegen Baulärm - Geräuschimmissionen
- Art 14 Bayerische Bauordnung (BayBO)

Die Vorschriften zum Schutz der Nachtruhe sind zu beachten. Die tägliche Arbeitszeit auf der Baustelle wird von Montag bis Samstag jeweils von 7:00 - 20:00 Uhr begrenzt.
Darüber hinausgehende Arbeitszeiten sind mit der Bauleitung schriftltich zu vereinbaren.

Die erforderlichen gewerbepolizeilichen Genehmigungen, z.B. für Sonntags- oder Nachtarbeit und die Regelung eventueller Einsprüche in Bezug auf den Immissionsschutz sind Sache des AN.
Die gesetzlichen Anforderungen und Bestimmungen zum Schutz gegen Immisionen sind vom AN zwingend einzuhalten, gelten als Nebenleistungen und sind deshalb mit den Preisen des Angebots abgegolten.

2.10 Hinweis zur Verwendung und Lieferung von Bauprodukten und Erzeugnissen:
Der Nachweis der Gleichwertigkeit des angebotenen Produktes mit den im Positionstext geforderten Eigenschaften ist stets vom AN zu erbringen.
Vor Einbau sind die Bauprodukte vom Auftragnehmer RECHTZEITIG zu benennen und vor Ort zu bemustern.
Sie dürfen vom AN erst NACH Freigabe durch den AG und der Bauleitung bestellt und eingebaut werden. Dies ist bei der Baustellenorganisation zu berücksichtigen und in die EPs einzukalkulieren.
Der AG kann jederzeit Nachweise darüber verlangen, dass die zur Anwendung vorgesehenen Baustoffe und die angewandten Verfahren den Normen und/oder den geforderten Qualitäten entsprechen.

Die Nachweise sind zu erbringen durch:
- Prüfzeugnisse amtl. oder anerkannter Prüfinstitute
- bauaufsichtliche Zulassungen
- Gutachterliche Stellungnahmen anerkannter Güteprüfstellen
- Rechnerische oder vergleichbare Nachweise
- Grenz-, Ausfallmuster, Werkanalysen
- Güteüberwachung nach Bestimmungen o. Zulassungen

Diesbezüglichen Aufforderungen des AG ist unverzüglich, spätestens jedoch nach 3 Werktagen nachzukommen.

2.11 Sonstige Eignungs- und Gütenachweise:
Sämtliche Stoffe müssen den gewerblichen üblichen Gütebestimmungen entsprechen.
Der AN hat vor Einbau der jeweiligen Bauteile, Materialien, Böden (Oberboden, Substrate, Verfüll- und Bodenaustauschmaterialien) und Tragschicht- und Fallschutzmaterialien alle erforderlichen Eignungsprüfungen, Nachweise, Werksbescheinigungen, Unbedenklichkeitsbescheinigungen, Nachweis Schadstofffreiheit (Z0), Übereinstimmungszertifikate und Prüfprotokolle etc. auf eigene Kosten auf Verlangen des AGs bzw. der Bauleitung vorzulegen.

Insbesondere wird hier auf die Auflage zur Baugenehmigung verwiesen, dass bei anzulieferndem Bodenmaterial dem Amt für Wasserwirtschaft und Bodenschutz die Güte über den Herkunftsnachweis bzw. bei fraglicher Eignung über Deklarationsanalysen nachzuweisen ist, dass dieses Material den Zuordnungswert Z0 gem. VwV Boden einhält.
Erfolgt das nicht, so behält sich der AG vor, diese Gütebestimmungen auf Kosten des Bieters ausstellen zu lassen. Materialien, welche nicht den Gütebestimmungen entsprechen, sind unverzüglich und auf Kosten des Bieters wieder zu beseitigen.

2.12 Ausschluss von ausbeuterischer Kinderarbeit:
Berücksichtigung finden nur Produkte, die ohne ausbeuterische Kinderarbeit im Sinne der Konvention der internationalen Arbeitsorganisation der Vereinten Nationen (ILO-Konvention 182) über die schlimmsten Formen der Kinderarbeit hergestellt sind bzw. Produkte, deren Hersteller oder Verkäufer aktive, zielführende Maßnahmen zum Ausstieg aus der ausbeuterischen Kinderarbeit eingeleitet haben.
Bei Produkten, die in Asien, Afrika oder Lateinamerika hergestellt oder verarbeitet worden sind, ist dies auf Verlangen der Vergabestelle durch die Zertifizierung einer unabhängigen Organisation oder eine entsprechende Selbstverpflichtung nachzuweisen.
Die vorgenannte Bedingung ist hierbei auf Produkte beschränkt, bei denen die Gefahr der Herstellung oder Verarbeitung unter Einsatz von ausbeuterischer Kinderarbeit besteht.
Beispielhaft zu nennen sind Natursteine, Billigprodukte aus Holz u. a. aus Asien, Afrika oder Lateinamerika.

2.13 Verwendung von recycelten Stoffen und deren Anforderungen:
Sofern in den Leistungsbeschreibungen die Verwendung von recycelten Stoffen nicht ausgeschlossen wird, so können und sollen diese verwendet werden. Eine Güteüberwachung ist durch den AN vorzulegen. Erfolgt das nach Aufforderung nicht, so behält sich der AG vor, diese Gütebestimmungen auf Kosten des AN auszustellen zu lassen. Materialien, welche nicht den Gütebestimmungen entsprechen, sind unverzüglich und auf Kosten des AN zu beseitigen.

2.14 Wiederverwendung von auf der Baustelle gewonnenen Stoffen:
Grundsätzlich sind alle Stoffe wiederzuverwenden, sofern sie für die jeweilige Anforderungen geeignet sind. Hat der AN an der Eignung berechtigte Zweifel, so hat er den AG darüber zu informieren. Die Abfuhr nicht geeigneter Stoffe durch AN erfolgt erst nach Aufforderung durch den AG.

2.15 Zu entsorgende Böden, Stoffe und Bauteilen:
Alle zur Entsorgung vorgesehenen Böden, Stoffe und Bauteile sind gemäß der jeweils geltenden, einschlägigen abfallrechtlichen Gesetzen, Bestimmungen, Verordnungen und Transportvorschriften zu entsorgen. Entsprechende Nachweise sind bei Erfordernis jeweils vom AN zu erbringen und der Bauleitung zu übergeben.

2.16 Asphaltarbeiten
Bei den Asphaltarbeiten ist davon auszugehen, dass die Asphaltdeck- und Tragschicht nicht in einem Zuge durchgeführt werden können.
Dies ist vom AN bei der Kalkulation zu beachten und in die EPs einzukalkulieren.

2.17 Wasserhaltung
Während der Bauzeit ist der AN für die schadlose Ableitung des Oberflächenwassers auf der Baustelle und dem Einflussgebiet verantwortlich. Das Oberflächenwasser ist, sofern es nicht durch Chemikalien, Betonreste o. ä. verschmutzt wird, in die bestehenden Straßenentwässerungsleitungen bzw. die bereits erstellente Grundstücksentwässerung abzuleiten.
Der AN Hat sich die erforderlichen Zuleitungen selbst zu schaffen sowie die entsprechenden Vereinbarungen für die Einleitungen zu treffen.
Dies ist vom AN bei der Kalkulation zu beachten und in die EPs einzukalkulieren.

2.18 Sicherheit auf der Baustelle, Unfallverhütung
a) Die Unfallverhütungsvorschriften (UVV) in der jeweils gültigen Fassung müssen zwingend beachtet werden. Bei Baumpflege/-fällarbeiten wird insbesondere auf die Unfallverhütungsvorschriften der Gartenbau-Berufsgenossenschaft VGS 4.2 Gartenbau, Obstbau und Parkanlagen und VGS 4.3 Forsten verwiesen.
b) Jeder Auftragnehmer hat der Bauleitung einen qualifizierten Fachmann, der mit allen Vorschriften und Gesetzen zur Unfallverhütung vertraut ist, schriftlich zu benennen.
Er hat die erforderlichen Kontrollen durchzuführen und dabei Schutzgerüste und -abdeckungen, ausreichende Beleuchtung, Maschinenanschlüsse, Kabel, Verteilerkästen, usw. aller Leistungsbereiche zu überwachen. Des Weiteren ist er für die sofortige Beseitigung von kleineren Schäden verantwortlich und hat bei größeren Beanstandungen umgehend die Bauleitung zur weiteren Veranlassung zu informieren.
c) Der Auftragnehmer ist verpflichtet, alle am Bau beteiligten Personen regelmäßig so zu belehren, dass sie über die nach Lage des Falles in Betracht kommenden Unfallgefahren und über die Abwehr dieser Gefahren ausreichend unterrichtet sind. Dazu gehört auch die genaue Kenntnis der besonders zu kennzeichnenden Fluchtwege, Ausgänge, Aufgänge usw. Im Baustellenbereich haben alle Personen Schutzhelme zu tragen, soweit dies zur Einbehaltung der Unfallverhütungsvorschriften erforderlich ist.
d) Der Auftragnehmer hat auf seine Kosten alle Vorkehrungen zu treffen, die nötig sind, um auf die Anlieger und der Öffentlichkeit hinsichtlich Beeinträchtigung und Sicherheit besondere Rücksicht zu nehmen. Durch geeignete Maßnahmen hat er dafür zu sorgen, dass die Sicherheit und die dauernde Benutzbarkeit baulicher Anlagen auf benachbarten Grundstücken und sonstiger öffentlicher Anlagen nicht beeinträchtigt werden.

2.19 Berufsgenossenschaft:
Der Auftragnehmer muss Mitglied der standesgemäßen Berufsgenossenschaft sein und hat jede Änderung hierzu unverzüglich dem Auftraggeber mitzuteilen.
Auf Verlagen des Auftraggebers hat er jederzeit den Mitgliedschein der Berufsgenossenschaft und eine Bescheinigung der Berufsgenossenschaft darüber vorzulegen, dass er seiner Beitrags- und Vorschusspflicht nachgekommen ist.

2.20 Versicherungen
Der AN hat vor Auftragserteilung eine ausreichende Betriebshaftpflichtversicherung mit folgen-den Deckungssummen nachzuweisen:
a) für Personenschäden 2.000.000,- EUR
b) für Sach- und Vermögensschäden 1.000.000,- EUR

Vom AN ist der Nachweis darüber zu führen, dass sämtliche in Frage kommenden Risiken durch seine Betriebshaftpflicht gedeckt sind. Falls die Deckungssumme und der Deckungs- umfang der Grundversicherung des AN nicht ausreichen, kann ein entsprechendes Angebot der Versicherung nach Wahl des AN vorgelegt werden. Der AN muss im Auftragsfall den erhöhten Versicherungsschutz zusichern. Die Kosten sind in die Einheitspreise einzukalkulieren.
Im Rahmen der Betriebshaftpflichtversicherung müssen zudem bis zur Höhe der Deckungssumme nachfolgende Schadensfälle mitversichert sein:
- allmähliche Einwirkung der Temperatur von Gasen, Dämpfen, Feuchtigkeit und Niederschlägen (Rauch, Ruß, Staub u. dgl.),
- Überschwemmungen.

2.21 Freigabe, Bestellung und Lieferung von Materialien
Bei der Bauorganisation und der Bauablaufplanung sind durch den AN die Lieferzeiten der verschiedenen Materialien (einschl. deren vorheriger Freigabe durch AG / Bauleitung) zu beachten.
Die Obeflächenmuster (Betonpflaster 7 -elemente, Natursteinmaterial) zur Freigabe sind rechtzeitig, unter Berücksichtigung von Planrückläufen, Bestell- und Lieferfristen, etc. vor Ausführungsbeginn bei den Herstellern abzufragen und beim AG / der Bauleitung einzureichen und freigeben zu lassen. Für die Dauer der Prüfung der Planung durch den Landschaftsarchitekten ist für jeden Prüfvorgang von 10 Arbeitstagen auszugegehen.
Im Zuge der Erstellung des Baufristenplanes ist die Planungs- und Prüfungsvorlaufzeit sowie die Herstellungs- und Lieferzeit der Materialien mitaufzuführen.

2.22 Ausführungspläne:
Ausführungspläne müssen vom AG freigegeben sein und dürfen keinen Vorabzugshinweis tragen. Sie sind für den Auftragnehmer verbindlich. Dies entbindet den AN aber nicht von seiner Prüfungs- und Hinweispflicht. Diese bleiben unberührt.
Planinhalte, Maße, Höhen, Dimensionen und LV-Mengen sind vom Auftragnehmer vor Bestellung der Materialien und Ausführung eigenverantwortlich zu prüfen, sämtliche Maße sind zusätzlich vor Ausführung der Leistung am Bau nachzumessen. Auf Unstimmigkeiten und Maßdifferenzen zwischen den Ausführungszeichnungen und baulichen Gegebenheiten oder zu befürchtende Mängel oder Bedenken hat er die Bauleitung - bei Bedenken zusätzlich den Auftraggeber - unverzüglich schriftlich hinzuweisen und inhaltlich abzustimmen. Eine besondere Vergütung hierfür erfolgt nicht.
Dem AN werden nach Auftragserteilung alle relevanten Ausführungspläne digital als .pdf- und .dwg-Dateien zur Verfügung gestellt.

2.23 Bautagebücher:
Der AN hat Bautagebücher zu führen und davon der Bauleitung Durchschriften zu übergeben.
Die Berichte müssen Angaben z.B. über Wetter, Temperaturen, Zahl der beschäftigen Arbeitskräfte auf der Baustelle, Zahl und Art der eingesetzten Großgeräte, bestimmte Arten der Ausführung oder Abrechnung, besondere Abnahmen nach §12, Nr. 2, Unterbrechung der Ausführung einschl. kürzerer Unterbrechungen der Arbeitszeit mit Angabe der Gründe, Unfälle, Behinderungen und sonstige Vorkommnisse.

2.24 Mitarbeiter:
Während der gesamten Arbeitszeit muss ein Vorarbeiter, der fachlich geeignet und deutschsprachig ist, anwesend sein. Der AN hat einen Fachbauleiter nach LBO einzusetzen.
Der Fachbauleiter und der Bauleiter des Auftragnehmers haben an den wöchentlichen Baubesprechungen sowie auf Anforderung des Auftraggebers an weiteren Besprechungen teilzunehmen.

2.25 Stundenlohn- und Nachweisarbeiten:
Stundenlohnarbeiten werden vom AN nur nach Erteilung gesonderter schriftlicher Aufträge durch den AG ausgeführt und vergütet.
Die Abrechnung erfolgt nach den im LV vereinbarten Verrechnungssätzen (Euro/h) gegen zeitnahen Nachweis der tatsächlichen geleisteten Stunden und des Materialverbrauchs. Anzubieten ist ein gemittelter Verrechnungslohn pro Arbeits-Stunde bezogen auf sämtliche Arbeitskräfte, die der Bieter beabsichtigt einzusetzen. Ausgenommen hiervon sind Aufsichtskräfte und Auszubildende. Sollten solche Arbeitskräfte zum Einsatz kommen, ist die Vergütung als "analoger Preis" zur Angebotskalkulation zu vereinbaren.
Der aufgeführte Verrechnungslohn pro Arbeitsstunde enthält sämtliche Aufwendungen, wie z.B. die Lohn- und Gehaltskosten (einschl. Zulagen, Zuschläge und vermögenswirksame Leistungen), die Lohn- und Gehaltszusatz- und Nebenkosten, die Gemeinkosten sowie Wagnis und Gewinn.
Nicht enthalten sind außerhalb der oben genannten Arbeitszeiten die Zuschläge für:
- Überstunden
- Nacht-, Sonntags- und Feiertagsarbeit
Diese sind gegebenenfalls gesondert nachzuweisen und werden nach den maßgeblichen Tarifen gesondert vergütet.
Im Verrechnungslohn pro Arbeits-Stunde sind sämtliche Kosten für die An- und Abfahrtszeiten enthalten. Vom Auftraggeber zu vertretende und anerkannte Warte- und Arbeitsunterbrechungszeiten werden wie Stundenlohnarbeiten vergütet.
Die Bescheinigung des Auftraggebers oder seiner Bevollmächtigten auf dem Stundenlohnzettel begründet keinen Vergütungsanspruch.

Die Stundenlohnzettel sind für die Abrechnung entsprechend den LV-Titeln aufzuteilen. Die Mehraufwände für die Aufteilung sind in die Einheitspreise einzukalkulieren.

2.26 Nachträge:
Besteht Übereinstimmung mit der Bauleitung / Objektüberwachung und dem AG darüber, dass eine Leistung nur über ein Nachtragsangebot abgerechnet werden kann, so sind dessen Einzel-/Einheitspreise durch folgende Unterlagen zu belegen:
- nachvollziehbare Kalkulation der neuen Leistung
- Nachweis der Zuschläge auf Löhne, Stoffe und Geräte
auf der Grundlage der Kalkulation der vertraglichen Leistung (Urkalkulation)
- Kalkulation für ähnliche vertragliche Leistungen oder Teilarbeiten
- Nachweis von Stoffkosten (Rechnungen von Lieferfirmen, Hersteller, etc.)

Die Nachträge sind für die Abrechnung entsprechend den LV-Titeln aufzuteilen. Die Mehraufwände für die Aufteilung sind in die Einheitspreise einzukalkulieren.

2.27 Abrechnung:
Die Abrechnung erfolgt nach VOB/B §14. Sämtliche Abschlagszahlungen sowie die Schlussrechnung sind kumulativ aufzustellen.
Sämtliche Zahlungsanforderungen sind lediglich einfach mit allen erforderlichen Unterlagen zur Prüfung an den Auftraggeber einzureichen.
Die aktuelle "Freistellungsbescheinigung zum Steuerabzug bei Bauleistungen gem. §48 EStG" des AN ist unaufgefordert spätestens bei der ersten Zahlungsanforderung beizufügen.

Vergütet werden nur Leistungen, die ordnungsgemäß aufgemessen und im Original vom Beauftragten des Auftraggebers anerkannt sind.
Die Aufmaße müssen mit besonderer Sorgfalt erstellt, farblich abgesetzt und mit Angabe der Lage o.ä. und Datumsangabe versehen werden. Die Angaben sind entsprechend den Positionen innerhalb des Leistungsverzeichnisses den Ordnungszahlen zuzuordnen.
Leistungen, die später nicht mehr ohne Weiteres nachgewiesen / geprüft werden können, sind mit Fotos zu dokumentieren (z.B. Baumgruben, Baugrundverbesserungen etc.).

Die Abrechnung erfolgt nach Aufmaß, Querschnitten bzw. nach Liefernachweis.
Als Grundlage und Basis zur Abrechnung der Erdarbeiten muss VOR Arbeitsbeginn ein gemeinsames Höhen- und Lageaufmaß mit der Bauleitung erstellt werden.
Für den Nachweis des Bodenab- und auftrages bzw. der Erdarbeiten sind vom AN entsprechend Zwischenaufmaße (Planumshöhen) zu erstellen, die von der Bauleitung gegenzuzeichnen sind. Dies ist in die Einheitspreise miteinzukalkulieren und wird nicht gesondert vergütet.

Alle im Leistungsverzeichnis aufgeführten Erdmassen sind Festmassen und werden gem. VOB/C DIN 18300 in verdichtetem Zustand abgerechnet.
Werden Bodenmengen abweichend nach loser Menge erfasst, so gilt als Auflockerungsfaktor 0,8 (= 125 %) für alle Bodenarten mit Ausnahme von Bauschutt. Bauschutt wird entsprechend den Positionen nach loser Menge bzw. Gewicht gemäß Wiegeschein abgerechnet.
Alle Massen für Aushub, Auftrag und Frostschutzschichten von Wegen, Straßen und Rasen-/ Pflanzflächen werden nach fertigen Flächen und Aushubtiefen, bzw. Auftragsdicken, einschl. der seitlichen Wegebegrenzung abgerechnet. Abrechnungsgrenze ist die Außenkante der Einfassung bzw. der Belagsrand (wenn keine Einfassung vorhanden ist).
Seitliche Bankette, Betonkeile und Fundamente sind in die Einheitspreise mit einzukalkulieren.
Grabenaushub wird nach den ausgeschriebenen Breiten und Tiefen abgerechnet. Abschrägungs- und evtl. Schalungsarbeiten sind in die Einheitspreise mit einzukalkulieren.
Bei Abrechnungen sind Längen und Flächen mit zwei Stellen nach dem Komma, Rauminhalte und Massen mit drei Stellen nach dem Komma anzugeben.

Die Originale der Aufmaßblätter, Wiegescheine und ähnlicher Abrechnungsbelege erhält der Auftraggeber, die Durchschriften der Auftragnehmer.

Die Schlussrechnung ist mit folgenden prüffähigen Unterlagen vorzulegen:
- Schlussrechnung als Original in einfacher Ausfertigung (einfach Bauleitung)
- Massenaufstellung in einfacher Ausfertigung (einfach Bauleitung),
- Abrechnungszeichnungen in einfacher Ausfertigung (einfach Bauleitung),
- Lieferscheine nach Zeit geordnet in einfacher Ausfertigung (Originale!)
- Leistungszettel nach Zeit geordnet in einfacher Ausfertigung (Originale!)
Die Lieferscheine und Regiestundenzettel sind listenmäßig zu erfassen.

An dieser Stelle wird ausdrücklich darauf hingewiesen, dass Voraussetzung für die Stellung der Schlussrechnung die erfolgreiche Abnahme der Leistung, sowie die erfolgte Vorlage der vollständigen Übergabeunterlagen/Dokumentation ist.

Die Rechnungen sind entsprechend den LV-Titeln aufzuteilen.
Die Mehraufwände für die Aufteilung sind in die Einheitspreise einzukalkulieren.

2.28 Dokumentationsunterlagen
Nach der Abnahme ist dem AG eine Zusammenstellung von Dokumentationsunterlagen zu übergeben. Die Federführung obliegt hier beim bauüberwachenden Büro.
Der AN verpflichtet sich, bei der Zuammenstellung der Dokumentationsunterlagen mitzuwirken. Dies betrifft insbesondere die fristgerechte Einreichung von Produktnachweisen / Wartungs- und Pflegehinweise aller verwendeter Materialien (Produktdatenblätter, Liefernachweise, Prüfzeugnisse, Eignungszeugnisse, Montage- und Wartungshinweise, etc.).
Dies ist vom AN bei der Kalkulation zu beachten und in die EPs einzukalkulieren.

2.29 Datenschutz
Der AN erhält während seiner Tätigkeit auf der Baustelle ggf. Kenntnis über personen-bezogene Daten von Dritten. Der AN untersagt für sich, seine Mitarbeiter und von ihm beauftragte Firmen eine Verarbeitung dieser Daten des AG (Erhebung, Verarbeitung und Nutzung von Daten - Da-tengeheimnis entsprechend § 5 BDSG). Das Datengeheimnis besteht auch nach Beendigung des Auftrages fort.

2.30 Gerichtsstand
Gerichtsstand ist der Sitz des AG.

2.31 Salvatorische Klausel
Sollten einzelne Bestimmungen dieses Vertrages ganz oder teilweise unwirksam oder nichtig sein oder infolge Änderung der Gesetzeslage oder durch höchstrichterliche Rechtsprechung oder auf andere Weise ganz oder teilweise unwirksam oder nichtig werden oder weist dieser Vertrag Lücken auf, so sind sich die Parteien darüber einig, dass die übrigen Bestimmungen dieses Vertrages davon unberührt und gültig bleiben. Für diesen Fall verpflichten sich die Vertragsparteien, unter Berücksichtigung des Grundsatzes von Treu und Glauben an Stelle der unwirksamen Bestimmung eine wirksame Bestimmung zu vereinbaren, welche dem Sinn und Zweck der unwirksamen Bestimmung möglichst nahe kommt und von der anzunehmen ist, dass die Parteien sie im Zeitpunkt des Vertragsschlusses vereinbart hätten, wenn sie die Unwirksamkeit oder Nichtigkeit gekannt oder vorhergesehen hätten. Entsprechendes gilt, falls dieser Vertrag eine Lücke enthalten sollte.

## Zusätzlich Technische Vertragsbedingungen
Zusätzlich Technische Vertragsbedingungen:

Für die Ausführung wird insbesondere auf folgende ZTV, Richtlinien und Vorschriften verwiesen (aktueller Stand zum Zeitpunkt der Ausschreibung):
- ZTV und Richtlinien für die Ausführung von Tragschichten im Straßenbau: ZTV T-StB
- ZTV und Richtlinien für Erdarbeiten im Straßenbau: ZTV E-StB
- ZTV und Richtlinien für Aufgrabungen in Verkehrsflächen: ZTV A-StB
- ZTV Landschaftsbauarbeiten: ZTV LA-StB
- ZTV und Richtlinien für den Bau von Fahrbahndecken aus Asphalt: ZTV Asphalt-StB
- ZTV für den Bau von Wegen und Plätzen außerhalb von Flächen des Straßenverkehrs: ZTV-Wegebau
- ZTV und Richtlinien für Fugenfüllungen in Verkehrsflächen: ZTV Fug-StB
- ZTV und Richtlinien zur Herstellung von Pflasterdecken, Plattenbelägen und Einfassungen: ZTV - Pflaster-StB
- Techn. Lieferbedingunen für Bauprodukte zur Herstellung von Pflasterdecken, Plattenbelägen und Einfassungen: TL Pflaster-StB
- ZTV und Richtlinien für den BAu von Schichten ohne Bindemittel im Straßenbau: ZTV SoB-StB
- ZTV und Richtlinien für den Bau von Entwässerungseinrichtungen im Straßenbau: ZTV Ew-StB
- Richtlinien für die Standardisierung des Oberbaues von Verkehrsflächen: RStO
- Richtlinien für die Güteüberwachung von Mineralstoffen im Straßenbau: RG-Min-StB
- Technische Lieferbedingungen für Mineralstoffe im Straßenbau: TLMin-StB
- ZTV und Richtlinien für Sicherungsarbeiten an Arbeitsstellen an Straßen: ZTV-SA
- Richtlinien für die Sicherung von Arbeitsstellen an Straßen: RSA
- Merkblatt für Drainbetontragschichten (DBT)
- Merkblatt für versickerungsfähige Verkehrsflächen: M VV
- Merkblatt für Flächenbefestigungen mit Pflasterdecken und Plattenbelägen in ungebundener Ausführung sowie Einfassungen: M FP
- Merkblatt über den Rutschwiderstand von Pflasterdecken und Plattenbelägen für den
Fußgängerverkehr: FGSV
- ZTV Pflanzarbeiten
- ZTV und Richtlinien für Baumpflege: ZTV-Baumpflege
- Anforderungen an die Stoffliche Verwertung von mineralischen Reststoffen / Abfällen: Technische Regeln der Länderarbeitsgemeinschaft Abfall (LAGA)
- Unfallverhütungsvorschriften (UVV), ortspolizeiliche Vorschriften und Auflagen.

## Unterlagen als Anlage zur Leistungsbeschreibung
Unterlagen als Anlagen zur Leistungsbeschreibung:

Folgende Pläne liegen zur Kalkulation als Anlage der Leistungsbeschreibung als .pdf-Datei bei:

SIL-22004-5-01-00 Übersichtsplan  27.05.2026 Maßstab 1:200
SIL-22004-5-02-00 Lageplan Grundschule  27.05.2026 Maßstab 1:100
SIL-22004-5-04-00 Schnitte Neubau  27.05.2026 Maßstab 1:20
SIL-22004-5-05-00 Schnitte Schulhof Zuwegung 27.05.2026 Maßstab 1:20

## 02 2. BA Grundschule

### Titel 01 Grundschule 2. BA

#### Bereich 01.01 Baustellensicherung

**01.01.1 vorh. Bauzaun abbauen, lagern**
Vorhandenen Bauzaun, verschraubt,
demontieren, abbauen und Einzelteile geordnet auf Paletten im Bereich der Baustelle zur Abholung lagern.
Menge: 10,000 St

**01.01.2 Bauzaun 1,1m standfest herstellen, vorhalten, räumen**
Bauzaun standfest herstellen,
auf unbefestigtem Untergrund,
zur Baustellensicherung,
bestehend aus Absperrschrankenelement 2 x 1,1 m,
Kunststoffelement rot-weiß, Endrohre Stahl verzinkt,
inkl. Mobilzaunfüße aus Kunststoff, zum Einstecken der Zaunelemente,
mit Kunststoffbügel zur Verbindung der Einzelelemente untereinander,
für die Dauer der gesamten Bauzeit vorhalten und nach der Baumaßnahme räumen, Einschl. aller Eck-, Anschluss- und Standfestigkeitsausbildungen.
Genaue Lage in Abstimmung mit der Bauleitung.
Menge: 10,000 St

**01.01.3 Umsetzen des Bauzaunes 1,1m**
vorh., bauseitiger Bauzaun wie Bauzaun der Pos. vor,
Bauzaun abbauen, an neuer Stelle wieder standfest aufstellen,
nach besonderer Anordnung der Bauleitung,
auch Einzelelemente,
fehlendes bzw. beschädigtes Material ist zu ergänzen.
Menge: 5,000 St

**01.01.4 Zulage zu Bauzaun 1,1m, verl. Vorhaltung**
Zulage zu Bauzaun herstellen der Position vor,
für verlängerte Vorhaltedauer über die vertraglich
vereinbarte Bauzeit hinaus.
Abrechnung nach Zaunlänge x Wochen zusätzliche
Standzeit.
Menge: 10,000 StWo

**01.01.5 Bauzaun 2m standfest herstellen, vorhalten, räumen**
Bauzaun standfest herstellen,
auf unbefestigtem Untergrund,
zur Baustellensicherung,
bestehend aus Mobilzaunelementen 3,50 x 2,00 m,
Rundrohrrahmen mit Füllung aus Rundstahlgitter, verzinkt,
inkl. Mobilzaunfüße aus Beton, zum Einstecken der Zaunelemente,
Einzelelemente untereinander mit je 1 Schellen fest verschraubt,
für die Dauer der gesamten Bauzeit vorhalten und nach der Baumaßnahme räumen, Einschl. aller Eck-, Anschluss- und Standfestigkeitsausbildungen.
Genaue Lage in Abstimmung mit der Bauleitung.
Menge: 10,000 St

**01.01.6 Umsetzen des Bauzaunes 2m**
vorh., bauseitiger Bauzaun wie Bauzaun der Pos. vor,
Bauzaun abbauen, an neuer Stelle wieder standfest aufstellen,
nach besonderer Anordnung der Bauleitung,
auch Einzelelemente,
fehlendes bzw. beschädigtes Material ist zu ergänzen.
Menge: 5,000 St

**01.01.7 Zulage zu Bauzaun 2m, verl. Vorhaltung**
Zulage zu Bauzaun herstellen der Position vor,
für verlängerte Vorhaltedauer über die vertraglich
vereinbarte Bauzeit hinaus.
Abrechnung nach Zaunlänge x Wochen zusätzliche
Standzeit.
Menge: 5,000 StWo

**01.01.8 Leitbaken aufstellen, versetzen, vorhalten u. abbauen**
Leitbaken aufstellen,
rot-weiße links- oder rechtsabweisende Leitbaken,
reflektierend nach Zeichen 605 der STVO,
Größe 1,0/0,25 m,
mit Fußplatte und Standrohr oder dergleichen,
standfest aufstellen, vorhalten, verkehrssicher unterhalten, bauablaufbedingt mehrmalig versetzen und abschließend wieder abbauen und entfernen,
Die StVO, die Vorschriften der mitwirkenden Behörden und der Berufsgenossenschaften sind zu beachten.

Grundvorhaltedauer: 8 Wochen
Menge: 5,000 St

**01.01.9 Zulage zu Leitbake, verl. Vorhaltung**
Zulage zu Leitbake der Position vor,
für verlängerte Vorhaltedauer über die vertraglich
vereinbarte Bauzeit hinaus.
Abrechnung nach Stück x Wochen zusätzliche
Standzeit.
Menge: 5,000 StWo

**01.01.10 Warnleuchte montieren, unterhalten, abbauen**
Anbringung einer Warnleuchte an Bauzäune und
Leitbaken, fest montieren, vorhalten, verkehrrsicher unterhalten und abschließend wieder abbauen und entfernen.
Die StVO, die Vorschriften der mitwirkenden Behörden und der Berufsgenossenschaften sind zu beachten.

Grundvorhaltedauer: 8 Wochen
Menge: 5,000 St

**01.01.11 Zulage zu Warnleuchte, verl. Vorhaltung**
Zulage zu Warnleuchtee der Position vor,
für verlängerte Vorhaltedauer über die vertraglich
vereinbarte Bauzeit hinaus.
Abrechnung nach Stück x Wochen zusätzliche
Standzeit.
Menge: 5,000 StWo

**01.01.12 Bauzauntor 2m als Baustellenzufahrtstor**
Bauzauntor als Baustellenzufahrtstor standfest herstellen,
für Bauzaun der Pos. vor, 1-flügelig, Torweite ca. 3,50 m,
bestehend aus:
- 1 Mobilzaunelement LxH 3,50 x 2,00 m,
Mobilzaunelemente mit Rundrohrrahmen mit Füllung aus
Rundstahlgitter in Einhängerahmen aus Stahlrohr, verzinkt,
ein Stahlrohrpfosten zum Einstecken in den Bauzaunfuß
des Bauzauns der Pos. vor,

- der andere Stahlrohrpfosten kürzer, zur freien Drehung
über den Bauzaunfuß, mit Laufring zur Abstützung auf dem Bauzaunfuß und Drehgelenk zur Verbindung des Tors mit dem benachbarten Bauzaunfelds der Pos. vor, einschl. Laufrolle am freien Ende des Drehtores zum Stützen und zum leichtgängigen Öffnen und Schließen des Tores.

Bauzauntor liefern, montieren, unterhalten und nach
Bauende abbauen.
Genaue Lage in Abstimmung mit der Bauleitung.
Menge: 1,000 St

**01.01.13 Absperrset für Baustellenzufahrtstor**
Absperrset für Baustellenzufahrtstor einbauen,
bestehend jeweils aus:
1 Vorhängekette, Stahl verzinkt, Länge ca. 40 cm,
1 Vorhängeschloss mit Zahlencode.
Menge: 1,000 St

**01.01.14 Mobiltoilette**
Mobiltoilette aufstellen und abbauen,
mit WC, Urinal, Heizlüfter und
Waschbecken mit Fußpumpe,
inkl. Endreinigung.
Menge: 1,000 St

**01.01.15 Mobiltoilette vorhalten**
Mobiltoilette vorhalten und unterhalten
für die Dauer der geplanten Bauzeit,
inkl. aller notwendigen Verbrauchsstoffe,
Reinigung 1x wöchentlich.
Menge: 50,000 Wo

**01.01.16 Zulage zur Mobiltoilette der Pos. vor**
Zulage zur Mobiltoilette der Position vor,
für verlängerte Vorhaltedauer über die vertraglich
vereinbarte Bauzeit hinaus.
Abrechnung nach Stück x Wochen zusätzliche
Standzeit.
Menge: 10,000 StWo

**01.01.17 Behelfm. Schutzabdeckung mit Stahlplatten**
Behelfsmäßige Schutzabdeckung mit Stahlplatten
herstellen,
zum Schutz bereits fertig hergestellter Leistungen,
für Zufahrtsbreite min. 3 m.
Abdeckung während der Bauzeit verkehrssicher
unterhalten und nach Abschluss der Bauarbeiten abbauen und beseitigen,
Größe der Einzelplatten nach Wahl AN,
die Dicke der Platten muss entsprechend der zu erwartenden Belastung (Achslasten etc.) dimensioniert sein.
Menge: 5,000 m2

**01.01.18 Tragschicht prov. Weg**
Tragschicht herstellen als provisorischer Weg,
Kies Körnung 0/32 bis 0/45 mm,
profilgerecht einbauen und verdichten,
Schichtdicke ca. 20 cm,
zulässige Unebenheit auf OK Tragschicht
max. 1,0 cm innerhalb 4 m langen Messstrecke,
Oberflächengenauigkeit +/-1 cm,
Querneigung Oberfläche 2,5 %

Ausführung in Abstimmung mit Bauleitung / Objektüberwachung.
Abrechnung nach Auftragsprofilen.
Menge: 10,000 m³

**01.01.19 Belag für prov. Weg, Kunststoff-Platte**
Belag für provisorische Wegedecke herstellen,
Kunststoff-Platte verlegen und verbinden,
für Außenbereich geeignet, UV-, frost- und
tausalzbeständig, belastbar bis 5 t,
mit rutschhemmender Profilierung auf der Oberseite,
mit Mittel- und Ecklöcher zur Verbindung der Platten,
einschl. Verbindungsmaterial.

Ausführung in Abstimmung mit Bauleitung / Objektüberwachung.
Menge: 50,000 m²

**01.01.20 Rückbau prov. Weg**
Rückbau des provisorischen Weges aus Kunstoff-Platten,
inkl. der Tragschicht aus Kies, D 20 cm,
ausgebautes Material geht in Besitz des AN über
Menge: 50,000 m²

#### Bereich 01.02 Rodungs- und Abbrucharbeiten

**01.02.1 Bewachsene Fläche Rasen / Wiese mähen**
Bewachsene Fläche bearbeiten,
vorhandene Rasen- / Wiesenflächen mähen,
Bewuchshöhe 10 bis 50 cm,
Anteil der nicht geneigten Fläche 80 %,
Neigung der Restfläche über 1:4 bis 1:2,
in nicht zusammenhängenden Flächen,
Mähgut aufnehmen,
anfallende Stoffe sind zu laden und der Wiederverwertung zuzuführen, einschl. Verwertungskosten.
Abrechnung nach bearbeiteter Fläche.
Menge: 50,000 m²

**01.02.2 Pflanzl. Bodendecke abräumen, Wuchshöhe bis 50 cm**
Pflanzliche Bodendecke einschl. oberster Bodenschicht abräumen, Bewuchs Gras-Kraut-Aufwuchs,
Wuchshöhe bis 50 cm,
Schichtdicke Bodenschicht über 3 cm bis 5 cm,
in nicht zusammenhängenden Flächen,
anfallende Stoffe sind zu laden und der Wiederverwertung zuzuführen, einschl. Verwertungskosten.
Abrechnung nach bearbeiteter Fläche.
Menge: 20,000 m²

**01.02.3 Pflanzl. Bodendecke abräumen, Wuchshöhe > 50 bis 100 cm**
Pflanzliche Bodendecke einschl. oberster Bodenschicht abräumen, wie Pos. vor,
jedoch Wuchshöhe > 50 bis 100 cm.
Menge: 10,000 m²

**01.02.4 Gelände von Bewuchs freimachen, bis 100 cm**
Gelände von Bewuchs freimachen,
aus Hochstauden und Sträuchern,
einschl. Wurzelwerk/-stöcke roden,
Bewuchshöhe bis 100 cm.
in nicht zusammenhängenden Flächen,
anfallende Stoffe sind zu laden und der Wiederverwertung zuzuführen, einschl. Verwertungskosten.
Abrechnung nach bearbeiteter Fläche.
Menge: 10,000 m²

**01.02.5 Gelände von Bewuchs freimachen, > 100 cm**
Gelände von Bewuchs freimachen,
wie Pos. vor,
jedoch Wuchshöhe > 100 bis 300 cm.
Menge: 5,000 m²

**01.02.6 Zulage zur Pos. vor, Arbeiten im Wurzelbereich**
Zulage zur Pos. vor,
für Arbeiten im Wurzelbereich von Bestandsbäumen,
wurzelschonende Ausführung von Hand / mit Kleingerät,
verletzte Wurzeln sauber nachschneiden
Menge: 10,000 m²

**01.02.7 Einzelstrauch, mehrstämmig, roden, H 3-5 m**
Einzelstrauch, mehrstämmig, roden,
Strauchhöhe und -durchmesser jeweils ca. 3,0 bis 5,0 m,
einschl. Wurzelstock roden,
Anfallende Stoffe sind zu laden und der Wiederverwertung zuzuführen, einschl. Verwertungskosten.
Menge: 5,000 St

**01.02.8 Einzelstrauch, mehrstämmig, roden, H > 5 m**
Einzelstrauch, mehrstämmig, roden,
Strauchhöhe und -durchmesser ca. > 5 m,
einschl. Wurzelstock roden,
Anfallende Stoffe sind zu laden und der Wiederverwertung zuzuführen, einschl. Verwertungskosten.
Menge: 1,000 St

**01.02.9 Baum, roden, H bis 10 m**
Baum roden,
Höhe bis 10 m, Durchmesser bis 5 m,
Stammdurchmesser 10 bis 25 cm,
einschl. Wurzelstock roden,
Anfallende Stoffe sind zu laden und der Wiederverwertung zuzuführen, einschl. Verwertungskosten.
Menge: 1,000 St

**01.02.10 Betonbordsteine aufnehmen u. entsorgen**
Betonbordsteine aufnehmen,
Tiefborde, Hochborde und Rundborde,
Länge der Steine ca. 50-100 cm,
einschl. Fundament aus Beton und beidseitigen Rückenstützen,
Dicke jeweils bis 20 cm.
Betonfundament aufbrechen.
Anfallende Stoffe sind zu laden und der Wiederverwertung zuzuführen, einschl. Verwertungskosten.
Menge: 90,000 m

**01.02.11 Trennschnitt Betonbordsteine**
Trennschnitt bei zu erhaltenden Bordsteinen aus Beton ausführen, Tief-, Hoch- oder Rundbord,
für Anschluss neuer Bordsteine und Beläge,
einschl. Betonbettung, Dicke bis ca. 20 cm,
mit Nassschneidegerät,
Schnitttiefe bis ca. 40 cm,
Abrechnung nach Anzahl Schnitte.
Anfallende Stoffe sind zu laden und der Wiederverwertung zuzuführen, einschl. Verwertungskosten.
Menge: 5,000 St

**01.02.12 Muldensteine Beton aufnehmen u. entsorgen**
Muldensteine aus Beton aufnehmen,
Länge ca. 30 cm, Breite ca. 30 cm, Dicke ca. 10 cm
einschl. Fundament aus Beton und einseitiger Rückenstütze,
Dicke jeweils bis 20 cm.
Betonfundament aufbrechen.
Anfallende Stoffe sind zu laden und der Wiederverwertung zuzuführen, einschl. Verwertungskosten.
Menge: 30,000 m

**01.02.13 Pflastersteine Beton aufnehmen u. entsorgen**
Pflastersteine aus Beton aufnehmen,
Länge bis 30 cm, Breite bis 30 cm, Dicke 8 bis 12 cm,
verlegt in ungebundener Bauweise,
Anfallende Stoffe sind zu laden und der Wiederverwertung zuzuführen, einschl. Verwertungskosten.
Menge: 10,000 m²

**01.02.14 Platten Beton aufnehmen u. entsorgen**
Terrassenplatten aus Beton aufnehmen,
Länge bis 60 cm, Breite bis 40 cm, Dicke bis 6 cm,
verlegt in ungebundener Bauweise,
Anfallende Stoffe sind zu laden und der Wiederverwertung zuzuführen, einschl. Verwertungskosten.
Menge: 10,000 m²

**01.02.15 Asphaltbefestigung trennen, D 5-15 cm**
Asphaltbefestigung geradlinig trennen,
Dicke der Asphaltbefestigung über 5 bis 15 cm.
Trennen durch schneiden, geradlinig.
Beim Trennen anfallende Stoffe laden und verwerten,
einschl. Verwertungskosten.
Abrechnung nach m Schnitt.
Menge: 5,000 m

**01.02.16 Asphaltbefestigung aufbrechen, D 5-15 cm**
Asphaltbefestigung aufbrechen,
im Rahmen einer Teilabbruchmaßnahme
Dicke der Asphaltbefestigung über 5 bis 15 cm,
Aufbruchmaterial, Asphalt teerfrei,
als Abbruch von nicht zusammenhängenden, kleinräumigen Teilflächen.
Aufbruchmaterial aufnehmen und der Verwertung zuführen,
einschl. Verwertungskosten.
Menge: 440,000 m²

**01.02.17 Straßenablauf aufnehmen u. entsorgen**
Straßenablauf aufnehmen,
Länge ca. 50 cm, Breite ca. 50 cm, Höhe ca. 100 cm,
Schachtkörper aus Beton, Abdeckung Gussrost
einschl. Fundament aus Beton, Dicke ca. 20 cm.
Betonfundament aufbrechen.
Anfallende Stoffe sind zu laden und der Wiederverwertung zuzuführen, einschl. Verwertungskosten.
Menge: 5,000 St

**01.02.18 Hofablauf aufnehmen u. entsorgen**
Hofablauf aufnehmen,
Länge bis 40 cm, Breite bis 40 cm, Höhe ca. 80 cm,
Schachtkörper aus Beton, Abdeckung Maschenrost verzinkt,
einschl. Fundament aus Beton, Dicke ca. 20 cm.
Betonfundament aufbrechen.
Anfallende Stoffe sind zu laden und der Wiederverwertung zuzuführen, einschl. Verwertungskosten.
Menge: 1,000 St

**01.02.19 Kastenrinne aufnehmen u. entsorgen**
Kastenrinne aufnehmen,
Länge bis 100 cm, Breite bis 25 cm, Höhe ca. 20 cm,
Rinnenkörper aus Beton, Abdeckung Maschenrost verzinkt,
einschl. Fundament aus Beton, Dicke ca. 20 cm.
Betonfundament aufbrechen.
Anfallende Stoffe sind zu laden und der Wiederverwertung zuzuführen, einschl. Verwertungskosten.
Menge: 5,000 m

**01.02.20 Entwässerungsleitung ausbauen u. verwerten**
Entwässerungsleitung ausbauen,
aus Kunststoff,
Durchmesser Rohr über 100 bis 200 mm,
einschl. Schneiden und Verschließen der verbleibenden Anschlussleitung.
Aufbruchmaterial ist zu laden und der Wiederverwertung zuzuführen, einschl. Verwertungskosten.
Menge: 10,000 m

**01.02.21 Kabelschutzrohr einschl. Kabel ausbauen u. verwerten**
Kabelschutzrohr einschließlich Stromkabel ausbauen,
von alten, stillgelegten u. nicht mehr aktiven Strom- und Beleuchtungsleitungen,
Durchmesser Leerrohr über 50 bis 100 mm,
einschl. Schneiden und Verschließen der verbleibenden Anschlussleitungen.
Aufbruchmaterial ist zu laden und der Wiederverwertung zuzuführen, einschl. Verwertungskosten.
Ausbau in Abstimmung mit Bauleitung u. AG.
Menge: 10,000 m

**01.02.22 Metallgeländer demontieren u. entsorgen**
Metallgeländer demontieren und entsorgen,
Stahl verzinkt und / oder beschichtet / lackiert,
Höhe bis 100 cm, Länge unterschiedlich,
Pfostenabstand 1,5 bis 2,0 m,
aus Stabstahl oder Rundrohr,
Ausführung von Hand / mit Kleingeräten,
Anfallende Stoffe sind zu laden und der Wiederverwertung zuzuführen, einschl. Verwertungskosten.
Menge: 11,000 m

**01.02.23 Hinweis-/Verkehrsschild aufnehmen u. lagern**
Hinweis-/Verkehrsschild aufnehmen,
aus Aluminium, mit Beschichtung,
Größe bis ca. 60x60 cm,
befestigt mit Schellen an Pfosten aus verzinktem Stahlrohr,
Schild reinigen und im Baubereich für den Wiedereinbau gesichert lagern, Förderweg bis 200 m,
Schild darf nicht beschädigt werden und ist mit geeignetem Material zu schützen.
Aufbruchmaterial ist zu laden und der Wiederverwertung zuzuführen, einschl. Verwertungskosten.
Menge: 5,000 St

**01.02.24 Pfosten für Hinweis-/Verkehrsschild aufnehmen u. lagern**
Pfosten für Hinweis-/Verkehrsschild aufnehmen,
aus verzinktem Stahlrohr, Durchm. ca. 60-70 mm,
Pfostenlänge ca. 2,5-3,5 m,
einschl. Fundament aus Beton aufbrechen,
Größe ca. 30x30x50 cm.
Pfosten reinigen und im Baubereich für den Wiedereinbau gesichert lagern, Förderweg bis 200 m,
Aufbruchmaterial ist zu laden und der Wiederverwertung zuzuführen, einschl. Verwertungskosten.
Menge: 5,000 St

**01.02.25 Bodenhülse Poller ausbrechen und entsorgen**
Bodenhülse von ehem. Absperrpoller ausbrechen
und entsorgen, eingelassen in Asphaltbelag,
Betonfundament aufbrechen.
Anfallende Stoffe sind sortiert zu laden und der Wiederverwertung zuzuführen, einschl. Verwertungskosten.
Menge: 3,000 St

**01.02.26 PE-Noppenbahn reinigen, befest., schneiden**
PE-Noppenbahn mit Geotextilvlies aus PP ausbauen,
im Bereich der erdberührenden Außenwände,
bauseits vorhanden,
Noppenhöhe ca. 4-10 mm,
ab OK ca. 60 cm tief,
vor Einbau Tragschichten aufnehmen, reinigen,
nachrichten und zurechtschneiden am oberen Abschluss nach anschließendem Geländeverlauf
Baustoffreste wie Mörtel, Beton, Plastik, Verunreinigungen etc. entlang der Noppenbahn entfernen.
Anfallende Stoffe sind zu laden und der Wiederverwertung zuzuführen, einschl. Verwertungskosten.
Menge: 125,000 m

**01.02.27 PE-Noppenbahn ausbauen u. entsorgen**
PE-Noppenbahn mit Geotextilvlies aus PP ausbauen,
im Bereich der erdberührenden Außenwände,
bauseits vorhanden,
Noppenhöhe ca. 4-10 mm,
ab OK ca. 60 cm tief gem. Aushubtiefe.
Einschl. zurechtschneiden der verbleibenden Noppenbahn am oberen Abschluss,
Abrechnung nach Fläche ausgebauter Schutzlage,
Überlappungen werden übermessen.
Menge: 5,000 m²

**01.02.28 Hindernis aus Beton ohne Bewehrung abbrechen**
Hindernis aus Beton ohne Bewehrung abbrechen,
im und über dem Gelände,
Anfallende Stoffe sind zu laden und der Wiederverwertung zuzuführen, einschl. Verwertungskosten.
Menge: 1,000 m³

**01.02.29 Hindernis aus Beton mit Bewehrung abbrechen**
Hindernis aus Beton mit Bewehrung abbrechen,
im und über dem Gelände,
Anfallende Stoffe sind zu laden und der Wiederverwertung zuzuführen, einschl. Verwertungskosten.
Menge: 1,000 m³

**01.02.30 Baugelände abräumen, Bauschutt**
Baugelände abräumen,
von Bauschutt, mineralisch, unsortiert.
Abraummaterial kleinteilig verstreut über die Fläche verteilt,
in nicht zusammenhängenden Flächen.
Anfallende Stoffe sind einzusammeln, zu laden und
der Wiederverwertung zuzuführen, einschl. Verwertungskosten.
Abrechnung nach Wiegescheinen.
Menge: 5,000 t

**01.02.31 Baugelände abräumen, Mischmüll**
Baugelände abräumen,
wie Pos. vor,
jedoch Baustellenmischabfälle und Restmüll
aus Kunststoff, Pappe, Papier, Verpackungsreste, etc.
Menge: 5,000 t

**01.02.32 Baugelände abräumen, Holz, unbehandelt**
Baugelände abräumen,
wie Pos. vor,
jedoch Baustellenabbruchabfälle aus
Holz, unbehandelt.
Menge: 5,000 t

#### Bereich 01.03 Erdarbeiten

*Hinweis: Hinweis Homogenbereiche*
Homogenbereiche gemäß Bodengutachten
Blasy+Mader vom 23.06.2022:

Homogenbereich O.1 (Oberboden)
Dicke 10 - 40 cm
Bodengruppe nach DIN 18196: OU
Korngrößenverteilung:  0-8-1-1 bis 0-6-3-1
Anteil Steine und Blöcke:  0 %
Konsistenz Ic:  weich 0,5-0,7
Plastizitätszahl Ip:  5-15%
Lagerungsdichte:  -
Wichte feucht (kN/m3):  14-16
Cu (kN/m2):  10-20
organischer Anteil:  5-20 %
Wassergehalt:  20-30 %

Homogenbereich B.1 (Auffüllungen)
bis 1,25 bis 3,80 cm unter ehem. Geländeoberkante
Bodengruppe nach DIN 18196: GU-GU*
Korngrößenverteilung:  0-1-3-6 bis 0-2-3-5
Anteil Steine und Blöcke:  0-20 % / 0 %
Konsistenz Ic:  -
Plastizitätszahl Ip:  -
Lagerungsdichte:  mitteldicht bis dicht
Wichte feucht (kN/m3):  20-21
Cu (kN/m2):  10-50
organischer Anteil:  1-5 %
Wassergehalt:  10-15 %

Homogenbereich B.2 (Auensande)
bis 6,5 m unter Oberboden / Auffüllungen
Bodengruppe nach DIN 18196: SU, SU*
Korngrößenverteilung:  0-1-9-0 bis 0-3-6-1
Anteil Steine und Blöcke:  0-2 % / 0 %
Konsistenz Ic:  -
Plastizitätszahl Ip:  -
Lagerungsdichte:  locker bis mitteldicht
Wichte feucht (kN/m3):  19-20
Cu (kN/m2):  20-100
organischer Anteil:  0-2 %
Wassergehalt:  5-10 %

Homogenbereich B.3 (Molasse)
ab ca. 6,5 m unter GOK daher nicht relevant

**01.03.1 Suchgraben herstellen, Tiefe bis 1 m**
Suchgraben herstellen,
Boden zur Ermittlung der Lage von Kabeln und Leitungen und Erkundung und Beurteilung des vorh. Baugrunds
profilgerecht lösen, Homogenbereich B.1 und B.2
Bodenklasse 2-4 nach ehm. DIN 18300,
ab Geländeoberfläche
seitlich getrennt nach Schichten lagern, wiederverfüllen und verdichten,
in Handarbeit mit Maschinenunterstützung,
Grabenbreite bis 0,60 m, Aushubtiefe bis 1,00 m,
Einzellänge über 2 m bis 3 m.
Überschüssigen Aushub im Baubereich fördern,
unter Vegetationsflächen einbauen und verdichten.
Mengenermittlung nach Aufmaß an Abtragsprofilen.
Menge: 10,000 m

**01.03.2 Suchgraben herstellen, Tiefe > 1-2 m**
Suchgraben herstellen,
wie Pos. vor,
jedoch Aushubtiefe > 1,00 bis 2,00 m.
Menge: 5,000 m

**01.03.3 Oberboden abtragen u. lagern**
Oberboden abtragen, fördern, laden und lagern,
im Baugebiet fachgerecht auf messbare Mieten setzen,
Homogenbereich O.1
Abtragsdicke ca. 10 bis 40 cm,
Anteil der nicht geneigten Fläche 50 %,
Neigung der Restfläche über 1:4 bis 1:2,
in nicht zusammenhängenden Flächen.
Förderweg bis 100 m.
Mengenermittlung nach Aufmaß an Abtragprofilen.
Menge: 15,000 m³

**01.03.4 Oberboden abtragen u. entsorgen**
Oberboden profilgerecht abtragen,
laden und entsorgen
Homogenbereich O.1
einschl. Entsorgungskosten.
Oberboden mit Wurzeln durchsetzt,
Abtragsdicke ca. 10 bis 40 cm,
Anteil der nicht geneigten Fläche 50 %,
Neigung der Restfläche über 1:4 bis 1:2,
in nicht zusammenhängenden Flächen.
Oberboden für den Wiedereinbau ungeeignet,
Beurteilung vor Entsorgung mit Bauleitung /
Objektüberwachung vor Ort,
Mengenermittlung nach Aufmaß an Abtragprofilen.
Menge: 10,000 m³

**01.03.5 Zulage für Oberboden abtragen, von Hand**
Zulage für Oberboden abtragen, der Pos. vor,
Homogenbereich O.1
für kleinteiligen Aushub und Einbau in Handarbeit
mit Maschinenunterstützung,
unter erschwerten Bedingungen,
für Aushub im Wurzelbereich (= Kronenbereich) von Bäumen und Vegetationsbeständen,
unter Beachtung der einschlägigen Vorschriften.
Menge: 5,000 m³

**01.03.6 Boden an Außenwand ausheben**
Boden an Außenwand Gebäude ausheben,
Homogenbereich B.1 und B.2
Bodenklasse 2-4 nach ehm. DIN 18300,
als Arbeitsraum für Baukonstruktionen,
ohne Beschädigung der Kellerwände,
Handarbeit mit Maschinenunterstützung,
Aushubtiefe bis 1,0 m,
anfallendes Material laden und lagern,
Förderweg bis 200 m,
Mengenermittlung nach Aufmaß an Abtragsprofilen
Menge: 50,000 m³

**01.03.7 Boden für Streifenfundamente ausheben**
Boden für Streifenfundamente etc. profilgerecht ausheben,
Homogenbereich B.1 und B.2
Bodenklasse 2-4 nach ehm. DIN 18300,
Aushubtiefe bis 0,50 m,
Sohlenbreite der Gräben über 0,25 bis 0,5 m,
Ausführung Wände senkrecht,
anfallendes Material laden und lagern,
Förderweg bis 200 m,
Mengenermittlung nach Aufmaß an Abtragprofilen.
Menge: 20,000 m³

**01.03.8 Boden für Einzelfundament ausheben**
Boden für Einzelfundamente profilgerecht ausheben,
Homogenbereich B.1 und B.2
Bodenklasse 2-4 nach ehm. DIN 18300,
Aushubtiefe bis 0,80 m,
Aushubbreite / -länge bis 0,60 m,
Ausführung Wände senkrecht,
anfallendes Material laden und lagern,
Förderweg bis 200 m,
Mengenermittlung nach Aufmaß an Abtragprofilen.
Menge: 8,000 St

**01.03.9 Boden für Leitungen ausheben**
Boden für Anschluss-Leitungen (Regenwasser, Abwasser, Strom etc.) profilgerecht ausheben,
Homogenbereich B.1 und B.2
Bodenklasse 2-4 nach ehm. DIN 18300,
Aushubtiefe bis 0,60 m,
Sohlenbreite der Gräben über 0,25 bis 0,5 m,
Ausführung Wände senkrecht,
anfallendes Material laden und lagern,
Förderweg bis 200 m,
Mengenermittlung nach Aufmaß an Abtragprofilen.
Menge: 40,000 m³

**01.03.10 Boden für Baumgruben ausheben**
Boden für Baumgruben profilgerecht ausheben,
Homogenbereich B.1 und B.2
Bodenklasse 2-4 nach ehm. DIN 18300,
Aushubtiefe bis 1,50 m,
in Grünfläche L/B: 1,5 x 1,5 m
in Belagsfläche gemäß Umgriff Pflanzbeet,
Ausführung Wände abgeschrägt ca. 70°,
Wände durch anritzen auflockern, Lockerungstiefe 5-10 cm,
Sohle 20 cm tief lockern
anfallendes Material laden und lagern,
Förderweg bis 200 m,
Mengenermittlung nach Aufmaß an Abtragprofilen.
Menge: 16,000 m³

**01.03.11 Erdbohrung in Baumgrube herstellen, verfüllen**
Erdbohrung in Baumgruben herstellen,
im Bereich bindiger, undurchlässiger Böden,
Tiefe 1,0 m, D 30 cm,
einschließlich Verfüllung mit Dränkies 0/45 mm,
anfallendes Material laden und lagern,
Förderweg bis 200 m,
Ausführung nur nach vorheriger Abstimmung mit Bauleitung /
Objektüberwachung vor Ort.
Menge: 10,000 St

**01.03.12 Boden lösen, laden u. lagern, Abtrag bis 100 cm**
Boden profilgerecht lösen, fördern, laden und
im Baugebiet getrennt nach Homogenbereichen auf Mieten lagern, Homogenbereich B.1 und B.2
Bodenklasse 2-4 nach ehm. DIN 18300,
Förderweg bis 200 m,
Abtragtiefe ca. 10 bis 100 cm,
Mengenermittlung nach Aufmaß an Abtragsprofilen.
Menge: 70,000 m³

**01.03.13 Boden lösen, laden u. lagern, Abtrag > 100 cm**
Boden profilgerecht lösen, fördern, laden und
im Baugebiet getrennt nach Homogenbereichen auf Mieten lagern, Homogenbereich B.1 und B.2
Bodenklasse 2-4 nach ehm. DIN 18300,
wie Pos. vor,
jedoch Abtragtiefe über 100 cm.
Menge: 50,000 m³

**01.03.14 Boden lösen u. einbauen, bis 100 cm**
Boden profilgerecht lösen, fördern und profilgerecht
einbauen und verdichten,
Homogenbereich B.1 und B.2
Bodenklasse 2-4 nach ehm. DIN 18300,
Abtragtiefe ca. 10 bis 100 cm,
Einbauhöhe ca. 10 bis 100 cm,
Förderweg bis 200 m,
Einbau lagenweise, Dicke der einzelnen Lagen 20 cm.
Zulässige Abweichung von der Sollhöhe +/- 3 cm auf
4 m Lattenlänge.
Verformungsmodul EV2 mind. 45 MN/m2,
Mengenermittlung nach Aufmaß an Abtragsprofilen.
Menge: 50,000 m³

**01.03.15 Boden lösen u. einbauen, > 100 cm**
Boden profilgerecht lösen, fördern und profilgerecht
einbauen und verdichten,
Homogenbereich B.1 und B.2
Bodenklasse 2-4 nach ehm. DIN 18300,
wie Pos. vor,
jedoch
Abtragtiefe über 100 bis 150 cm,
Einbauhöhe über 100 bis 150 cm.
Menge: 10,000 m³

**01.03.16 Boden lagernd, einbauen, Einbauhöhe bis 100 cm**
Boden lagenweise profilgerecht einbauen und verdichten,
Boden im Baubereich auf Mieten lagernd,
Homogenbereich B.1 und B.2
Bodenklasse 2-4 nach ehm. DIN 18300,
Einbauhöhe ca. 10 bis 100 cm,
Förderweg bis 200 m,
Einbau lagenweise, Dicke der einzelnen Lagen 30 cm.
Zulässige Abweichung von der Sollhöhe +/- 3 cm auf
4 m Lattenlänge.
Verformungsmodul EV2 mind. 45 MN/m2,
Mengenermittlung nach Aufmaß an Abtragsprofilen.
Menge: 90,000 m³

**01.03.17 Boden lagernd, einbauen, Einbauhöhe > 100 cm**
Boden lagenweise profilgerecht einbauen und verdichten,
Boden im Baubereich auf Mieten lagernd,
Homogenbereich B.1 und B.2
Bodenklasse 2-4 nach ehm. DIN 18300,
wie Pos. vor,
jedoch Einbauhöhe > 100 bis 150 cm.
Menge: 10,000 m³

**01.03.18 Zulage für Boden lösen / einbauen, Böschungen**
Zulage für Boden profilgerecht lösen und/oder einbauen,
der Positionen vor, Homogenbereich B.1 und B.2
Bodenklasse 2-4 nach ehm. DIN 18300,
für Arbeiten im Bereich von Böschungen,
der Mehraufwand wird ab einer Neigung von 1:4 vergütet,
maximale Neigung 1:1,5.
Menge: 40,000 m³

**01.03.19 Zulage für Boden lösen / einbauen bei Kabel u Leitungen**
Zulage für Boden profilgerecht lösen und/oder einbauen,
der Positionen vor, Homogenbereich B.1 und B.2
Bodenklasse 2-4 nach ehm. DIN 18300,
in Folge von vorhandenen Leitungen unter Beachtung der einschlägigen Vorschriften.
Für Mehraufwand für kleinteiligen Aushub und Einbau in Handarbeit mit Maschinenunterstützung,
unter erschwerten Bedingungen.
Der Mehraufwand wird bis zu einem Abstand von 30 cm
in horizontaler und vertikaler Richtung zur Leitungstrasse vergütet,
Auch bei parallel verlaufenden Leitungen wird die Position unabhängig vom Achsabstand nur einmal je Leitungsstrang abgerechnet.
Abgerechnet wird in der Achse der jeweiligen Leitung.
Leitung = Stromkabel, Wasserleitung, Kanal, etc.,
Verlauf der Leitung: längslaufend und querend.
Menge: 8,000 m³

**01.03.20 Zulage für Boden lösen / einbauen, von Hand**
Zulage für Boden profilgerecht lösen und/oder einbauen,
der Positionen vor, Homogenbereich B.1 und B.2
Bodenklasse 2-4 nach ehm. DIN 18300,
für kleinteiligen Aushub und Einbau in Handarbeit
mit Maschinenunterstützung,
unter erschwerten Bedingungen,
für Aushub im Wurzelbereich (= Kronenbereich) von Bäumen und Vegetationsbeständen,
im direkten Bereich entlang der Fassaden,
Mauern, Stützen, Vordächern, Fundamenten,
der Mehraufwand wird bis zu einem Abstand von 50 cm zur Fassade, Mauer, Stütze, etc. vergütet,
unter Beachtung der einschlägigen Vorschriften.
Menge: 5,000 m³

**01.03.21 Boden laden, transportieren**
Boden auf Baustelle nach Homogenbereiche getrennt auf geeignete Transportfahrzeuge laden und zum Zwischenlager transportieren, Förderweg bis 5 km,
Homogenbereich B.1 und B.2,
Bodenklasse 2-4 nach ehm. DIN 18300,
Ausführung in Absprache mit Bauleitung / Objektüberwachung und Bauherr vor Ort.

Die Abrechnung nach Aufmaß am Zwischenlager.
Menge: 50,000 m³

**01.03.22 Boden laden u. entsorgen, BM-F0**
beprobten Boden der Positionen vor,
auf Mieten lagernd,
Homogenbereich B.1 und B.2
Bodenklasse 2-4 nach ehm. DIN 18300,
nach Homogenbereiche und Schadstoffklassen getrennt auf geeignete Transportfahrzeuge laden, transportieren und
entsorgen / verwerten,
Belastung nach Ersatzbaustoffverordnung / EBV
deklariert als < BM-F0
Einschließlich aller Verwertungs-/Entsorgungskosten.
Die Abrechnung erfolgt auf Basis von Wiegescheinen
und/oder nach Aufmaß an Abtragsprofilen.
Menge: 50,000 t

**01.03.23 Boden laden u. entsorgen, BM-F1**
beprobten Boden der Positionen vor,
auf Mieten lagernd,
Homogenbereich B.1 und B.2
Bodenklasse 2-4 nach ehm. DIN 18300,
nach Schadstoffklassen getrennt auf geeignete Transportfahrzeuge laden, transportieren
zu einer zugelassenen Verwertungsanlage
und entsorgen / verwerten,
wie Pos. vor,
jedoch Belastung nach Ersatzbaustoffverordnung / EBV deklariert als > BM-F0 < BM-F1.
Menge: 1,000 t

**01.03.24 Boden laden u. entsorgen, BM-F2**
beprobten Boden der Positionen vor,
auf Mieten lagernd,
Homogenbereich B.1 und B.2
Bodenklasse 2-4 nach ehm. DIN 18300,
nach Schadstoffklassen getrennt auf geeignete Transportfahrzeuge laden, transportieren
zu einer zugelassenen Verwertungsanlage
und entsorgen / verwerten,
wie Pos. vor,
jedoch Belastung nach Ersatzbaustoffverordnung / EBV
deklariert als > BM-F1 < BM-F2.
Menge: 1,000 t

**01.03.25 Schotter aufnehmen, wiedereinbauen**
Schüttung aus Schotter aufnehmen und
an geeigneter Stelle gemäß Abstimmung mit Bauleitung / Objektüberwachung wieder einbauen.
Kalkschotter, Körnung ca. 0/32 mm bis 32/64 mm,
teilweise verunreinigt und mit Erde vermischt.
Menge: 70,000 m³

**01.03.26 Planieren und verdichten**
Planieren und verdichten,
des Untergrundes für befestigte Flächen,
zulässige Abweichung von der Sollhöhe +/- 2 cm,
Verformungsmodul mind. EV2 45 MN/m2,
einschl. Verdichtungsnachweis im Rahmen Eigenüberwachung.
Homogenbereich B.1 und B.2
Bodenklasse 2-4 nach ehm. DIN 18300,
Mengenermittlung nach Aufmaß an Abtragsprofilen.
Menge: 1000,000 m²

**01.03.27 Kontrollprüfung statischer Plattendruckversuch**
Kontrollprüfung statischer Plattendruckversuch nach ZTVE-StB
auf besondere Anordnung des AG,
für Planum und Tragschicht ohne Bindemittel,
Prüfung für Verdichtungsgrad und Verformungsmodul,
durch statischen Lastplattendruckversuch nach DIN 18134,
einschl. Bereitstellung der notwendigen Gegengewichte und entsprechender Auswertung durch ein zertifiziertes Prüflabor.

Eigenüberwachungsprüfungen entsprechend den geltenden Regelwerken und den Vorgaben des LVs sind vom AN gesondert und auf eigene Kosten auszuführen!
Menge: 5,000 St

**01.03.28 Kontrollprüfung dynamischer Plattendruckversuch**
Kontrollprüfung dynamischer Plattendruckversuch
auf besondere Anordnung des AG,
für Planum und Tragschicht ohne Bindemittel,
Prüfung für Verdichtungsgrad,
durch dynamischen Plattendruckversuch
mit dem leichten Fallgewichtsgerät,
einschl. entsprechender Auswertung durch ein zertifiziertes Prüflabor.

Eigenüberwachungsprüfungen entsprechend den geltenden Regelwerken und den Vorgaben des LVs sind vom AN gesondert und auf eigene Kosten auszuführen!
Menge: 5,000 St

**01.03.29 Noppenbahn, 3-lagig**
Noppenbahn, 3-lagig, einbauen,
als Grundmauerschutz mit Dränwirkung einbauen,
im Bereich der erdberührenden Außenwände
nach Herstellervorgaben und gemäß Schnitte und Regeldetails,
Höhe ca. 50 cm
Noppenbahn mit aufkaschiertem Filtervlies sowie
rückseitiger Trenn und Gleitfolie gemäß DIN EN 13252 für Anwendungen nach DIN 4095, DIN 18531 und DIN 18533.
Material Noppenbahn: Polyethylen hoher Dichte (HDPE),
Material Filtervlies: Polypropylen (PP), ca. 110 g/m2,
Material Gleitfolie: Polyethylen hoher Dichte (HDPE),
Noppenhöhe: ca. 8 mm,
Druckfestigkeit: 250 kN/m².
Das filterstabile Geotextil muss nach außen bzw. zum Erdreich ausgerichtet sein.
Auf sorgfältige Überlappungen der Bahnen ist zu achten,
einschl. aller notwendiger Schnitte und zurechtschneiden am oberen Abschluss nach anschließendem Geländeverlauf,
Abrechnung nach Fläche eingebauter Schutzlage,
Überlappungen werden übermessen.
Menge: 130,000 m²

**01.03.30 Schutz- und Gleitlage Fassadenanschluss**
Schutz- und Gleitlage im Bereich von Fassadenanschlüssen einbauen,
bestehend aus Schutzvlies PP > 300 g/m2, thermisch behandelt, ohne Recyclinganteil und Gleit- und Trennfolie, Dicke 0,2 mm
Auf sorgfältige Überlappungen der Bahnen ist zu achten,
einschl. aller notwendiger Schnitte und Zurechtschneiden am oberen Abschluss nach anschließendem Geländeverlauf,
Abrechnung nach Fläche eingebauter Schutzlage,
Überlappungen werden übermessen.
Menge: 51,000 m²

**01.03.31 Bautenschutzmatte Fassadenanschluss**
Bautenschutzmatte als Schutzschicht vor Fassade einbauen,
PE-Bautenschutzmatte, Farbe Schwarz, Dicke 10 mm,
Höhe 4-30 cm, OK = OK Belag

Auf sorgfältige Anschlüsse der Bahnen ist zu achten,
einschl. aller notwendiger Schnitte und Zurechtschneiden am unteren Abschluss nach anschließendem Geländeverlauf,
Abrechnung nach Fläche eingebauter Schutzlage,
Überlappungen werden übermessen.
Menge: 51,000 m²

**01.03.32 Schutz-, Trenn- und Gleitlage Kellerdecke**
Schutz-, Trenn- und Gleitlage in unterbauten Bereichen,
(Kellerdecke Verbindungsgang) einbauen, bestehend aus:
Gleit- und Trennfolie, Dicke 0,2 mm und
Gleit- und Schutzvlies 150 g/m2

Auf sorgfältige Überlappungen der Bahnen ist zu achten,
einschl. aller notwendiger Schnitte,
Abrechnung nach Fläche eingebauter Schutzlage,
Überlappungen werden übermessen.
Menge: 10,000 m²

**01.03.33 Schutz- und Trennlage Dachbegrünung**
Schutz- und Trennlage im Bereich von Dachbegrünungen,
(Pasarelle, Nebengebäude Herrenwaldhalle) einbauen,  Schutz- und Trennvlies 300 g/m2 mit Wasserspeicherfunktion

Auf sorgfältige Überlappungen der Bahnen ist zu achten,
einschl. aller notwendiger Schnitte,
Abrechnung nach Fläche eingebauter Schutzlage,
Überlappungen werden übermessen.
Menge: 85,000 m²

**01.03.34 Bautenschutz- und Dränelement Kellerdecke**
Bautenschutz- und Dränelement in unterbauten Bereichen,
(Kellerdecke Verbindungsgang) einbauen,
gemäß Herstellerangabe,
Material HDPE, recycelt, Dicke ca, 27 mm,
Druckfestigkeit min. 400 kN/m2,
verfüllt mit Kies 4/8 mm,
inkl. Filtervliesauflage an der Oberseite 300 g/m2,
Kreuzstöße sind zu vermeiden,
einschl. Schneiden im Anschluss an aufgehende Bauteile und
entlang der Ränder.
Menge: 10,000 m²

**01.03.35 Drän- und Speicherelement Dachbegrünung**
Drän- und Speicherelement im Bereich von Dachbegrünungen
(Pasarelle, Nebengebäude Herrenwaldhalle) einbauen,
gemäß Herstellerangabe,
Material HDPE, recycelt, Dicke ca. 20-30 mm,
Wasserspeichervolumen min. 5 l/m2,
inkl. Filtervlies oben, ca. 100-150 g/m2,
Kreuzstöße sind zu vermeiden,
einschl. Schneiden im Anschluss an aufgehende Bauteile und
entlang der Ränder.
Menge: 85,000 m²

**01.03.36 Geogitter im Bereich von unterirdischen Kanten**
Geogitter im Bereich von unterirdischen Kanten
(Attika Kellerdecke, Verbindungstunnel etc.)
+horizontal einbauen,
zur Stabilisierung der Tragschicht, vollflächig,
Breite ca. 2 m, Einbau unter / in Tragschicht gemäß Schnitte und Details, einschl. erforderlichen Zuschnitte.
Eigenschaften Geogitter:
- Material: 100 % PP
- biaxial gestrecktes Geogitter
- monolythische Gitterstruktur
- mit hoher Knotenfestigkeit und Knoteneffizienz.
Menge: 22,000 m²

**01.03.37 Drängitter einbauen**
Drängitter einbauen in Bereichen mit kapilarbrechendem Aufbau, zur Sauberhaltung der Dränschotterschicht, Kunststoffgitter aus PEHD mit einseitiger Vlieskaschierung,
Dicke ca. 10 mm
Einbau gemäß Herstellerangabe unter Tragschicht gemäß Schnitte und Details, einschl. erforderlichen Zuschnitte und
Randausbildungen.
Menge: 75,000 m²

**01.03.38 Wurzelsperre einbauen**
Wurzelsperre einbauen,
zum Schutz von Ver- u. Entsorgungseitungen,
bei nah angrenzenden Baumstandorten,
bei Abstand Stammmittelpunkt zur Leitung < 3,0 m,
Material: HDPE, Wandstärke 2 mm,
Höhe 100 cm,
Farbe: schwarz, 100 % recycelbar, flexibel und dauerhaft,
UV-beständig, resistent gegen Schmutz u. Mikroorganismen,
gute chemische Beständigkeit,
OK -0,40 unter FOK Gelände,
Verlegung und Verbindung gem. Herstellerangaben.
Überlappungen sind in den EP einzurechnen.
Festlegung genaue Bereiche in Abstimmung mit
der Bauleitung / Objektüberwachung vor Ort.
Menge: 5,000 m

#### Bereich 01.04 Abwasser- und Versorgungsanlagen

**01.04.1 Schachtabdeckung auf Höhe setzen/anheben, bis 10 cm**
Schachtabdeckung auf richtige Höhe setzen / anheben,
Rahmen und Deckel aus Beton/Gusseisen,
Durchmesser bis 80 cm,
Anhebung bis zu 10 cm,
einschl. aller notwendiger Materialien,
wie Schachtring, Betonausgleichsringe, Mörtel etc..
Anfallender Schutt nicht mehr benötigter Teile ist zu entsorgen,
einschl. Entsorgungskosten.
Menge: 5,000 St

**01.04.2 Schachtabdeckung auf Höhe setzen/anheben, bis 30 cm**
Schachtabdeckung auf richtige Höhe setzen / anheben,
wie Pos. vor,
jedoch Anhebung von > 10 bis 30 cm.
Menge: 5,000 St

**01.04.3 Schachtabdeckung auf Höhe setzen/absenken, bis 30 cm**
Schachtabdeckung auf richtige Höhe setzen / absenken,
Rahmen und Deckel aus Beton/Gusseisen,
Durchmesser bis 80 cm,
Absenkung bis zu 30 cm,
einschl. aller notwendiger Materialien,
wie Schachtring, Betonausgleichsringe, Mörtel etc..
Anfallender Schutt nicht mehr benötigter Teile ist zu entsorgen,
einschl. Entsorgungskosten.
Menge: 5,000 St

**01.04.4 KG-Abflussrohre DN 100**
Kanal- und Abwasserrohre aus PVC,
baurechtlich zugelassen mit einem
PA-I-Prüfzeichen bzw. Zulassungs-Nummer des Deutschen Instituts für Bautechnik oder PVC-Kunststoffrohre nach DIN 19534.

KG-2000 Rohr DN 100
mit einer wandverdickten Muffe,
mit Dichtungs- bzw. Sickenringen.

Formstücke werden in der Achse übermessen und als Zulage vergütet.
Rohrverbindung wird gesondert vergütet.
Verschnitt und Gleitmittel ist einzukalkulieren.

komplett liefern und montieren
Menge: 85,000 m

**01.04.5 Zulage KG-Abflussrohr DN 100 Bögen**
Zulage für KG-2000 Bögen DN 100
verschiedene Winkel,

komplett liefern und montieren
Menge: 40,000 St

**01.04.6 Zulage KG-Abflussrohr DN 100 Abzweig**
Zulage für KG-2000 Abzweige DN 100
verschiedene Ausführungen,

komplett liefern und montieren
Menge: 5,000 St

**01.04.7 KG-Abflussrohre DN 150**
Kanal- und Abwasserrohre aus PVC,
baurechtlich zugelassen mit einem
PA-I-Prüfzeichen bzw. Zulassungs-Nummer des Deutschen Instituts für Bautechnik oder PVC-Kunststoffrohre nach DIN 19534.

KG-2000 Rohr DN 150
mit einer wandverdickten Muffe,
mit Dichtungs- bzw. Sickenringen.

Formstücke werden in der Achse übermessen und als Zulage vergütet.
Rohrverbindung wird gesondert vergütet.
Verschnitt und Gleitmittel ist einzukalkulieren.

komplett liefern und montieren
Menge: 5,000 m

**01.04.8 Zulage KG-Abflussrohr DN 150 Bögen**
Zulage für KG-2000 Bögen DN 150
verschiedene Winkel,

komplett liefern und montieren
Menge: 5,000 St

**01.04.9 Zulage KG-Abflussrohr DN 150 Abzweig**
Zulage für KG-2000 Abzweige DN 150
verschiedene Ausführungen,

komplett liefern und montieren
Menge: 1,000 St

**01.04.10 Dränpackung herstellen**
Dränpackung aus Kies herstellen,
unter Fassadenrinne FR-1 und im Bereich des Holzschnitzel-Fallschutz, Körnung 16/32 mm,
Schichtdicke ca. 50 cm,
mit Vliesummantelung, Filtervlies 300g/m2
gem. Schnitte und Details
Menge: 4,500 m³

**01.04.11 Dränpackung mit Dränleitung herstellen**
Dränpackung mit integrierter Dränleitung herstellen,
an der nord-westlichen Kante des Verbindungsgangs,
Kies Körnung 16/32 mm,
Breite ca. 50 cm, Höhe 55-60 cm, Länge ca. 7,5 m,
mit eingelegtem Teilsickerrohr DN 100, tunnelförmig mit glatter Fließsohle, PVC-U, Wassereintrittsfläche > 50 cm2/m,
inkl. Anschluss an Entwässerungsleitung mit entsprechenden Formteilen,
mit Vliesummantelung, Filtervlies 300g/m2
gem. Schnitte und Details
Menge: 2,500 m³

**01.04.12 Dränpackung Sickergraben herstellen**
Dränpackung aus Kies herstellen,
unterhalb von Sickergräben,
Körnung 16/32 mm,
Schichtdicke ca. 50 cm,
mit Vliesummantelung, Filtervlies 300g/m2
gem. Schnitte und Details
Menge: 10,500 m³

**01.04.13 Dränagerohr DN 100**
Dränagerohr DN 100 aus Kunststoff, vliesummantelt,
liefern und hinter Mauerscheiben gemäß Schnitte und Details einbauen, inkl. Anschluss an Dränschacht.
Menge: 10,000 m

**01.04.14 Entwässerungsrinne EWR-1**
Entwässerungsrinnen EWR-1 einbauen,
entsprechend DIN EN 1433 und DIN V 19580,
Rinne aus frost- u. tausalzbeständigem Polymerbeton,
mit massiver Edelstahl-Zarge,
Nennweite 100 mm, mit Sohlengefälle,
Breite ca. 200 mm, Höhe ca. 200 mm,
mit Abdeckung aus Maschenrost, Edelstahl V2A,
MW 10x30 mm,
Belastungsklasse A15 nach DIN EN 1433,
mit schraubloser Arretierung, nach DIN 1433,
einschl. Fundament aus Beton C 20/25 DIN EN 206-1,
Bettungsdicke 20 cm, mit beidseitiger Rückenstütze,
Breite 10 cm.
Menge: 3,700 m

**01.04.15 Entwässerungsrinne EWR-1 Einlaufkasten**
Einlaufkasten für Entwässerungsrinnen EWR-1 einbauen,
entsprechend DIN EN 1433 und DIN V 19580,
Rinne aus frost- u. tausalzbeständigem Polymerbeton,
mit massiver Edelstahl-Zarge,
Nennweite 100 mm,
Breite ca. 150 mm, Höhe ca. 600 mm, Länge 50 cm,
mit Abdeckung aus Maschenrost, Edelstahl V2A,
MW 10x30 mm,
Belastungsklasse A15 nach DIN EN 1433,
mit schraubloser Arretierung, nach DIN 1433,
mit Lippenlabyrinthdichtung für senkrechten wasserdichten Rohranschluss DN 100,
einschl. Fundament aus Beton C 20/25 DIN EN 206-1,
Bettungsdicke 20 cm, mit beidseitiger Rückenstütze,
Breite 10 cm.
mit Kunststoff-Schlammeimer PP.
inkl. Anschließen der Rohrleitung.
Menge: 1,000 St

**01.04.16 Entwässerungsrinne EWR-1 Stirnwand**
Stirnwand fachgerecht einbauen,
für Entwässerungsrinnen EWR-1 der Positionen vor,
für Rinnenanfang und -ende.
Menge: 2,000 St

**01.04.17 Entwässerungsrinne EWR-1 Schnitt**
Schneiden der Rinnenkörper und der Abdeckungen,
der Entwässerungsrinne EWR-1 der Pos. vor,
gerader Schnitt,
nach Vorschrift des Herstellers,
anfallende Stoffe sind zu laden und zu entsorgen,
einschl. Entsorgungskosten.
Menge: 1,000 St

**01.04.18 Entwässerungsrinne EWR-2**
Entwässerungsrinnen EWR-2 einbauen,
entsprechend DIN EN 1433 und DIN V 19580,
Rinne aus frost- u. tausalzbeständigem Polymerbeton,
mit massiver Guss-Zarge,
Nennweite 100 mm, mit Sohlengefälle,
Breite ca. 200 mm, Höhe ca. 200 mm,
mit Abdeckung aus Stegrost, Gusseisen,
Belastungsklasse B125 nach DIN EN 1433,
mit schraubloser Arretierung, nach DIN 1433,
einschl. Fundament aus Beton C 20/25 DIN EN 206-1,
Bettungsdicke 20 cm, mit beidseitiger Rückenstütze,
Breite 10 cm.
Menge: 5,000 m

**01.04.19 Entwässerungsrinne EWR-2 Einlaufkasten**
Einlaufkasten für Entwässerungsrinnen EWR-2 einbauen,
entsprechend DIN EN 1433 und DIN V 19580,
Rinne aus frost- u. tausalzbeständigem Polymerbeton,
mit massiver Guss-Zarge,
Nennweite 100 mm,
Breite ca. 150 mm, Höhe ca. 600 mm, Länge 50 cm,
mit Abdeckung aus Stegrost, Gusseisen,
Belastungsklasse B125 nach DIN EN 1433,
mit schraubloser Arretierung, nach DIN 1433,
mit Lippenlabyrinthdichtung für senkrechten wasserdichten Rohranschluss DN 100,
einschl. Fundament aus Beton C 20/25 DIN EN 206-1,
Bettungsdicke 20 cm, mit beidseitiger Rückenstütze,
Breite 10 cm.
mit Kunststoff-Schlammeimer PP.
inkl. Anschließen der Rohrleitung.
Menge: 2,000 St

**01.04.20 Entwässerungsrinne EWR-2 Stirnwand**
Stirnwand fachgerecht einbauen,
für Entwässerungsrinnen EWR-1 der Positionen vor,
für Rinnenanfang und -ende.
Menge: 4,000 St

**01.04.21 Fassadenrinne FR-1**
Fassadenrinnen FR-1 aus Stahl, feuerverzinkt, einbauen,
einseitig perforierter, einteiliger Rinnenkörper,
Belastungsklasse B125 nach DIN EN 1433,
Materialdicke 2 mm,
mit eingeschweißtem Rundstahl zur Aussteifung,
Baubreite ca. 200 mm,
Bauhöhe ca. 120 mm,
in Baulängen bis 2 m an einem Stück,
einschl. aller Passlängen,
Rinnenlängen über 2 m mit Steckverbindungen,
verschiedene Einzellängen jeweils entsprechend der Türbreiten,
genaues Maß der jeweiligen Länge und Breite ist vor Fertigung durch Aufmaß vor Ort zu ermitteln!

Abdeckung Maschenrost MW 30/10 mm,
aus Stahl, feuerverzinkt,
einteilig, begehbar, rollstuhlbefahrbar,

Rinne höhen- und fluchtgerecht und dauerhaft wasserdicht einbauen nach Herstellervorschrift,
einschl. Fundament aus Drainbeton 4/8 mm,
Bettungsdicke ca. 17 cm.
Inkl. Gittergewebe, Maschenweite 1x1 mm als Schmutzfang vor gesamter Perforation, L-förmig, ca. 5x5 cm.
Menge: 1,200 m

**01.04.22 Fassadenrinne FR-1 Endkappe**
Endkappe zu Fassadenrinne FR-1
der Pos. vor,
für Rinnenanfang und -ende,
Abdecken der seitlichen Öffnungen des Rinnenkörpers,
Endkappen werkseitig geschweißt.
Menge: 2,000 St

**01.04.23 Fassadenrinne FR-2**
Fassadenrinnen FR-2 aus Stahl, feuerverzinkt, einbauen,
geschlossener, einteiliger Rinnenkörper mit Auskragung,
Belastungsklasse B125 nach DIN EN 1433,
Materialdicke 2 mm,
mit eingeschweißtem Rundstahl zur Aussteifung,
Baubreite Rinne + Auskragung ca. 200 + 140 mm,
Bauhöhe Rinne ca. 150 mm,
Bauhöhe Auskragung ca. 80-100 mm,
in Baulängen bis 2 m an einem Stück,
einschl. aller Passlängen,
inkl. senkrechtem Ablaufstutzen DN 100 mit Schmutzfanggitter,
Rinnenlängen über 2 m mit Steckverbindungen,
verschiedene Einzellängen jeweils entsprechend der Türbreiten,
genaues Maß der jeweiligen Länge und Breite ist vor Fertigung durch Aufmaß vor Ort zu ermitteln!

Abdeckung Maschenrost MW 30/10 mm,
aus Stahl, feuerverzinkt,
einteilig, begehbar, rollstuhlbefahrbar,

Rinne höhen- und fluchtgerecht und dauerhaft wasserdicht einbauen nach Herstellervorschrift,
einschl. Fundament aus Drainbeton 4/8 mm,
Bettungsdicke ca. 20 cm.
Menge: 2,400 m

**01.04.24 Fassadenrinne FR-2 Endkappe**
Endkappe zu Fassadenrinne FR-2
der Pos. vor,
für Rinnenanfang und -ende,
Abdecken der seitlichen Öffnungen des Rinnenkörpers,
Endkappen werkseitig geschweißt.
Menge: 4,000 St

**01.04.25 Fassadenrinne FR-3a**
Fassadenrinnen FR-3a aus Edelstahl V2A, einbauen,
geschlossener, einteiliger Rinnenkörper,
Belastungsklasse A15 nach DIN EN 1433,
Materialdicke 2 mm,
mit eingeschweißtem Rundstahl zur Aussteifung,
Baubreite ca. 250 mm,
Bauhöhe ca. 300 mm,
in Baulängen bis 2 m an einem Stück,
einschl. aller Passlängen,
Rinnenlängen über 2 m mit Steckverbindungen,
verschiedene Einzellängen jeweils entsprechend der Türbreiten,
genaues Maß der jeweiligen Länge und Breite ist vor Fertigung durch Aufmaß vor Ort zu ermitteln!

Abdeckung Maschenrost MW 30/10 mm,
aus Edelstahl V2A,
einteilig, begehbar, rollstuhlbefahrbar,

Rinne höhen- und fluchtgerecht und dauerhaft wasserdicht einbauen nach Herstellervorschrift,
einschl. Fundament aus Drainbeton 4/8 mm,
Bettungsdicke ca. 8-15 cm.
Menge: 32,500 m

**01.04.26 Zulage Ablaufstutzen FR-3a**
Zulage für angeschweißten, senkrechten Ablaufstutzen
DN 100 für Fassadenrinne FR-3a,
inkl. Schmutzfanggitter, Maschenweite 1x1 mm
Menge: 2,000 St

**01.04.27 Fassadenrinne FR-3b**
Fassadenrinnen FR-3b aus Edelstahl V2A, einbauen,
einseitig perforierter, einteiliger Rinnenkörper,
Belastungsklasse A15 nach DIN EN 1433,
Materialdicke 2 mm,
mit eingeschweißtem Rundstahl zur Aussteifung,
Baubreite ca. 250 mm,
Bauhöhe ca. 300 mm,
in Baulängen bis 2 m an einem Stück,
einschl. aller Passlängen,
Rinnenlängen über 2 m mit Steckverbindungen,
verschiedene Einzellängen jeweils entsprechend der Türbreiten,
genaues Maß der jeweiligen Länge und Breite ist vor Fertigung durch Aufmaß vor Ort zu ermitteln!

Abdeckung Maschenrost MW 30/10 mm,
aus Edelstahl V2A,
einteilig, begehbar, rollstuhlbefahrbar,

Rinne höhen- und fluchtgerecht und dauerhaft wasserdicht einbauen nach Herstellervorschrift,
einschl. Fundament aus Drainbeton 4/8 mm,
Bettungsdicke ca. 10 cm.
Inkl. Anschluss für Stichkanal,
inkl. Gittergewebe, Maschenweite 1x1 mm als Schmutzfang vor gesamter Perforation, L-förmig, ca. 5x5 cm.
Menge: 3,600 m

**01.04.28 Zulage Anschluss Stichkanal FR-3b**
Zulage für angeschweißten, seitlichen Anschluss
für Stichkanal für Fassadenrinne FR-3b
Menge: 1,000 St

**01.04.29 Fassadenrinne FR-3 Endkappe**
Endkappe zu Fassadenrinne FR-3
der Pos. vor,
für Rinnenanfang und -ende,
Abdecken der seitlichen Öffnungen des Rinnenkörpers,
Endkappen werkseitig geschweißt.
Menge: 6,000 St

**01.04.30 Fassadenrinne FR-3 Schnitt**
Schneiden der Rinnenkörper und der Abdeckungen,
der Entwässerungsrinne FR-3 der Pos. vor,
Gehrungsschnitt diagonal,
nach Vorschrift des Herstellers,
Rinne Baubreite ca. 250 mm, Bauhöhe ca. 300 mm.
anfallende Stoffe sind zu laden und zu entsorgen,
einschl. Entsorgungskosten.
Menge: 6,000 St

**01.04.31 Fassadenrinne FR-4**
Fassadenrinnen FR-4 aus Stahl, feuerverzinkt, einbauen,
einseitig perforierter, einteiliger Rinnenkörper mit Auskragung,
Belastungsklasse B125 nach DIN EN 1433,
Materialdicke 2 mm,
mit eingeschweißtem Rundstahl zur Aussteifung,
Baubreite Rinne + Auskragung ca. 250 + 180 mm,
Bauhöhe Rinne ca. 140 mm,
Bauhöhe Auskragung ca. 40-70 mm,
in Baulängen bis 2 m an einem Stück,
einschl. aller Passlängen,
inkl. senkrechtem Ablaufstutzen DN 100 mit Schmutzfanggitter,
Rinnenlängen über 2 m mit Steckverbindungen,
verschiedene Einzellängen jeweils entsprechend der Türbreiten,
genaues Maß der jeweiligen Länge und Breite ist vor Fertigung durch Aufmaß vor Ort zu ermitteln!

Abdeckung Maschenrost MW 30/10 mm,
aus Stahl, feuerverzinkt,
einteilig, begehbar, rollstuhlbefahrbar,

Rinne höhen- und fluchtgerecht und dauerhaft wasserdicht einbauen nach Herstellervorschrift,
einschl. Fundament aus Drainbeton 4/8 mm,
Bettungsdicke ca. 5 cm.
Inkl. Anschluss für Stichkanal,
inkl. Gittergewebe, Maschenweite 1x1 mm als Schmutzfang vor gesamter Perforation, L-förmig, ca. 5x5 cm.
Menge: 1,500 m

**01.04.32 Fassadenrinne FR-4 Endkappe**
Endkappe zu Fassadenrinne FR-4
der Pos. vor,
für Rinnenanfang und -ende,
Abdecken der seitlichen Öffnungen des Rinnenkörpers,
Endkappen werkseitig geschweißt.
Menge: 2,000 St

**01.04.33 Sauberlaufrost SL-01**
Sauberlaufrost SL-01 aus Edelstahl V2A, einbauen,
geschlossene Wanne mit angeschweißtem Ablaufstutzen
DN 100, inkl. wasserlosem Geruchsverschluss und Schmutzfanggitter, Gittergewebe, Maschenweite 1x1 mm,
Belastungsklasse A15 nach DIN EN 1433,
Materialdicke ca. 2 mm,
mit eingeschweißten Profilstäben zur Aussteifung gemäß statischer Erfordernis,
Breite ca. 1500 mm, Länge ca. 3300 mm, Höhe ca. 100 mm,
Genaues Maß der jeweiligen Länge und Breite ist vor Fertigung durch Aufmaß vor Ort zu ermitteln!

Abdeckung aus Eingangsmatte mit Gummi- und Bürsteneinlage, Farbe schwarz, inkl. Rahmen aus
Edelstahl V2A, 2-3-teilig, begehbar, rollstuhlbefahrbar,

einbauen nach Herstellervorschrift,
einschl. Fundament aus Drainbeton 4/8 mm,
Bettungsdicke ca. 15 cm.
Menge: 1,000 St

**01.04.34 Sauberlaufrost SL-02**
Sauberlaufrost SL-02 aus Edelstahl V2A, einbauen,
einseitig perforierte Wanne mit Anschluss für Stichkanal,
Belastungsklasse A15 nach DIN EN 1433,
Materialdicke 2 mm,
mit eingeschweißten Profilstäben zur Aussteifung gemäß statischer Erfordernis,
Breite ca. 1500 mm, Länge ca. 1850 mm, Höhe ca. 250 mm,
Genaues Maß der jeweiligen Länge und Breite ist vor Fertigung durch Aufmaß vor Ort zu ermitteln!

Abdeckung aus Eingangsmatte mit Gummi- und Bürsteneinlage, Farbe schwarz, inkl. Rahmen aus
Edelstahl V2A, 1-2-teilig, begehbar, rollstuhlbefahrbar,

einbauen nach Herstellervorschrift,
einschl. Fundament aus Drainbeton 4/8 mm,
Bettungsdicke ca. 15 cm.
Inkl. Gittergewebe, Maschenweite 1x1 mm als Schmutzfang vor gesamter Perforation, L-förmig, ca. 5x5 cm.
Menge: 1,000 St

**01.04.35 Sauberlaufrost SL-03**
Sauberlaufrost SL-03 aus Stahl, feuerverzinkt, einbauen,
geschlossene Wanne mit angeschweißtem Ablaufstutzen
DN 100, inkl. wasserlosem Geruchsverschluss und Schmutzfanggitter, Gittergewebe, Maschenweite 1x1 mm,
Belastungsklasse A15 nach DIN EN 1433,
Materialdicke 2 mm,
mit eingeschweißten Profilstäben zur Aussteifung gemäß statischer Erfordernis,
Breite verspringend ca. 800-950 mm, Länge ca. 2390 mm, Höhe ca. 100 mm,
Genaues Maß der jeweiligen Länge und Breite ist vor Fertigung durch Aufmaß vor Ort zu ermitteln!

Abdeckung aus Eingangsmatte mit Gummi- und Bürsteneinlage, Farbe schwarz, inkl. Rahmen aus
Stahl, feuerverzinkt, 3-teilig, begehbar, rollstuhlbefahrbar,

einbauen nach Herstellervorschrift,
einschl. Fundament aus Drainbeton 4/8 mm,
Bettungsdicke ca. 15 cm.
Menge: 1,000 St

**01.04.36 Stichkanal**
Stichkanal zum Anschluss von Fassadenrinnen und Sauberlaufrosten in unterbauten Bereichen,
aus Stahl, feuerverzinkt, einbauen,
Rechteck-Profil, unten offen, seitlich perforiert,
Breite ca. 100 mm, Höhe ca. 40 mm,
einbauen und anschließen nach Herstellervorschrift.
Menge: 15,000 m

**01.04.37 Stichkanal Verbinder**
Verbinder für Stichkanal der Pos. vor,
aus Stahl, feuerverzinkt,
einbauen und anschließen nach Herstellervorschrift.
Menge: 5,000 St

**01.04.38 Stichkanal Ecke**
Eckstück 90° für Stichkanal der Pos. vor,
aus Stahl, feuerverzinkt, einbauen,
Rechteck-Profil, unten offen, seitlich perforiert,
Breite ca. 100 mm, Höhe ca. 40 mm,
einbauen und anschließen nach Herstellervorschrift.
Menge: 2,000 St

**01.04.39 Stichkanal T-Stück**
T-Stück für Stichkanal der Pos. vor,
aus Stahl, feuerverzinkt, einbauen,
Rechteck-Profil, unten offen, seitlich perforiert,
Breite ca. 100 mm, Höhe ca. 40 mm,
einbauen und anschließen nach Herstellervorschrift.
Menge: 2,000 St

**01.04.40 Straßenablauf 50/30, DN 100**
Punktentwässerung - Straßenablauf einbauen,
mehrteilig, aus Beton C40/50,
entsprechend DIN 4052, DN 450 mm,
Belastungsklasse D400 nach DIN EN 1433,
bestehend aus:
- Guss-Aufsatz ca. 50x30 cm, Höhe ca. 14 cm,
  16 mm Schlitzweite für Fußgängerverkehr
- Schaftkonus, Höhe ca. 29 cm
- Schlammeimer, verzinkt, lange Ausführung
- Schaft mit Falz, Höhe ca. 57 cm
- Bodenteil mit KG2000 Steckmuffe DN 100 und Geruchsverschluss, Höhe ca. 42 cm
einschl. Fundament aus Beton C20/25 DIN EN 206-1, Bettungsdicke 15 cm,
nach Einbauanleitung des Herstellers versetzen,
einschl. Anschluss an den Abwasserkanal,
einschl. aller notwendigen Schalungs- und Erdarbeiten, verdrängten Boden seitlich planieren.
Menge: 3,000 St

**01.04.41 Straßenablauf 50/30, DN 100, Muldenform**
Punktentwässerung - Straßenablauf einbauen,
mehrteilig, aus Beton C40/50,
entsprechend DIN 4052, DN 450 mm,
Belastungsklasse D400 nach DIN EN 1433,
bestehend aus:
- Guss-Aufsatz 50x30 cm, Muldenform, Höhe ca. 14 cm
- Schaftkonus, Höhe ca. 29 cm
- Schlammeimer, verzinkt, lange Ausführung
- Schaft mit Falz, Höhe ca. 57 cm
- Bodenteil mit KG2000 Steckmuffe DN 150 und Geruchsverschluss, Höhe ca. 42 cm
einschl. Fundament aus Beton C20/25 DIN EN 206-1, Bettungsdicke 15 cm,
nach Einbauanleitung des Herstellers versetzen,
einschl. Anschluss an den Abwasserkanal,
einschl. aller notwendigen Schalungs- und Erdarbeiten, verdrängten Boden seitlich planieren.
Menge: 2,000 St

**01.04.42 Straßenablauf 50/30, DN 150**
Punktentwässerung - Straßenablauf einbauen,
mehrteilig, aus Beton C40/50,
entsprechend DIN 4052, DN 450 mm,
Belastungsklasse D400 nach DIN EN 1433,
bestehend aus:
- Guss-Aufsatz ca. 50x30 cm, Höhe ca. 14 cm,
  16 mm Schlitzweite für Fußgängerverkehr
- Schaftkonus, Höhe ca. 29 cm
- Schlammeimer, verzinkt, lange Ausführung
- Schaft mit Falz, Höhe ca. 57 cm
- Bodenteil mit KG2000 Steckmuffe DN 150 und Geruchsverschluss, Höhe ca. 42 cm
einschl. Fundament aus Beton C20/25 DIN EN 206-1, Bettungsdicke 15 cm,
nach Einbauanleitung des Herstellers versetzen,
einschl. Anschluss an den Abwasserkanal,
einschl. aller notwendigen Schalungs- und Erdarbeiten, verdrängten Boden seitlich planieren.
Menge: 1,000 St

**01.04.43 Straßenablauf 50/30, DN 150, Muldenform**
Punktentwässerung - Straßenablauf einbauen,
mehrteilig, aus Beton C40/50,
entsprechend DIN 4052, DN 450 mm,
Belastungsklasse D400 nach DIN EN 1433,
bestehend aus:
- Guss-Aufsatz ca. 50x30 cm, Muldenform, Höhe ca. 14 cm,
  16 mm Schlitzweite für Fußgängerverkehr
- Schaftkonus, Höhe ca. 29 cm
- Schlammeimer, verzinkt, lange Ausführung
- Schaft mit Falz, Höhe ca. 57 cm
- Bodenteil mit KG2000 Steckmuffe DN 150 und Geruchsverschluss, Höhe ca. 42 cm
einschl. Fundament aus Beton C20/25 DIN EN 206-1, Bettungsdicke 15 cm,
nach Einbauanleitung des Herstellers versetzen,
einschl. Anschluss an den Abwasserkanal,
einschl. aller notwendigen Schalungs- und Erdarbeiten, verdrängten Boden seitlich planieren.
Menge: 1,000 St

**01.04.44 Hofablauf 40/40**
Punktentwässerung - Hofablauf einbauen,
ein oder mehr-teilig, aus Beton C 40/50,
Belastungsklasse A15 nach DIN EN 1433,
mit Steckmuffe DN 100 zum Anschluss der RW-Leitung,
mit Abdeckung aus Maschenrost, feuerverzinkt,
MW 10x30 mm,
mit schraubloser Arretierung,
und verzinktem Schlammfangeimer,
einschl. Fundament aus Beton C 20/25 DIN EN 206-1,
nach Herstellerangabe.
einschl. aller notwendigen Schalungs- und Erdarbeiten, verdrängten Boden seitlich planieren.
Menge: 3,000 St

**01.04.45 Abdeckung Spülschacht**
Abdeckung für Schacht der Hausdrainage aus
Kunstostoffrohr DN 300,
Belastungsklasse A15 nach DIN EN 1433,
Abdeckung Gusseisen, DN 300, über Spülschacht einbauen,
einschl. Fundament aus Beton C 12/15 DIN EN 206-1,
Bettungsdicke 10 cm,
gemäß Herstellerangabe.
Menge: 5,000 St

**01.04.46 Kabelschutzrohr DN 50**
Biegsames Kabelschutzrohr aus PE,
liefern und gemäß Herstellerangabe einbauen,
Farbe schwarz, halogenfrei, Außendurchmesser DN 50,
in Verbundbauweise mit gewellter Außen- und glatter Innenhaut, mit Einzugsschnur, inkl. Zuschnitte.
Menge: 30,000 m

**01.04.47 Kabelschutzrohr DN 63**
Biegsames Kabelschutzrohr aus PE,
liefern und gemäß Herstellerangabe einbauen,
Farbe schwarz, halogenfrei, Außendurchmesser DN 63,
in Verbundbauweise mit gewellter Außen- und glatter Innenhaut, mit Einzugsschnur, inkl. Zuschnitte.
Menge: 105,000 m

**01.04.48 Formteile Kabelschutzrohr DN 50**
Formteile für Kabelschutzrohr aus PE,
Muffen, Abzweige, Bögen u.Ä.
liefern und gemäß Herstellerangabe einbauen,
Außendurchmesser DN 50.
Menge: 10,000 St

**01.04.49 Formteile Kabelschutzrohr DN 63**
Formteile für Kabelschutzrohr aus PE,
Muffen, Abzweige, Bögen u.Ä.
liefern und gemäß Herstellerangabe einbauen,
Außendurchmesser DN 63.
Menge: 10,000 St

**01.04.50 Kabelabzweigkasten**
Abzweigkasten für Kabelschutzrohre,
mehrteilig aus Beton min. C 35/45, Kl. D400,
Außenmaße ca. 45 x 45 cm, Höhe ca. 60 cm,
bestehend aus:

- Beton-Stahl-Deckel, Höhe ca. 10 cm
- Deckelrahmen, Höhe ca. 17 cm
- Unterteil mit Sollbruchstellen, Höhe ca. 35 cm
- Bodenplatte mit Sickerloch, Höhe ca. 8 cm

einschl. Fundament aus Beton C20/25 DIN EN 206-1, Bettungsdicke 15 cm,
nach Einbauanleitung des Herstellers versetzen,
einschl. Anschlüsse der Kabelschutzrohre,
einschl. aller notwendigen Schalungs- und Erdarbeiten, verdrängten Boden seitlich planieren.
Menge: 2,000 St

**01.04.51 Sandbettung < DN 100**
Sandbettung für Leerohre u.Ä. herstellen,
DN 100 und kleiner, auf der ganzen
Rohrgrabenbreite von 10 cm unterhalb
der Rohrsohle bis 15 cm oberhalb des Rohrscheitels
Menge: 105,000 m

**01.04.52 Sandbettung DN 100 - DN 150**
Sandbettung für Abwasserrohre herstellen,
DN 100 - DN 150, auf der ganzen
Rohrgrabenbreite von 10 cm unterhalb
der Rohrsohle bis 15 cm oberhalb des Rohrscheitels
Menge: 90,000 m

**01.04.53 Trassenwarnband**
Trassenwarnband für Kabelgräben,
Farbe Gelb mit entsprechender Aufschrift,
oben, mittig auf Sandbettung auflegen.
Menge: 105,000 m

#### Bereich 01.05 Befestigte Flächen

*Hinweis: Hinweis Bemusterung*
Hinweis Bemusterung

Vor Materialbestellung ist vom AN das zum Einbau vorgesehene Material zu bemustern und durch den AG freizugeben.

Die Materialien müssen den jeweils erforderlichen, technischen Anforderungen entsprechen.

Das Betonpflaster sollte optisch dem bereits im 1. Bauabschnitt der Grundschule verlegtem Pflaster nahe kommen.
Die Stufen, Sitzelemente und Großpflastersteine sind dem Pflaster optisch anzupassen (Farbton, bei Beton-Elementen auch die Oberflächenbeschaffenheit).

**01.05.1 Musterfläche Betonpflaster herstellen**
*** Pauschalposition
Musterfläche aus Betonpflastersteinen herstellen,
3 Stein-Varianten mit unterschiedlichen Oberflächen und/oder in unterschiedlichem Farbton, Farbspektrum hellgrau-beigegrau,
Steingröße ca. 30 x 15 cm, Steindicke 8 cm,
jeweilige Größe Musterfläche LxB ca. 1,2 x 0,8 m,
auf Mehrwegpalette, Lage vor Fassade,

zusätzlich sind min. 2 passende Varianten für die Treppenstufen als aussagekräftige Kleinmuster (z.B. 30 cm Stufe) beizulegen,

zusätzlich sind min. 2 farblich passende Varianten für das Naturstein-Großpflaster beizulegen,

Nach Bemusterung Steine laden, transportieren und im Baubereich einbauen, unbrauchbares Material laden und der Wiederverwertung zuzuführen, einschl. Verwertungskosten.
Festlegung genaue Lage der Musterfläche mit AG und Bauleitung / Objektüberwachung vor Ort!
Menge: 1,000 psch

**01.05.2 vorh. Kellerdecke reinigen**
vorh. Kellerdecke aus Beton trocken reinigen,
von groben Verschmutzungen
wie Bauschutt, Ölrückständen, Steine, Kies u.ä.,
die Fläche ist besenrein herzustellen.
Untergrund: Beton mit Bitumen-Abdichtung
Art der Verschmutzung: Überschüttung,
anfallende Stoffe sind zu laden und der Wiederverwertung zuzuführen, einschl. Verwertungskosten.
Menge: 10,000 m²

**01.05.3 vorh. Kies-/Schotter-Tragschichten überarbeiten**
vorh. Kies-/Schotter-Tragschichten überarbeiten,
höhen- und profilgemäß überprüfen, korrigieren,
ggf. reinigen, feinplanieren und verdichten,
zulässige Unebenheit auf OK Tragschicht
max. 1,0 cm innerhalb 4 m langen Messstrecke,
Oberflächengenauigkeit +/-1 cm,
Verformungsmodul EV2 mind. 80 M/m²,
Korrekturbereich bis 15 cm Dicke,
in nicht zusammenhängenden, kleinräumigen Teilflächen.
Nicht frostsicheres und überschüssiges Material lösen,
laden und lagern, Förderweg bis 200 m,
fehlendes Material über separate Position liefern.
Menge: 380,000 m²

**01.05.4 Frostschutz- / Tragschicht herstellen**
Frostschutz- / Tragschicht herstellen,
Kies Körnung 0/32 bis 0/45 mm,
Nutzungskategorie N2 und N3 nach ZTV Wegebau
Infiltrationsbeiwert ki > 1x10-5 m/s,
profilgerecht einbauen und verdichten,
Schichtdicke ca. 38 bzw. 46 cm,
gem. Schnitte und Details,
zulässige Unebenheit auf OK Tragschicht
max. 1,0 cm innerhalb 4 m langen Messstrecke,
Oberflächengenauigkeit +/-1 cm,
Verformungsmodul EV2 mind. 100 MN/m2,
einschl. Vorlage von Verdichtungsnachweisen (über Plattendruckversuche) und Nachweise der Wasserdurchlässigkeit (über Infiltrationsmessungen)
im Rahmen der Eigenüberwachung,
Abrechnung nach Auftragsprofilen.
Menge: 160,000 m³

**01.05.5 Frostschutz- / Tragschicht kapilarbrechend herstellen**
Frostschutz- / Tragschicht herstellen,
wie Pos. vor, aber
Dränschotter Körnung 5/45 mm,
zur Herstellung eines kapilarbrechenden Aufbaus.
Menge: 30,000 m³

**01.05.6 Filtervlies über Dränschicht**
Filtervlies über Dränschicht der Holzschnitzel-Flächen einbauen,
300 g/m2, seitlich hochziehen bis 10 cm unter OKF,

Auf sorgfältige Überlappungen der Bahnen ist zu achten,
einschl. aller notwendiger Schnitte und Zurechtschneiden,
Abrechnung nach Fläche eingebauter Schutzlage,
Überlappungen werden übermessen.
Menge: 75,000 m²

**01.05.7 Bordstein aus Beton, 8/30 cm**
Bordstein aus Beton setzen,
höhen- und fluchtgerecht,
Bordstein entsprechend DIN 1340, Maße DIN 483,
Form TB 8/30, Länge 100 cm,
engfugig versetzen,
mit Fundament und 2-seitiger Rückenstütze aus Beton C 20/25 DIN EN 206-1, Dicke 20 cm, Breite der Rückenstütze 15 cm
Menge: 310,000 m

**01.05.8 Schneiden Bordstein aus Beton, 8/30/100 cm**
Fachgerecht schneiden der Betonbordsteine der Pos. vor,
mit geeigneter Trennscheibe,
maß- und winkelgerecht,
Form TB 8/30.
Aufbruchgut ist zu laden und der Wiederverwertung zuzuführen, einschl. Verwertungskosten.
Abrechnung nach Anzahl Schnitte.
Menge: 35,000 St

**01.05.9 Bordstein TB Dehnfuge**
Dehnfuge für Bordsteine h 30 cm herstellen,
Breite der Fuge ca. 1 cm,
mit Gummidehnscheibe oder Fugenband,
Fuge als Schnitt im Betonfundament fortführen,
Ausführung ca. alle 8 Meter
Menge: 13,000 St

**01.05.10 Bordstein aus Beton, 8/40 cm**
Bordstein aus Beton setzen,
höhen- und fluchtgerecht,
Bordstein entsprechend DIN 1340, Maße DIN 483,
Form TB 8/40, Länge 100 cm,
engfugig versetzen,
mit Fundament und 2-seitiger Rückenstütze aus Beton C 20/25 DIN EN 206-1, Dicke 20 cm, Breite der Rückenstütze 15 cm.
Menge: 16,000 m

**01.05.11 Schneiden Bordstein aus Beton, 8/40/100 cm**
Fachgerecht schneiden der Betonbordsteine der Pos. vor,
mit geeigneter Trennscheibe,
maß- und winkelgerecht,
Form TB 8/40.
Aufbruchgut ist zu laden und der Wiederverwertung zuzuführen, einschl. Verwertungskosten.
Abrechnung nach Anzahl Schnitte.
Menge: 3,000 St

**01.05.12 Bordstein aus Beton, RB 15/22 cm**
Bordstein aus Beton setzen,
höhen- und fluchtgerecht,
Bordstein entsprechend DIN 1340, Maße DIN 483,
Form RB 15/22, Länge 100 cm,
engfugig versetzen,
mit Fundament und 2-seitiger Rückenstütze aus Beton C 20/25 DIN EN 206-1, Dicke 20 cm, Breite der Rückenstütze 15 cm.
Menge: 40,000 m

**01.05.13 Bordstein aus Beton, Innenbogen, RB 15/22 cm**
Bordstein aus Beton setzen,
Innenbogen 90°, 50 cm Radius,
höhen- und fluchtgerecht,
Bordstein entsprechend DIN 1340, Maße DIN 483,
Form RB 15/22, Länge 100 cm,
engfugig versetzen,
mit Fundament und 2-seitiger Rückenstütze aus Beton C 20/25 DIN EN 206-1, Dicke 20 cm, Breite der Rückenstütze 15 cm.
Menge: 2,000 St

**01.05.14 Schneiden Bordstein aus Beton, 15/22 cm**
Fachgerecht schneiden der Betonbordsteine der Pos. vor,
mit geeigneter Trennscheibe,
maß- und winkelgerecht,
Form RB 15/22.
Aufbruchgut ist zu laden und der Wiederverwertung zuzuführen, einschl. Verwertungskosten.
Abrechnung nach Anzahl Schnitte.
Menge: 3,000 St

**01.05.15 Bordstein RB Dehnfuge**
Dehnfuge für Bordsteine h 22 cm herstellen,
Breite der Fuge ca. 1 cm,
mit Gummidehnscheibe oder Fugenband,
Fuge als Schnitt im Betonfundament fortführen,
Ausführung ca. alle 8 Meter
Menge: 2,000 St

**01.05.16 Muldenrinne Betonstein**
Muldenrinne aus Muldensteinen herstellen,
Steine aus Beton nach DIN EN 1338 und TL Pflaster StB06, Farbton betongrau, oberseitige Kanten gefast,
Breite ca. 30 cm, Stichtiefe ca. 3 cm,
Vertiefung in Form eines Kreisausschnitts,
geeignet für barrierefreie Überwindung,
geeignet für gelegentliche LKW-Befahrung (18 t),

höhen- und fluchtgerecht, engfugig versetzen,
mit Fundament und 1-seitiger Rückenstütze aus Beton C 20/25 DIN EN 206-1, Dicke 20 cm, Breite der Rückenstütze 15 cm.

Einbauhinweise des Herstellers sind zu beachten.
Menge: 30,000 m

**01.05.17 Asphalttragschicht AC 32 T N, D 10 cm**
Asphalttragschicht AC 32 T N herstellen,
Asphalttragschicht einbauen und verdichten,
ein Ausbauasphalt über 40 bis 80 Gew.-% ist bei Heißzugabe zugelassen.
Einbaudicke = 10 cm in verdichtetem Zustand,
Bindemittel Bitumen B 50/70, Bk 0,3-1,0 RStO.
Wegebreite min. 3 m,
Einbau zwischen Randeinfassungen aus Betonbordsteinen,
Im Bereich der Asphaltfläche befinden sich eingebaute Randeinfassungen, Mauern, Abläufe, Schächte etc.,
auf sorgfältiges Anarbeiten ist zwingend zu achten.
Sie sind zum Einbau durch Abdecken zu schützen.
Alle Asphaltreste sind rückstandslos zu beseitigen.
Menge: 350,000 m²

**01.05.18 Zulage für Asphalttragschicht, Kleinflächen**
Zulage für Asphalttragschicht aus Pos. vor,
für Kleinflächen und beengte Bereiche,
Ausführung der Arbeiten mit Kleingeräte / von Hand.
Menge: 5,000 m²

**01.05.19 Oberfläche reinigen, Bitumenemulsion auftragen**
Oberfläche der vorhandenen Unterlage aus Asphalttragschicht für die aufzubringende bituminöse Deckschicht zur Herstellung des Schichtenverbundes an verschmutzten Stellen gründlich reinigen und mit lösemittelarmer Bitumenemulsion (Haftkleber) ansprühen,
Bk 0,3-1,0 RStO.
Bindemittel C 60 BP1-S,
Dosierung etwa 250 g/m2.
Kehrgut laden und entsorgen, einschl. Entsorgungskosten.
Menge: 350,000 m²

**01.05.20 Asphaltdeckschicht AC 11 DN, 4 cm**
Asphaltdeckschicht AC 11 D N herstellen,
Asphaltdeckschicht einbauen und verdichten,
Einbaudicke = 4 cm in verdichtetem Zustand,
Bindemittel Bitumen B 50/70, Bk 0,3-1,0 RStO.
Wegebreite min. 3 m,
Einbau zwischen Randeinfassungen aus Betonbordsteinen,
Im Bereich der Asphaltfläche befinden sich eingebaute Randeinfassungen, Mauern, Abläufe, Schächte etc.,
auf sorgfältiges Anarbeiten ist zwingend zu achten.
Sie sind zum Einbau durch Abdecken zu schützen.
Alle Asphaltreste sind rückstandslos zu beseitigen.
Menge: 350,000 m²

**01.05.21 Zulage für Asphaltdeckschicht, Kleinflächen**
Zulage für Asphaltdeckschicht aus Pos. vor,
für Kleinflächen und beengte Bereiche,
Ausführung der Arbeiten mit Kleingeräte / von Hand.
Menge: 5,000 m²

**01.05.22 Anschluss Fugenband**
Anschluss an Asphaltdeckschicht mit Fugenband herstellen,
entlang von Bordsteinen bei Zu- und Überfahrten und
zwischen neuer und vorhander Asphaltdecke,
mit anschmelzbarem Fugenband, gemäß Herstellerangabe,
Tiefe des Fugenbandes gemäß Dicke der Deckschicht,
Breite ca. 10 mm.
Ausführung in Abstimmung mit AG und Bauleitung.
Menge: 21,000 m

**01.05.23 Pflasterdecke aus Betonpflaster**
Pflasterdecke aus Betonpflastersteinen herstellen,
Flächenbefestigung mit Pflastersteinen aus Beton gemäß DIN EN 1338, Nutzungskategorie N3 gemäß ZTV-Wegebau,
Einbauhinweise des Herstellers sind zu beachten.

Steinmaß (Rastermaß): ca. 30 x 15 cm, Dicke: 8 cm
Oberfläche: edelkugelgestrahlt oder ähnlich, min. R12
Vorsatz: farbechte Natursteinkörnung, Edelsplitt
Farbe: hellgrau-beigegrau

Verlegung im Reihen-Halbverband mit versetzten Fugen, Fugenbreite 3-5 mm, unmittelbarer Stein zu Stein-Kontakt ist nicht zulässig, Material wie Bettung, die oberen 2 cm sind einzuschlämmen.

Einschließlich Bettung aus Sand-Splitt-Gemisch (Hartgestein), Schlagzertrümmerungswert SZ8/12 < 18,
Dicke ca. 4 cm, Körnung 0-5 mm (die Filterstabilität zum Tragschichtmaterial muss gewährleistet sein).

Die Auswahl des genaues Steins erfolgt anhand der bemusterten Flächen. Der Einheitspreis ist so festzulegen, dass jede bemusterte Variante ohne Mehrkosten eingebaut werden könnte.
Menge: 365,000 m²

**01.05.24 Pflasterdecke aus Betonpflaster, kapilarbrechend**
Pflasterdecke aus Betonpflastersteinen herstellen,
Flächenbefestigung mit Pflastersteinen aus Beton gemäß DIN EN 1338, Nutzungskategorie N3 gemäß ZTV-Wegebau,
Einbauhinweise des Herstellers sind zu beachten.

Steinmaß (Rastermaß): ca. 30 x 15 cm, Dicke: 8 cm
Oberfläche: edelkugelgestrahlt oder ähnlich, min. R12
Vorsatz: farbechte Natursteinkörnung, Edelsplitt
Farbe: hellgrau-beigegrau

Verlegung im Reihen-Halbverband mit versetzten Fugen, Fugenbreite 3-5 mm, unmittelbarer Stein zu Stein-Kontakt ist nicht zulässig, Material wie Bettung.

Einschließlich Bettung aus Splitt-Gemisch (Hartgestein), Schlagzertrümmerungswert SZ8/12 < 18,
Dicke ca. 4 cm, Körnung 2/5 mm (die Filterstabilität zum Tragschichtmaterial muss gewährleistet sein).

Die Auswahl des genaues Steins erfolgt anhand der bemusterten Flächen. Der Einheitspreis ist so festzulegen, dass jede bemusterte Variante ohne Mehrkosten eingebaut werden könnte.
Menge: 71,000 m²

**01.05.25 Pflasterstreifen**
Pflasterdecke aus Betonpflastersteinen herstellen,
als 2-zeiliger Pflasterstreifen,
Einbau zwischen Sitzelementen / -stufen,
Einbauhinweise des Herstellers sind zu beachten.

Steinmaß (Rastermaß): ca. 30 x 15 cm, Dicke: 8 cm
Oberfläche: edelkugelgestrahlt oder ähnlich, min. R12
Vorsatz: farbechte Natursteinkörnung, Edelsplitt
Farbe: hellgrau-beigegrau

Verlegung in Reihen mit versetzten Fugen, Fugenbreite 3-5 mm, unmittelbarer Stein zu Stein-Kontakt ist nicht zulässig,  Material wie Bettung, die oberen 2 cm sind einzuschlämmen.

Einschließlich Bettung aus Sand-Splitt-Gemisch (Hartgestein), Schlagzertrümmerungswert SZ8/12 < 18,
Dicke ca. 4 cm, Körnung 0-5 mm (die Filterstabilität zum Tragschichtmaterial muss gewährleistet sein).

inkl. Schottertragschicht 0/32 mm, Dicke ca. 40 cm

Die Auswahl des genaues Steins erfolgt anhand der bemusterten Flächen. Der Einheitspreis ist so festzulegen, dass jede bemusterte Variante ohne Mehrkosten eingebaut werden könnte.
Menge: 48,500 m

**01.05.26 Pflasterstreifen mit Fundament**
Pflasterdecke aus Betonpflastersteinen herstellen,
als 2-zeiliger Pflasterstreifen auf Streifenfundament
Einbauhinweise des Herstellers sind zu beachten.

Steinmaß (Rastermaß): ca. 30 x 15 cm, Dicke: 8 cm
Oberfläche: edelkugelgestrahlt oder ähnlich, min. R12
Vorsatz: farbechte Natursteinkörnung, Edelsplitt
Farbe: hellgrau-beigegrau

Verlegung in Reihen mit versetzten Fugen, Fugenbreite 3-5 mm, unmittelbarer Stein zu Stein-Kontakt ist nicht zulässig, Fugen aus Sand-Splitt-Gemisch (Hartgestein), Schlagzertrümmerungswert SZ8/12 < 18,
Körnung 0-5 mm

inkl. Dränbetonfundament, als Streifenfundament,
Fundamentdicke ca. 15 cm,
Fundamentbreite ca. 35 cm,
einschl. Schalung,
inkl. Trag- und Sauberkeitsschicht aus Schotter 0/32 mm,
Dicke ca. 20-35 cm.

Die Auswahl des genaues Steins erfolgt anhand der bemusterten Flächen. Der Einheitspreis ist so festzulegen, dass jede bemusterte Variante ohne Mehrkosten eingebaut werden könnte.
Menge: 70,000 m

**01.05.27 Pflasterstreifen Dehnfuge**
Dehnfuge für 2-zeiligen Pflasterstreifen herstellen,
Breite der Fuge ca. 1 cm,
mit Gummidehnscheibe oder Fugenband,
Fuge als Schnitt im Betonfundament fortführen,
Ausführung ca. alle 8 Meter
Menge: 3,000 St

**01.05.28 Pflasterzeile zur Wasserführung**
Pflasterzeile zur Wasserführung als Läuferschicht
(kurze Kante = Stoßkante) entlang von Bordsteinen einbauen,
Pflastersteine aus Beton gemäß DIN EN 1338, Nutzungskategorie N3 gemäß ZTV-Wegebau,
Einbauhinweise des Herstellers sind zu beachten.

Steinmaß (Rastermaß): ca. 30 x 15 cm, Dicke: 8 cm
Oberfläche: edelkugelgestrahlt oder ähnlich, min. R12
Vorsatz: farbechte Natursteinkörnung, Edelsplitt
Farbe: hellgrau-beigegrau

Verlegung in Reihe, Fugenbreite ca. 5-8 mm,
unmittelbarer Stein zu Stein-Kontakt ist nicht zulässig,
Fuge aus Zementmörtel MG III

auf Betonfundament C 20/25, Dicke 30 cm, einseitig senkrecht geschalt, Befestigung mittels Haftbrücke

Die Auswahl des genaues Steins erfolgt anhand der bemusterten Flächen. Der Einheitspreis ist so festzulegen, dass jede bemusterte Variante ohne Mehrkosten eingebaut werden könnte.
Menge: 47,000 m

**01.05.29 Pflasterzeile Dehnfuge**
Dehnfuge für Pflasterzeile zur Wasserführung herstellen,
gemäß ZTV-Fug, Breite der Fuge ca. 1 cm,
mit bituminösem Heißgussmasse,
Fuge als Schnitt im Betonfundament fortführen,
Ausführung ca. alle 8 Meter in Abstimmung auf Dehnfuge der Bordsteine.
Menge: 2,000 St

**01.05.30 Schneiden Betonpflaster**
Fachgerecht schneiden des Betonpflasters
der Positionen vor, Steindicke: 8 cm,
zum Angleichen an geradlinigen Einbauten oder Rändern etc.,
auf das erforderliche Maß mit Nasschneidegerät.
Auf gradlinigen Schnitt wird äußerst Wert gelegt.
Betonbruch ist zu laden und der Wiederverwertung zuzuführen, einschl. Verwertungskosten.

Der Schnitt hat außerhalb der zu verlegenden Fläche zu erfolgen, die Steine sind vor dem Schnitt vorzunässen,
nach dem Schnitt sind Rückstände von Schneideschlamm rückstandsfrei unter fließendem Wasser abzuspülen,
ggf. auch abzubürsten.
Abrechnung nach Länge der Schnittführung.
Menge: 120,000 m

**01.05.31 Belag aus Rasenfugenplatten**
Belag aus Rasenfugenplatten herstellen,
Verlegung im Reihenverband mit versetzten Fugen (Halbversatz).
mit Verzahnungssystem zur Verschiebesicherung,
Fugenbreite ca. 40 mm

Steinmaß (Rastermaß): ca. 40 x 40 cm, inkl. Anfangssteine, Breite 20 cm, Dicke: 12 cm
Oberfläche: naturbelassen mit Quarz-Verschleißschicht,
min. R12, Farbe: grau

Verlegung im Reihen-Halbverband mit versetzten Fugen, Fugenbreite 3-5 mm, unmittelbarer Stein zu Stein-Kontakt ist nicht zulässig.

Einschließlich Bettung aus Sand-Splitt-Gemisch (Hartgestein), Schlagzertrümmerungswert SZ8/12 < 18,
Dicke ca. 4 cm, Körnung 0/5 mm (die Filterstabilität zum Tragschichtmaterial muss gewährleistet sein).

Verfüllung der Rasenfugen mit extensivem Dachsubstrat
bis OK Stein, Setzung von 1-2 cm ist gewünscht

Ansaat in seperater Position.
Menge: 12,000 m²

**01.05.32 Schneiden Rasenfugenplatten**
Fachgerecht schneiden des Betonpflasters der Pos. vor,
zum Angleichen an geradlinigen Einbauten oder Rändern etc.,
Steindicke: 12 cm,
auf das erforderliche Maß mit Nasschneidegerät.
Auf geradlinigen Schnitt wird äußerst Wert gelegt.
Betonbruch ist zu laden und der Wiederverwertung zuzuführen, einschl. Verwertungskosten.
Der Schnitt hat außerhalb der zu verlegenden Fläche zu erfolgen,
die Steine sind vor dem Schnitt vorzunässen,
nach dem Schnitt sind Rückstände von Schneideschlamm rückstandsfrei unter fließendem Wasser abzuspülen,
ggf. auch abzubürsten.
Abrechnung nach Länge der Schnittführung.
Menge: 7,000 m

**01.05.33 Naturstein-Mosaikpflaster, Kleinflächen**
Naturstein-Mosaikpflasterfläche herstellen,
bei Restflächen innerhalb von Betonpflasterflächen,
mit Steinen gem. DIN EN 1342, Klasse 2,

höhen- und fluchtgerecht, Format ca. 5 cm,
Material: Granit grau / graubraun / graubeige
Oberfläche: spaltrau

in nicht zusammenhängenden, kleinteiligen Flächen,
Bettung aus Trasszementmörtel, Dicke 5 cm,
Fugendichtung mit Trasszementmörtel, bündig,
Steinoberflächen nach Verfugung reinigen.
Menge: 5,000 m²

**01.05.34 Naturstein-Großpflaster, Bankstandorte**
Naturstein-Großpflaster herstellen,
unter zuvor eingebauten Sitzbänken,
mit Steinen gem. DIN EN 1342, Klasse 2,
höhen- und fluchtgerecht, Format 15/17 cm,
Material: Granit grau / graubraun / graubeige
Oberfläche: spaltrau

in nicht zusammenhängenden Flächen,
Breite der Flächen ca. 50 cm (3-Zeiler),
Bettung aus Trasszementmörtel, Dicke 5 cm,
Fugendichtung mit Trasszementmörtel, bündig,
Steinoberflächen nach Verfugung reinigen.

Die Auswahl des genaues Steins erfolgt anhand der bemusterten Flächen. Der Einheitspreis ist so festzulegen, dass jede bemusterte Variante ohne Mehrkosten eingebaut werden könnte.
Menge: 2,000 m²

**01.05.35 Einzeiler Naturstein-Großpflaster**
Einzeiler aus Naturstein-Großpflaster herstellen,
als Einfassung für Pflanzbeete,
mit Steinen gem. DIN EN 1342, Klasse 2,
höhen- und fluchtgerecht, Format 15/17 cm,
Material: Granit grau / graubraun / graubeige
Oberfläche: spaltrau

inkl. Dränbetonfundament, als Streifenfundament,
Fundamentdicke ca. 15 cm,
Fundamentbreite ca. 35 cm,
einschl. Schalung,
inkl. Trag- und Sauberkeitsschicht aus Schotter 0/32 mm,
Dicke ca. 20-35 cm.

Die Auswahl des genaues Steins erfolgt anhand der bemusterten Flächen. Der Einheitspreis ist so festzulegen, dass jede bemusterte Variante ohne Mehrkosten eingebaut werden könnte.
Menge: 35,000 m

**01.05.36 Traufstreifen Moräne-Edelsplitt**
Schüttung für Traufstreifen herstellen,
aus gewaschenem Edelsplitt,
Material: Alpine Moräne,
Körnung 11/16 mm,
Schichtdicke 20-35 cm, Breite bis 50 cm,
Einbau in nicht zusammenhängenden Flächen.
Menge: 9,000 m³

**01.05.37 Tragschicht, für Holzschnitzel**
Tragschicht herstellen, nach ZTV SoB - StB,
unter Dränschicht, in Bereichen mit 20 cm Holzschnitzel,
ohne industriell hergestellte Gesteinskörnungen,
Schotter, Körnung 0/32 mm.
Schichtdicke 10 cm,
Oberflächengenauigkeit +/-2 cm.
Verformungsmodul EV2 mind. 45 MN/m²,
Abrechnung nach Auftragsprofilen.
Menge: 11,000 m³

**01.05.38 Drainschicht, für Holzschnitzel**
Drainschicht herstellen, nach ZTV SoB - StB,
unter Holzschnitzelflächen,
ohne industriell hergestellte Gesteinskörnungen,
Kies, Körnung 5/32 mm.
Schichtdicke 15 cm,
Oberflächengenauigkeit +/-1 cm.
Verformungsmodul EV2 mind. 80 MN/m²,
Abrechnung nach Auftragsprofilen.
Menge: 23,000 m³

**01.05.39 Holzschnitzel als Fallschutzbelag einbauen**
Holzschnitzel profilgerecht einbauen,
als Fallschutzbelag,
bei Kletterstruktur,
nach Anforderungen der DIN/EN 1176-1 und 1177,
Holzschnitzel, lose geschüttet,
aus unbehandelten, geschredderten, trockenen Resthölzern (Innenfeuchte 15 - 20 %),
ohne Rinden- und Laubanteile,
besondere Oberflächenstruktur:
 länglich und aufgefastert!
Keine Hackschnitzel, kein Frischholz!
Geprüfte und dokumentierte Pflanzenverträglichkeit, Brandverhalten und Entflammbarkeit und Nachweis zur Einhaltung der Grenzwerte nach BBodSchV.
Korngröße 5-50 mm,
Farbe naturbelassen, hell.
Schichtdicke im gesetzten Zustand/Endschichthöhe 30 cm,
für freie Fallhöhe bis 3,0 m.
Achtung: bei der Bestellung muss die ermittelte Materialmenge mit dem Setzungsfaktor gem. Herstellerangabe multipliziert werden, um die benötigte Bestellmenge zu errechnen.
Achtung: Materialeinbringung und -einbau darf erst NACH erfolgter Komplettmontage der Holzspielgeräteanlagen erfolgen.
Einbau unter erschwerten Bedingungen in Spielflächen mit eingebauten Holzspielgeräteanlagen,
Holzschnitzel Aufschütten, glattziehen und anwalzen.
Vom Hersteller muss vor Lieferung zur Freigabe eine HIC-Prüfung (nach DIN EN 177:2008) und ein TÜV/DEKRA-Zertifikat (nach DIN EN 1176-1 / 1177) für dieses Produkt vorgelegt werden.

Erzeugnis

'Öcocolor GmbH & Co. KG,
Hemkenroder Str. 14, 38162 Destedt,
Tel. 05306/941444'

oder gleichwertiger Art,

angebotenes Erzeugnis

'..............................................................'
(vom Bieter einzutragen,
fehlt ein Eintrag kommt das ausgeschriebene Erzeugnis
zum Einsatz.)
Menge: 45,000 m³

#### Bereich 01.06 Mauern und Treppen

*Hinweis: Hinweis Bemusterung*
Hinweis Bemusterung

Vor Materialbestellung ist vom AN das zum Einbau vorgesehene Material zu bemustern und durch den AG freizugeben.

Die Materialien müssen den jeweils erforderlichen, technischen Anforderungen entsprechen.

Das Betonpflaster sollte optisch dem bereits im 1. Bauabschnitt der Grundschule verlegtem Pflaster nahe kommen.
Die Stufen, Sitzelemente und Großpflastersteine sind dem Pflaster optisch anzupassen (Farbton, bei Beton-Elementen auch die Oberflächenbeschaffenheit).

**01.06.1 Fundament für Treppe Pausenhof nach Norden**
Betonfundament für Treppen aus Beton-Blockstufen,
Treppe Pausenhof nach Norden,
11 Steigungen, Steigungsmaß 13 / 31 cm,
Stufenmaß 12,5 x 35 cm, unterste Stufe 20 x 35 cm,
Überlappung der Stufen je 4 cm,
Auftrittsfläche geneigt mit ca. 5 mm Gefälle nach vorne,
Treppenbreite 400 cm, Treppenlänge 340 cm,
Fundamentdicke Platte 20 cm bis 30 cm,
Fundamenthöhe Streifenfundamente 60 bis 70 cm,
Fundamentbreite Streifenfundamente 50 bis 55 cm,
Fundament aus Beton C 20/25, Volumen ca. 5,4 m3,
einschl. Schalung,
einschl. konstruktiver Bewehrung mit eingelegter Baustahlmatte BSt 500 M(A) Q335,
inkl. Trag- und Sauberkeitsschicht aus Kies / Schotter 0/32 mm,
Dicke 10-20 cm.
Menge: 1,000 St

**01.06.2 Fundament für Treppe UG Nordseite Bestandsgebäude**
Betonfundament für Treppen aus Beton-Blockstufen,
Treppe UG Nordseite Bestandsgebäude,
9 Steigungen, Steigungsmaß 15,5 / 30 cm,
Stufenmaß 15 x 35 cm, unterste Stufe 20 x 35 cm,
Überlappung der Stufen je 5 cm,
Auftrittsfläche geneigt mit ca. 5 mm Gefälle nach vorne,
Treppenbreite ca. 238 cm, Treppenlänge 240 cm,
Fundamentdicke Platte 20 cm bis 30 cm,
Fundamenthöhe Streifenfundamente 60 bis 70 cm,
Fundamentbreite Streifenfundamente 50 bis 55 cm,
Fundament aus Beton C 20/25, Volumen ca. 2,6 m3,
einschl. Schalung,
einschl. konstruktiver Bewehrung mit eingelegter Baustahlmatte BSt 500 M(A) Q335,
inkl. Trag- und Sauberkeitsschicht aus Kies / Schotter 0/32 mm,
Dicke 10-20 cm,
Ausführung gem. Schnitt.
Menge: 1,000 St

**01.06.3 Fundament für Treppe Südseite Bestandsgebäude**
Betonfundament für Treppen aus Beton-Blockstufen,
Treppe Südseite Bestandsgebäude,
14 Steigungen, Steigungsmaß 16 / 30 cm,
Stufenmaß 15,5 x 35 cm, unterste Stufe 20 x 35 cm,
Überlappung der Stufen je 5 cm,
Auftrittsfläche geneigt mit ca. 5 mm Gefälle nach vorne,
Treppenbreite 150 cm, Treppenlänge 420 cm,
Fundamentdicke Platte 20 cm bis 30 cm,
Fundamenthöhe Streifenfundamente 60 bis 70 cm,
Fundamentbreite Streifenfundamente 50 bis 55 cm,
Fundament aus Beton C 20/25, Volumen ca. 2,5 m3,
einschl. Schalung,
einschl. konstruktiver Bewehrung mit eingelegter Baustahlmatte BSt 500 M(A) Q335,
inkl. Trag- und Sauberkeitsschicht aus Kies / Schotter 0/32 mm,
Dicke 10-20 cm,
Ausführung gem. Schnitt.
Menge: 1,000 St

*Hinweis: Material Beton-Blockstufe*
Materialangaben für alle folgenden Beton-Blockstufen:

Betonblockstufen gemäß DIN EN 13918,
aus Hochleistungsbeton min. C35/45,
nach DIN EN 206-1, DIN 1045-2,
Expositionsklasse XF4, XC4,
einschl. erforderlicher Bewehrung,

Farbe und Oberfläche passend zum Betonpflaster,
Festlegung nach Bemusterung mit Handmustern durch den AG.

Mit Signalstreifen an der Stufenvorderkante,
HxB ca. 20 x 50 mm, aus eingefärbtem Beton,
Farbe: anthrazit, Kontrastwert K > 0,5.

Stufenvorderkante gefast 5/5 mm,
alle anderen Kanten 3 mm angeschliffen,
Oberfläche planmäßig eben,
Trittflächen R12.

Die Auswahl des genaues Materials erfolgt anhand der bemusterten Flächen. Der Einheitspreis ist so festzulegen, dass jede bemusterte Variante ohne Mehrkosten eingebaut werden könnte.

**01.06.4 Beton-Blockstufe 200x35x12,5 cm**
Beton-Blockstufe für Treppe einbauen,
Treppe Pausenhof nach Norden

Höhe x Breite (Nennmaß): 35 x 12,5 cm,
Länge (Nennmaß): 200 cm.

Stufen versetzen, mit Haftschlämme auf der Unterseite,
auf Betonfundament der Pos. vor,
Auftrittsfläche ca. 5 mm nach vorne geneigt,
mit ca. 5 cm Überlappung.

Der Einbau hat ohne Versetzspuren mit Versetzzangen, Gurten oder Vakuumgerät zu erfolgen.
Durch geeignete Schutzmaßnahmen sind Abplatzungen beim Versetzen zu verhindern.
Menge: 15,000 St

**01.06.5 Beton-Blockstufe 200x35x20 cm**
Beton-Blockstufe für Treppe einbauen,
Treppe Pausenhof nach Norden, unterste Stufe,

Höhe x Breite (Nennmaß): 35 x 20 cm,
Länge (Nennmaß): 200 cm.

Stufen versetzen, mit Haftschlämme auf der Unterseite,
auf Betonfundament der Pos. vor,
Auftrittsfläche ca. 5 mm nach vorne geneigt,
mit ca. 5 cm Überlappung.

Der Einbau hat ohne Versetzspuren mit Versetzzangen, Gurten oder Vakuumgerät zu erfolgen.
Durch geeignete Schutzmaßnahmen sind Abplatzungen beim Versetzen zu verhindern.
Menge: 1,000 St

**01.06.6 Beton-Blockstufe 100x35x12,5 cm**
Beton-Blockstufe für Treppe einbauen,
Treppe Pausenhof nach Norden,

Höhe x Breite (Nennmaß): 35 x 12,5 cm,
Länge (Nennmaß): 100 cm.

Stufen versetzen, mit Haftschlämme auf der Unterseite,
auf Betonfundament der Pos. vor,
Auftrittsfläche ca. 5 mm nach vorne geneigt,
mit ca. 5 cm Überlappung.

Der Einbau hat ohne Versetzspuren mit Versetzzangen, Gurten oder Vakuumgerät zu erfolgen.
Durch geeignete Schutzmaßnahmen sind Abplatzungen beim Versetzen zu verhindern.
Menge: 10,000 St

**01.06.7 Beton-Blockstufe 100x35x20 cm**
Beton-Blockstufe für Treppe einbauen,
Treppe Pausenhof nach Norden, unterste Stufe,

Höhe x Breite (Nennmaß): 35 x 20 cm,
Länge (Nennmaß): 100 cm.

Stufen versetzen, mit Haftschlämme auf der Unterseite,
auf Betonfundament der Pos. vor,
Auftrittsfläche ca. 5 mm nach vorne geneigt,
mit ca. 5 cm Überlappung.

Der Einbau hat ohne Versetzspuren mit Versetzzangen, Gurten oder Vakuumgerät zu erfolgen.
Durch geeignete Schutzmaßnahmen sind Abplatzungen beim Versetzen zu verhindern.
Menge: 2,000 St

**01.06.8 Beton-Blockstufe 150x35x15 cm**
Beton-Blockstufe für Treppe einbauen,
Treppe UG Nordseite Bestandsgebäude,

Höhe x Breite (Nennmaß): 35 x 15 cm,
Länge (Nennmaß): 150 cm.

Stufen versetzen, mit Haftschlämme auf der Unterseite,
auf Betonfundament der Pos. vor,
Auftrittsfläche ca. 5 mm nach vorne geneigt,
mit ca. 5 cm Überlappung.

Der Einbau hat ohne Versetzspuren mit Versetzzangen, Gurten oder Vakuumgerät zu erfolgen.
Durch geeignete Schutzmaßnahmen sind Abplatzungen beim Versetzen zu verhindern.
Menge: 8,000 St

**01.06.9 Beton-Blockstufe 88x35x15 cm**
Beton-Blockstufe für Treppe einbauen,
Treppe UG Nordseite Bestandsgebäude,

Höhe x Breite (Nennmaß): 35 x 15 cm,
Länge (Nennmaß): ca. 88 cm.

Genaues Maß ist vor Ort eigenverantwortlich zu ermittel!

Stufen versetzen, mit Haftschlämme auf der Unterseite,
auf Betonfundament der Pos. vor,
Auftrittsfläche ca. 5 mm nach vorne geneigt,
mit ca. 5 cm Überlappung.

Der Einbau hat ohne Versetzspuren mit Versetzzangen, Gurten oder Vakuumgerät zu erfolgen.
Durch geeignete Schutzmaßnahmen sind Abplatzungen beim Versetzen zu verhindern.
Menge: 8,000 St

**01.06.10 Beton-Blockstufe 150x35x20 cm**
Beton-Blockstufe für Treppe einbauen,
Treppe UG Nordseite Bestandsgebäude, unterste Stufe,

Höhe x Breite (Nennmaß): 35 x 20 cm,
Länge (Nennmaß): 150 cm.

Stufen versetzen, mit Haftschlämme auf der Unterseite,
auf Betonfundament der Pos. vor,
Auftrittsfläche ca. 5 mm nach vorne geneigt,
mit ca. 5 cm Überlappung.

Der Einbau hat ohne Versetzspuren mit Versetzzangen, Gurten oder Vakuumgerät zu erfolgen.
Durch geeignete Schutzmaßnahmen sind Abplatzungen beim Versetzen zu verhindern.
Menge: 1,000 St

**01.06.11 Beton-Blockstufe 88x35x20 cm**
Beton-Blockstufe für Treppe einbauen,
Treppe UG Nordseite Bestandsgebäude, unterste Stufe,

Höhe x Breite (Nennmaß): 35 x 20 cm,
Länge (Nennmaß): ca. 88 cm.

Genaues Maß ist vor Ort eigenverantwortlich zu ermittel!

Stufen versetzen, mit Haftschlämme auf der Unterseite,
auf Betonfundament der Pos. vor,
Auftrittsfläche ca. 5 mm nach vorne geneigt,
mit ca. 5 cm Überlappung.

Der Einbau hat ohne Versetzspuren mit Versetzzangen, Gurten oder Vakuumgerät zu erfolgen.
Durch geeignete Schutzmaßnahmen sind Abplatzungen beim Versetzen zu verhindern.
Menge: 1,000 St

**01.06.12 Beton-Blockstufe 150x35x15,5 cm**
Beton-Blockstufe für Treppe einbauen,
Treppe Südseite Bestandsgebäude,

Höhe x Breite (Nennmaß): 35 x 15,5 cm,
Länge (Nennmaß): 150 cm.

Stufen versetzen, mit Haftschlämme auf der Unterseite,
auf Betonfundament der Pos. vor,
Auftrittsfläche ca. 5 mm nach vorne geneigt,
mit ca. 5 cm Überlappung.

Der Einbau hat ohne Versetzspuren mit Versetzzangen, Gurten oder Vakuumgerät zu erfolgen.
Durch geeignete Schutzmaßnahmen sind Abplatzungen beim Versetzen zu verhindern.
Menge: 13,000 St

**01.06.13 Beton-Blockstufe 150x35x20 cm**
Beton-Blockstufe für Treppe einbauen,
Treppe Südseite Bestandsgebäude, unterste Stufe,

Höhe x Breite (Nennmaß): 35 x 20 cm,
Länge (Nennmaß): 150 cm.

Stufen versetzen, mit Haftschlämme auf der Unterseite,
auf Betonfundament der Pos. vor,
Auftrittsfläche ca. 5 mm nach vorne geneigt,
mit ca. 5 cm Überlappung.

Der Einbau hat ohne Versetzspuren mit Versetzzangen, Gurten oder Vakuumgerät zu erfolgen.
Durch geeignete Schutzmaßnahmen sind Abplatzungen beim Versetzen zu verhindern.
Menge: 1,000 St

**01.06.14 Zulage Verschiebesicherung**
Zulage für Herstellung einer Verschiebesicherung,
für die jeweils obersten Stufen der Treppenanlagen,
aus 2 Gewindestangen M12, Länge 15 cm, aus Edelstahl,
mit mittigen Bohrungen DN 20 mm, Tiefe 80 mm, in die Blockstufe einzementieren,
bei Stufen > 150 cm mit 50 cm Abstand zu den Stirnseiten,
bei Stufen < 150 cm mit 20 cm Abstand zu den Stirnseiten,
Betonfundament mit passendenen Bohrungen für die Aufnahme der Gewindestäbe versehen.
Gewindestäbe beim Setzen der Blockstufe in Bohrlöcher des Betonfundaments einzementieren.
Menge: 6,000 St

**01.06.15 Schnitt Beton-Blockstufe**
Fachgerecht schneiden von Beton-Blockstufen,
Breite bis 40 cm, Höhe bis 17 cm,
mit geeigneter Trennscheibe,
maß- und winkelgerecht,
Schnitt im Winkel von 90° oder 45°,
zur Herstellung von Passtücken und Eckstufen (Gehrungsschnitt).

Aufbruchgut ist zu laden und der Wiederverwertung zuzuführen, einschl. Verwertungskosten.
Abrechnung nach Anzahl Schnitte.
Menge: 4,000 St

**01.06.16 Fundament für Sitzelement / -stufe**
Betonfundament für Sitzelement / -stufe aus Beton,
bewehrtes Streifenfundament,
Oberfläche geneigt mit ca. 10 mm Gefälle nach vorne,
Fundamentdicke ca. 20 cm,
Fundamentbreite ca. 70 cm,
aus Beton C30/37, einschl. Schalung,
einschl. konstruktiver Bewehrung mit eingelegter Baustahlmatte BSt 500 M(A) Q335,
inkl. Trag- und Sauberkeitsschicht aus Kies / Schotter 0/32 mm,
Dicke ca. 15 cm.
Menge: 9,000 m³

**01.06.17 Sitzelement / -stufe**
Sitzelement / -stufe aus Beton einbauen,
aus Hochleistungsbeton min. C35/45,
nach DIN EN 206-1, DIN 1045-2,
Expositionsklasse XF4, XC4,
einschl. erforderlicher Bewehrung,

Oberfläche sandgestrahlt, Farbe passend zum Betonpflaster,
Festlegung nach Bemusterung mit Handmustern durch den AG.

Vorderkante gefast ca. 10/10 mm,
alle anderen sichtbaren Kanten 3 mm angeschliffen,
Oberfläche planmäßig eben, Rutschwiderstands R12.

Höhe x Breite (Nennmaß): 50 x 62 cm,
Länge (Nennmaß): 219 cm.

Stufen versetzen, mit Haftschlämme auf der Unterseite,
auf Betonfundament der Pos. vor,
Sitzsfläche ca. 10 mm nach vorne geneigt,

mit Verschiebesicherung, aus 2 Gewindestangen M12,
Länge 20 cm, aus Edelstahl,
mit mittigen Bohrungen DN 20 mm, Tiefe 100 mm,
in die Blockstufe einzementieren,
mit 50 cm Abstand zu den Stirnseiten,
Betonfundament mit passendenen Bohrungen für die Aufnahme der Gewindestäbe versehen.
Gewindestäbe beim Setzen der Blockstufe in Bohrlöcher des Betonfundaments einzementieren.

Der Einbau hat ohne Versetzspuren mit Versetzzangen, Gurten oder Vakuumgerät zu erfolgen.
Durch geeignete Schutzmaßnahmen sind Abplatzungen beim Versetzen zu verhindern.

Die Auswahl des genaues Materials erfolgt anhand der bemusterten Flächen. Der Einheitspreis ist so festzulegen, dass jede bemusterte Variante ohne Mehrkosten eingebaut werden könnte.
Menge: 27,000 St

**01.06.18 Mauerscheibe, H 105 cm, L 99 cm**
Mauerscheibe aus Stahlbeton einbauen,
Oberkante gerade,
Höhe 105 cm, Fußlänge 50 cm,
Baulänge 99 cm, Wanddicke 12 cm,
Festigkeitsklasse C 30/37, nach DIN EN 206-1, DIN 1045-2,
Expositionsklasse XF4, XC4, Lastfall A/B,
einschl. erforderlicher Bewehrung,
mit schalungsglatter Sichtseite aus Sichtbeton,

inkl. Fundament aus Beton C 20/25 DIN EN 206-1 geschalt, Dicke 20 cm, Breite 65 cm,
mit ca. 10 cm Überstand an der Vorderseite,
Bettung aus Zementmörtel MG III, Dicke 5 cm.
Ausführung gem. Herstellerangabe und Schnitt.
Menge: 7,000 St

**01.06.19 Mauerscheibe, H 105 cm, L 49 cm**
Mauerscheibe aus Stahlbeton einbauen,
Oberkante gerade,
Höhe 105 cm, Fußlänge 50 cm,
Baulänge 49 cm, Wanddicke 12 cm,
Festigkeitsklasse C 30/37, nach DIN EN 206-1, DIN 1045-2,
Expositionsklasse XF4, XC4, Lastfall A/B,
einschl. erforderlicher Bewehrung,
mit schalungsglatter Sichtseite aus Sichtbeton,

inkl. Fundament aus Beton C 20/25 DIN EN 206-1 geschalt, Dicke 20 cm, Breite 65 cm,
mit ca. 10 cm Überstand an der Vorderseite,
Bettung aus Zementmörtel MG III, Dicke 5 cm.
Ausführung gem. Herstellerangabe und Schnitt.
Menge: 2,000 St

**01.06.20 Bitumenbahn Mauerscheiben**
Abdichtung Fugen zwischen den Mauerscheiben herstellen,
von hinten mit aufgeklebten Bitumenbahnen (min. 10 cm Breite), OK = 5 cm unter OK Mauerscheibe
Menge: 8,000 m

**01.06.21 L-Stein 50 cm**
L-Stein, unbewehrt, einbauen,
Oberkante gerade,
Höhe 50 cm, Länge 40 cm, Fußlänge 26 cm,
Farbe Betongrau
inkl. Fundament aus Beton C 20/25 DIN EN 206-1 geschalt, Dicke 15 cm, Breite 30 cm,
inkl. Sauberkeitsschicht aus Schotter 0/32.
Menge: 9,000 St

**01.06.22 Bitumenbahn L-Stein**
Abdichtung Fugen zwischen den L-Steinen herstellen,
von hinten mit aufgeklebten Bitumenbahnen (min. 5 cm Breite), OK = 2 cm unter OK L-Stein
Menge: 3,000 m

#### Bereich 01.07 Baukonstruktionen und Ausstattung

**01.07.1 Sperrpfosten ortsfest**
Sperrpfosten mit innenliegender Sollbruchstelle und
Abreißvorrichtung, ortsfest (nicht herausnehmbar),
Rundrohr D ca. 76 mm, Höhe ab OK Belag ca. 90 cm,
mit flacher Stahlkappe,
Einbindetiefe ca. 30 cm,
Stahl feuerverzinkt und pulverbeschichtet in RAL DB 703,
mit weißem Signalstreifen,
nach Umkippen ohne Spezialwerkzeug reparierbar,
inkl. Rosette mit abschließbarer Bodenhülse 40 cm und
Betonfundament C 20/25 gemäß Herstellerangabe.

Hersteller / Typ Bieterangabe:

'..........................................................................................'
Menge: 1,000 St

**01.07.2 Abfallbehälter**
Runder Abfallbehälter mit gewölbtem Dach an Rundrohrstütze.
zum Einbetonieren, Inhalt 60 l, Durchmesser ca. 340 mm,
Behälterhöhe ca. 585 mm, Höhe GOK ca. 950 mm,
aus feuerverzinktem Stahlblech, Behälterkanten gebördel,
Farbbeschichtung in RAL-/DB 703 strukturiert,
Stütze aus Stahlrohr Durchmesser ca. 76 mm mit angeschweißtem Dach,
Kippmechanismus mit Schnappschloss zur Schnellentsorgung,
Sicherung mit 7 mm Dreikantschloss,
mit Rohrstütze zum Einbetonieren
Drahtkorbeinsatz, verzinkt.
inkl. Betonfundament C 20/25
gemäß Herstellerangabe.

Hersteller / Typ Bieterangabe:

'..........................................................................................'
Menge: 3,000 St

**01.07.3 Fahrradständer 4 Stpl., 35 cm**
Standparker mit Einstell- und Anlehnbügel,
für 4 Fahrräder, einseitige Einstellung hoch-tief,
Stahl feuerverzinkt,
Radabstand ca. 35 cm, Gesamtbreite ca. 140 cm,
Anlehnbügel mit Schutzummantelung aus Kunststoff,
inkl. Rundöse zum Anschließen der Fahrräder,
liefern und auf vorhandenen Belag montieren,
inkl. Befestigungsmaterial

Hersteller / Typ Bieterangabe:

'..........................................................................................'
Menge: 4,000 St

**01.07.4 Fahrradständer 6 Stpl. 35 cm**
Standparker mit Einstell- und Anlehnbügel,
für 6 Fahrräder, einseitige Einstellung hoch-tief,
Stahl feuerverzinkt,
Radabstand ca. 35 cm, Gesamtbreite ca. 210 cm,
Anlehnbügel mit Schutzummantelung aus Kunststoff,
inkl. Rundöse zum Anschließen der Fahrräder,
liefern und auf vorhandenen Belag montieren,
inkl. Befestigungsmaterial

Hersteller / Typ Bieterangabe:

'..........................................................................................'
Menge: 4,000 St

**01.07.5 Scooter Parker**
Scooter Parker zum aufdübeln,
einseitige Reihenaufstellung mit 8 Stellplätzen,
bestehend aus waagrechtem Rechteckrohr mit
Halterungen zum Anschließen und
2-3 Standfüßen zum aufdübeln,
Stahl feuerverzinkt,
Breite ca. 1,40 m, Höhe ca. 50 cm,
liefern und auf vorhandenen Belag montieren,
inkl. Befestigungsmaterial

Hersteller / Typ Bieterangabe:

'..........................................................................................'
Menge: 3,000 St

**01.07.6 Fundament für Fahrradüberdachung**
Betonfundament für Fahrradüberdachungen,
Streifenfundament, Stahlbeton C 25/30 XC2, XF1, WF,
Maße je Fundament ca. L / B / H: 2,10 x 0,6 x 0,6 m,
Oberkante ca. 15 cm unter Belag, maßgebend ist der niedrigste
Geländepunkt im Bereich der späteren Stützen,
einschl. Schalung,
einschl. konstruktiver Bewehrung mit eingelegter Baustahlmatte BSt 500 Q188 A und Stabstahl BSt 500 A,
inkl. Trag- und Sauberkeitsschicht aus Kies / Schotter 0/32 mm,
Dicke 10-20 cm.

Ausführung gemäß Herstellerangabe Fahrradunterstände.
Menge: 7,500 m³

**01.07.7 Fahrradüberdachung einseitig**
Fahrradüberdachung zur einseitigen Einstellung,
Breite max 5,10 m, Tiefe max. 2,50 m,
lichte Breite min. 4,5 m, lichte Tiefe min. 2,30 m,
lichte Höhe min. 2,20 m

aus gekantetem Stahlblech, Dach aus Trapezblech,
4 Hauptstützen aus Vierkantrohren, vorne ca. 1 m eingerückt,
Stahlteile feuerverzinkt und pulverbeschichtet RAL DB 703 o.Ä., Trapezbleche bandverzinkt, Farbton grau

Flachdach aus Trapezblech mit Attika,
inkl. Dachbegrünung, Substratstärke min. 6 cm,
integrierte Regenrinne mit Entwässerung über innenliegenden Ablauf, Auslass über Wasserspeier.

Befestigung auf Betonfundamente der Pos. vor,
Aufdübeln auf ca. -15 cm unter OK Belag durch angeschweißte
Fußplatten, inkl. Befestigungsmaterial aus Edelstahl.

Liefern und gemäß Herstellerangaben montieren.

Hersteller / Typ Bieterangabe:

'..........................................................................................'
Menge: 1,000 St

**01.07.8 Fahrradüberdachung beidseitig**
Fahrradüberdachung zur beidseitigen Einstellung,
Breite max 5,10 m, Tiefe max. 5,10 m,
lichte Breite min. 4,5 m, lichte Tiefe min. 4,60 m,
lichte Höhe min. 2,20 m

aus gekantetem Stahlblech, Dach aus Trapezblech,
4 Hauptstützen aus Vierkantrohren, vorne ca. 1 m eingerückt,
Stahlteile feuerverzinkt und pulverbeschichtet RAL DB 703 o.Ä., Trapezbleche bandverzinkt, Farbton grau

Flachdach aus Trapezblech mit Attika,
inkl. Dachbegrünung, Substratstärke min. 6 cm,
integrierte Regenrinne mit Entwässerung über innenliegenden Ablauf, Auslass über Wasserspeier.

Befestigung auf Betonfundamente der Pos. vor,
Aufdübeln auf ca. -15 cm unter OK Belag durch angeschweißte
Fußplatten, inkl. Befestigungsmaterial aus Edelstahl.

Liefern und gemäß Herstellerangaben montieren.

Hersteller / Typ Bieterangabe:

'..........................................................................................'
Menge: 2,000 St

**01.07.9 Fundament für Geräteeinhausung**
Betonfundament für Geräteeinhausung,
Ringfundament, Stahlbeton C 25/30 XC2, XF1, WF,
Maße ca. L / B / H: 18,0 x 0,6 x 0,6 m,
Oberkante ca. 15 cm unter Belag, maßgebend ist der niedrigste
Geländepunkt im Bereich der späteren Stützen,
einschl. Schalung,
einschl. konstruktiver Bewehrung mit eingelegter Baustahlmatte BSt 500 Q188 A und Stabstahl BSt 500 A,
inkl. Trag- und Sauberkeitsschicht aus Kies / Schotter 0/32 mm,
Dicke 10-20 cm.

Ausführung gemäß Herstellerangabe Geräteeinhausung.
Menge: 6,500 m³

**01.07.10 Geräteeinhausung**
Modul-Einhausung für Geräte
Breite ca. 5,00 m, Tiefe ca. 3,00 m,
überdachte Grundfläche min. 12 m2,
lichte Höhe min. 2,00 m

Grundkonstruktion aus Vierkantrohr, Dach aus Trapezblech,
4 Hauptstützen und ggf. weitere Nebenstützen,
Stahlteile feuerverzinkt und pulverbeschichtet RAL DB 703 o.Ä., Trapezbleche bandverzinkt, Farbton grau

Wandfelder bestehend aus Stahlrahmen mit Holzlamellen-Füllung, waagrecht, mit Lüftungsschlitzen,
Holz unbehandelt, FSC, Dauerhaftigkeitsklasse min. 2,

Türe mittig auf Längsseite, Beplankung wie Wandfelder,
lichte Türbreite min. 150 cm, mit Edelstahl / Aluminium Dehknauf-Drücker-Garnitur, Knauf außen,
inkl. Schließzylinder für Bartschlüssel

Flachdach aus Trapezblech mit Attika,
inkl. Dachbegrünung, Substratstärke min. 6 cm,
integrierte Regenrinne mit Entwässerung über innenliegenden Ablauf, Auslass über Wasserspeier.

Befestigung auf Betonfundamente der Pos. vor,
Aufdübeln auf ca. -15 cm unter OK Belag durch angeschweißte
Fußplatten, inkl. Befestigungsmaterial aus Edelstahl.

Liefern und gemäß Herstellerangaben montieren.

Hersteller / Typ Bieterangabe:

'..........................................................................................'
Menge: 1,000 St

**01.07.11 LED-Beleuchtung Anschlusskasten**
Anschlusskasten für LED-Beleuchtung,
mit Blechummantelung, feuerverzinkt,
L / B / H: ca. 250 x 70 x 70 mm,
Einbau in / an Pfosten der Überdachungen,
Schutzart IP 44, Schutzklasse II,
inkl. Schienen, Klemmen und Befestigungsmaterial
gemäß Anforderungen LED-Beleuchtung,
Anschluss durch bauseitigen Elektrofachbetrieb.
Menge: 4,000 St

**01.07.12 LED-Beleuchtung für Überdachungen**
LED-Beleuchtung für Fahrradunterstände und Geräteeinhausung liefern und montieren,
robuste, schlanke und flache Feuchtraumleuchte
mit eingebautem, in Stufen einstellbarem Bewegungsmelder,
Lampenkasten aus Stahlblech, feuerverzinkt und pulverbeschichtet in RAL DB 703,
Länge ca. 130-160 cm,
min. 3000 Lumen,
Schutzart IP 66, Schutzklasse II,
Farbtemperatur 3000-4000 K,
inkl. Lieferung der Kabel vom Anschlusskasten bis zur Leuchte,
Anschluss der Leuchte durch bauseitigen Elektrofachbetrieb.
Menge: 4,000 St

**01.07.13 Sitz- und Balancierbalken-Anlage**
Sitz- und Balancierbalken-Anlage,
aus natürlich gewachsenen Robinienstämmen, FSC,
geschält und gehobelt, Kanten abgefast, splint- und splitterfrei,
Holz ansonsten unbehandelt, geeignet für den Spielplatzbau,
5 +/- waagrechte Stämme, D min. 20 cm,
Länge 2x 150 cm, 2x 200 cm, 1x 250 cm,
in unterschiedlichen Höhen, OK 30-60 cm über OK fertig,
6 +/- senkrechte Stämme, D min. 20 cm,
Länge 2x 120 cm, 2x 140 cm, 2x 160 cm,
oberer Abschluss 30° abgeschrägt,
senkrechte Stämme zu 1/3 einbetonieren, Beton C 20/25,
Fundamentbreite min. 15 cm umlaufend, Oberfläche 45° abgeschrägt und min. 20 cm unter OK fertig,
waagrechte Stämme als Verbindungen dazwischen montieren,
mit 10x Edelstahl-Gewindestangen, M20, L ca. 40 cm, durchgesteckt, mit versenkten Rundkopf-Muttern,
Ausführung gemäß Spielplatznorm EN 1176.

Anordnung in Abstimmung mit der Bauleitung / Objektüberwachung.
Menge: 1,000 St

**01.07.14 Nestschaukel**
Schaukel mit Schaukelkorb, "Nestschaukel",
aus natürlich gewachsenen Robinienstämmen, FSC,
geschält und gehobelt, Kanten abgefast, splint- und splitterfrei,
Holz ansonsten unbehandelt, geeignet für den Spielplatzbau,
Breite 3,5 bis 4,0 m, Höhe 2,0 bis 3,0 m
Schaukelkorb mit Seilring, grün und Stahlseil-Gittermatte,
D 100-150 cm, mit verzinkter Kettenaufhängung, kunststoffummantelt, schwarz und 2 Kreuzgelenke mit Fangkette,
inkl. Betonfundamente, Beton C 20/25,
gemäß Herstellerangabe und Spielplatznorm EN 1176.

Der vorhandene und notwendige Fallschutzbereich ist zwingend bei der Produktauswahl zu beachten!

Hersteller / Typ Bieterangabe:

'..........................................................................................'
Menge: 1,000 St

**01.07.15 Sitzhocker Holzstamm**
Sitzhocker aus Holzstamm,
D min. 30 cm, Höhe min. 60 cm
aus natürlich gewachsenen Hartholz-Stämmen, FSC,
Dauerhaftigkeitsklasse 1-2, geschält und gehobelt,
Kanten abgefast, splint- und splitterfrei,
Holz ansonsten unbehandelt, geeignet für den Spielplatzbau,
inkl. Betonfundament, Beton C 20/25,
Durchmesser = Stammdurchmesser + 10 cm,
Dicke 25 cm, Oberfläche waagrecht,
OK min. 20 cm unter OK fertig,
mit je 2 eingelassenen Pfostenträger, L-Form mit Verankerungsdolle, feuerverzinkt zur Fixierung
des Holzstammes, inkl. Befestigungsmaterial

Anordnung +/- kreisförmig, Abstand zwischen den Stämmen min. 30 cm, in Abstimmung mit der Bauleitung / Objektüberwachung.
Menge: 6,000 St

**01.07.16 Hockerbank gekettet**
Sitzbank als gekettete Reihen-Hockerbank,
ohne Arm- oder Rückenlehnen,
Länge ca. 2x 205 cm, Breite 45 bis 50 cm,
Sitzbelag aus Hartholz, FSC, Dauerhaftigkeitsklasse 1-2,
Kanten abgefast, splitterfrei, Holz unbehandelt,
4 bis 5 Sitzbohlen, min. 1 cm Fuge
mit unterseit. Verschraubung und verschraubtem Mittelband,
rechteckige Füße, 2 Endfüße und ein Mittelfuß,
Stahl feuerverzinkt und pulverbeschichtet in RAL DB 703, Materialstärke ca. 15 mm, unten mit je 2 Befestigungslaschen zum Aufschrauben auf Fundament,
ca. 15 cm unter OK fertig, inkl. Befestigungsmaterial,
ink. Betonfundament, Beton C 20/25, gemäß Herstellerangabe

Hersteller / Typ Bieterangabe:

'..........................................................................................'
Menge: 1,000 St

**01.07.17 Handlauf Flachstahl GSR Süd**
Handlauf aus Flachstahl,
Treppe Bestandsgebäude Südseite
Stahl feuerverzinkt und pulverbeschichtet in RAL DB 703,
Profil 60 x 10 mm, ohne scharfe Kanten,

Handlaufhöhe ca. 85 cm, angepasst an Höhenverlauf Treppe,
Fertigung an einem Stück,

Anfang und Ende mit 30 cm Abstand zur Hinterkante der obersten und Vorderkante der untersten Stufe,
ohne Überstand, sondern als Pfosten nach unten geführt, Pfostenlänge gesamt 120 cm
zum Einbetonieren in Punkt-Fundamente seperater Position.

Alle erforderlichen Maße sind eigenverantwortlich vom AN vor Fertigung vor Ort zu bestimmen / zu prüfen und ggf. in Abstimmung mt der Bauleitung / Objektüberwachung anzupassen.
Menge: 4,500 m

**01.07.18 Handlauf Flachstahl GSR Nord 1**
Handlauf aus Flachstahl,
Treppe Bestandsgebäude UG Nordseite, gedäm. Wand
Stahl feuerverzinkt und pulverbeschichtet in RAL DB 703,
Profil 60 x 10 mm, ohne scharfe Kanten,

Handlaufhöhe ca. 85 cm, angepasst an Höhenverlauf Treppe,
Fertigung an einem Stück,

Oberer Abschluss mit 30 cm Abstand zur Hinterkante der obersten Stufe, ohne Überstand, sondern als Pfosten nach unten geführt, Pfostenlänge gesamt 120 cm,
zum Einbetonieren in Punkt-Fundament seperater Position

Unterer Abschluss  mit 30 cm Abstand zur Vorderkante der untersten Stufe, ohne Überstand, sondern im 90°-Winkel an vorhandene Betonwand geführt, Länge ca. 10 cm,
Außenecke abgerundet, r 10 mm,
Abschluss mit mittiger Flanschplatte B/H 60 x 240 mm,
inkl. Bohrungen und Befestigungsmaterial gemäß Angabe Architektur zur Befestigung an wärmegedämmter Putzfassade,
Dicke der Dämmung ca. 12 cm.

Alle erforderlichen Maße sind eigenverantwortlich vom AN vor Fertigung vor Ort zu bestimmen / zu prüfen und ggf. in Abstimmung mt der Bauleitung / Objektüberwachung anzupassen.
Menge: 3,200 m

**01.07.19 Handlauf Flachstahl GSR Nord 2**
Handlauf aus Flachstahl,
Treppe Bestandsgebäude UG Nordseite, Betonwand
Stahl feuerverzinkt und pulverbeschichtet in RAL DB 703,
Profil 60 x 10 mm, ohne scharfe Kanten,

Handlaufhöhe ca. 85 cm, angepasst an Höhenverlauf Treppe,
Fertigung an einem Stück,

Anfang und Ende mit 30 cm Abstand zur Hinterkante der obersten und Vorderkante der untersten Stufe, ohne Überstand, sondern im 90°-Winkel an vorhandene Betonwand geführt, Länge ca. 10 cm, Außenecke abgerundet, r 10 mm,
Abschluss mit mittiger Flanschplatte B/H 60 x 240 mm,
inkl. je 4 Bohrungen zur Befestigung mit Senkopffschrauben M8, 80 mm mit Innensechskannt, Edelstahl.

Alle erforderlichen Maße sind eigenverantwortlich vom AN vor Fertigung vor Ort zu bestimmen / zu prüfen und ggf. in Abstimmung mt der Bauleitung / Objektüberwachung anzupassen.
Menge: 3,200 m

**01.07.20 Handlauf Flachstahl Pausenhof Nord**
Handlauf aus Flachstahl,
Treppe Pausenhof nach Norden, mittig im Treppenlauf,
Stahl feuerverzinkt und pulverbeschichtet in RAL DB 703,
Profil 60 x 10 mm, ohne scharfe Kanten,

Handlaufhöhe ca. 85 cm, angepasst an Höhenverlauf Treppe,
Fertigung an einem Stück,

Anfang und Ende mit 30 cm Abstand zur Hinterkante der obersten und Vorderkante der untersten Stufe,
ohne Überstand, sondern als Pfosten nach unten geführt, Pfostenlänge gesamt 120 cm
zum Einbetonieren in Punkt-Fundamente seperater Position.

Alle erforderlichen Maße sind eigenverantwortlich vom AN vor Fertigung vor Ort zu bestimmen / zu prüfen und ggf. in Abstimmung mt der Bauleitung / Objektüberwachung anzupassen.
Menge: 4,200 m

**01.07.21 Punkt-Fundament, 50 cm**
Punktfundament für Handlauf, Schild o.Ä. herstellen,
Kunststoffrohr DN 150, Länge ca. 50 cm,
gefüllt mit 10 cm Sauberkeitsschicht Schotter 0/32 mm und
50 cm Beton C 20/25, selbstverdichtend,
Oberseite Beton an einzubetonierendem Element kegelförmig nach oben ziehen.
Menge: 5,000 St

**01.07.22 Bodenhülse für Verkehrsschild**
Bodenhülse für Hinweis-/Verkehrsschild einbauen,
Hülse aus Grauguss,
für Pfosten-Durchmesser 60 mm,
Hülsenlänge 30 cm,
mit Gewindering und Klemmring,
Festlegung genaue Anzahl, Durchmesser und Lage mit AG und
Bauleitung vor Ort!
Menge: 5,000 St

**01.07.23 Pfosten für Schild einbauen, gelagert**
Pfosten für Hinweis-/Verkehrsschild einbauen,
Pfosten im Baubereich gelagert,
aus verzinktem Stahlrohr, Durchm. 60 mm,
Pfostenlänge ca. 2,5-3,5 m,
in Bodenhülse der Pos. vor,
Förderweg bis 500 m.
Festlegung genaue Anzahl und Lage mit AG und Bauleitung
vor Ort
Menge: 5,000 St

**01.07.24 Pfosten für Schild, L 3,0 m**
Pfosten für Hinweis-/Verkehrsschild liefern und einbauen,
aus verzinktem Stahlrohr, mit Abdeckkappe,
Durchmesser 60 mm,
Pfostenlänge 3000 mm,
in Bodenhülse der Pos. vor,
Festlegung genaue Anzahl und Lage mit AG und Bauleitung
vor Ort
Menge: 1,000 St

**01.07.25 Pfosten für Schild, L 1,5 m**
Pfosten für Hinweis-/Verkehrsschild liefern und einbauen,
aus verzinktem Stahlrohr, mit Abdeckkappe,
Durchmesser 60 mm,
Pfostenlänge 1500 mm,
in Bodenhülse der Pos. vor,
Festlegung genaue Anzahl und Lage mit AG und Bauleitung
vor Ort
Menge: 2,000 St

**01.07.26 Hinweis-/Verkehrsschild einbauen, gelagert**
Hinweis-/Verkehrsschild einbauen,
Schild im Baubereich gelagert,
aus Aluminium, mit Beschichtung,
Größe bis ca. 60x60 cm,
Schild mit Rohrschellen aus verzinktem Stahl
an vorhandenen Pfosten befestigen,
Förderweg bis 500 m.
Festlegung genaue Anzahl und Lage mit AG und Bauleitung
vor Ort!
Menge: 5,000 St

**01.07.27 Schild 'Sammelplatz'**
Hinweisschild liefern und einbauen,
Schild "Sammelplatz", grün / weiß
gemäß ASR A1.3 E007 bzw. DIN EN ISO 7010-E007
Höhe / Breite 400 x 400 mm,
Schild mit Rohrschellen aus verzinktem Stahl
an vorhandenen Pfosten befestigen,
Aluminium, farbig beschichtet,
UV-stabil und witterungsbeständig,
für den langjährigen Außeneinsatz,
Materialstärke: 2 mm
Temperaturbeständigkeit: -40 bis +140°C
Festlegung genaue Anzahl und Lage mit AG und Bauleitung
vor Ort!
Menge: 1,000 St

#### Bereich 01.08 Pflanzenlieferung

*Hinweis: Hinweis Pflanzenlieferung*
Hinweis für die nachfolgenden Positionen:

Bei der Pflanzlieferung ausgeschriebene Arten- und Sortenauswahl zwingend einzuhalten. Bei Abweichungen ist unbedingt Rücksprache mit der Bauüberwachung zu halten.

Die Pflanzen sind nach DIN 18916 und den einschlägigen
Gütebestimmungen (FLL) in 1. Qualität in den verlangten
Größen zu liefern. Der AN garantiert für Sortenechtheit.
Die Pflanzen müssen regelmäßig verpflanzt sein
(Nachweis durch Quartierbuch), mit begleitenden
Schneidemaßnahmen. Das Jahr der letzten Verschulung ist
schriftlich anzugeben und darf nicht länger als vier
Vegetationsperioden zurückliegen.
Eine Überprüfung der vorgeschriebenen Verpflanzzeiten
mittels stichprobenartiger holzanalytischer
Untersuchung behält sich der AG vor.

Stauden- und Zwiebelpflanzen gem. DIN 18916, gem.
Gütebestimmungen für Stauden.
Die Pflanzen dürfen nicht aus Wildbeständen stammen.
Staudenqualität: Gesunde, kräftige Pflanzen, frei von
Schädlingsbefall, mit Ballen.

**01.08.1 Acer platanoides 'Deborah'**
Acer platanoides `Deborah` - Spitz-Ahorn
SolB 4xv StU 20/25 h 400-500, b 150-200
liefern, Pflanzung wird gesondert vergütet.
Menge: 1,000 St

**01.08.2 Celtis occidentalis**
Celtis occidentalis - Nordam. Zürgelbaum
SolB 4xv StU 20/25 h 400-500, b 150-200
liefern, Pflanzung wird gesondert vergütet.
Menge: 1,000 St

**01.08.3 Crataegus x persimilis**
Crataegus x persimilis - Pflaumenbl. Weißdorn
H 4xv StU 16/18 mDb
liefern, Pflanzung wird gesondert vergütet.
Menge: 2,000 St

**01.08.4 Fraxinus ornus**
Fraxinus ornus - Blumen-Esche
SolB 4xv StU 20/25 h 400-500, b 150-200
liefern, Pflanzung wird gesondert vergütet.
Menge: 1,000 St

**01.08.5 Malus yunnanensis var. veitchii**
Malus yunnanensis var. veitchii - Zierapfel
H 3xv StU 16/18 mDb
liefern, Pflanzung wird gesondert vergütet.
Menge: 3,000 St

**01.08.6 Ostrya carpinifolia**
Ostrya carpinifolia - Hopfenbuche
SolB 4xv StU 20/25 h 400-500, b 150-200
liefern, Pflanzung wird gesondert vergütet.
Menge: 1,000 St

*Hinweis: --- Gerüstbildner*
Gerüstbildner in Staudenpflanzung

Anordnung in unregelmäßigen 3er Gruppen,
nicht am Rand der Pflanzfläche.

**01.08.8 Aster laevis**
Aster laevis - Glatte Aster P 0,5
liefern, Gerüstbildner für Staudenpflanzung,
Pflanzung wird gesondert vergütet.
Menge: 15,000 St

**01.08.9 Aster linosyris**
Aster laevis - Goldhaar Aster P 0,5
liefern, Gerüstbildner für Staudenpflanzung,
Pflanzung wird gesondert vergütet.
Menge: 3,000 St

**01.08.10 Bergenia hyb. 'Schneekönigin'**
Bergenia hyb. ‘Schneekönigin‘ - Bergenie P 0,5
liefern, Gerüstbildner für Staudenpflanzung,
Pflanzung wird gesondert vergütet.
Menge: 3,000 St

**01.08.11 Calamagrostis varia**
Calamagrostis varia - Berg-Reitgras P 1
liefern, Gerüstbildner für Staudenpflanzung,
Pflanzung wird gesondert vergütet.
Menge: 27,000 St

**01.08.12 Dryopteris filix-mas**
Dryopteris filix-mas - Wurmfarn P 1
liefern, Gerüstbildner für Staudenpflanzung,
Pflanzung wird gesondert vergütet.
Menge: 3,000 St

**01.08.13 Echinops bannaticus 'Taplow Blue'**
Echinops bannaticus ‘Taplow Blue‘ - Kugeldistel P 1
liefern, Gerüstbildner für Staudenpflanzung,
Pflanzung wird gesondert vergütet.
Menge: 3,000 St

**01.08.14 Hyssopus officinalis**
Hyssopus officinalis - Blauer Ysop P 0,5
liefern, Gerüstbildner für Staudenpflanzung,
Pflanzung wird gesondert vergütet.
Menge: 3,000 St

**01.08.15 Silphium mohrii**
Silphium mohrii - Kompasspflanze P 1
liefern, Gerüstbildner für Staudenpflanzung,
Pflanzung wird gesondert vergütet.
Menge: 6,000 St

**01.08.16 Tanacetum corymbosum**
Tanacetum corymbosum - Strauß-Margerite P 1
liefern, Gerüstbildner für Staudenpflanzung,
Pflanzung wird gesondert vergütet.
Menge: 12,000 St

*Hinweis: --- Begleitstauden*
Begleitstauden in Staudenpflanzung

Anordnung in unregelmäßigen 5-9er Gruppen,
teilweise bis zum Rand der Pflanzfläche.

**01.08.17 Achillea millefolium**
Achillea millefolium - Gewöhnl. Schafgarbe P 0,5
liefern, Begleitpflanze für Staudenpflanzung,
Pflanzung wird gesondert vergütet.
Menge: 15,000 St

**01.08.18 Aster ager. `Eleven Purple`**
Aster ager. `Eleven Purple` - Wild-Aster P 0,5
liefern, Begleitpflanze für Staudenpflanzung,
Pflanzung wird gesondert vergütet.
Menge: 15,000 St

**01.08.19 Anthemis tinctoria**
Anthemis tinctoria - Färberkamille P 0,5
liefern, Begleitpflanze für Staudenpflanzung,
Pflanzung wird gesondert vergütet.
Menge: 12,000 St

**01.08.20 Buphthalmum salicifolium**
Buphthalmum salicifolium - Ochsenauge P 0,5
liefern, Begleitpflanze für Staudenpflanzung,
Pflanzung wird gesondert vergütet.
Menge: 50,000 St

**01.08.21 Centaurea montana**
Centaurea montana - Berg-Flockenblume P 0,5
liefern, Begleitpflanze für Staudenpflanzung,
Pflanzung wird gesondert vergütet.
Menge: 40,000 St

**01.08.22 Doronicum orientale `Magnificum`**
Doronicum orientale `Magnificum` - Gämswurz P 0,5
liefern, Begleitpflanze für Staudenpflanzung,
Pflanzung wird gesondert vergütet.
Menge: 15,000 St

**01.08.23 Koeleria glauca**
Koeleria glauca - Blaues Schillergras P 0,5
liefern, Begleitpflanze für Staudenpflanzung,
Pflanzung wird gesondert vergütet.
Menge: 10,000 St

**01.08.24 Myrrhis odorata**
Myrrhis odorata - Süßdolde P 0,5
liefern, Begleitpflanze für Staudenpflanzung,
Pflanzung wird gesondert vergütet.
Menge: 65,000 St

**01.08.25 Nepeta cateria**
Nepeta cateria - Gewöhnl. Katzenminze P 0,5
liefern, Begleitpflanze für Staudenpflanzung,
Pflanzung wird gesondert vergütet.
Menge: 162,000 St

**01.08.26 Ononis spinosa**
Ononis spinosa - Dorniger Hauhechel P 0,5
liefern, Begleitpflanze für Staudenpflanzung,
Pflanzung wird gesondert vergütet.
Menge: 10,000 St

**01.08.27 Salvia pratensis**
Salvia pratensis - Wiesen-Salbei P 0,5
liefern, Begleitpflanze für Staudenpflanzung,
Pflanzung wird gesondert vergütet.
Menge: 15,000 St

**01.08.28 Satureja montana ssp. illyrica**
Satureja montana ssp. illyrica - Zwerg-Berg-Bohnenkraut P 0,5
liefern, Begleitpflanze für Staudenpflanzung,
Pflanzung wird gesondert vergütet.
Menge: 15,000 St

**01.08.29 Scabiosa ochroleuca**
Scabiosa ochroleuca - Gelbe Skabiose P 0,5
liefern, Begleitpflanze für Staudenpflanzung,
Pflanzung wird gesondert vergütet.
Menge: 18,000 St

**01.08.30 Silene vulgaris**
Silene vulgaris - Taubekropf-Leinkraut P 0,5
liefern, Begleitpflanze für Staudenpflanzung,
Pflanzung wird gesondert vergütet.
Menge: 188,000 St

**01.08.31 Solidago virgaurea**
Solidago virgaurea - Heimische Goldrute P 0,5
liefern, Begleitpflanze für Staudenpflanzung,
Pflanzung wird gesondert vergütet.
Menge: 188,000 St

*Hinweis: --- Bodendecker*
Bodendecker in Staudenpflanzung

Verteilung zwischen Leit- und Begleitstauden,
bis zum Rand der Pflanzfläche.

**01.08.32 Anthoxathum odoratum**
Anthoxathum odoratum - Ruchgras P 0,5
liefern, Bodendecker für Staudenpflanzung,
Pflanzung wird gesondert vergütet.
Menge: 264,000 St

**01.08.33 Briza media**
Briza media - Herz-Zittergras P 0,5
liefern, Bodendecker für Staudenpflanzung,
Pflanzung wird gesondert vergütet.
Menge: 45,000 St

**01.08.34 Campanula rotundifolia**
Campanula rotundifolia - Rundbl. Glockenblume P 0,5
liefern, Bodendecker für Staudenpflanzung,
Pflanzung wird gesondert vergütet.
Menge: 15,000 St

**01.08.35 Carex montana**
Carex montana - Berg-Segge P 0,5
liefern, Bodendecker für Staudenpflanzung,
Pflanzung wird gesondert vergütet.
Menge: 70,000 St

**01.08.36 Epimedium pinnatum ssp. colchicum**
Epimedium pinnatum ssp. colchicum - Elfenblume P 0,5
liefern, Bodendecker für Staudenpflanzung,
Pflanzung wird gesondert vergütet.
Menge: 30,000 St

**01.08.37 Luzula nivea**
Luzula nivea - Schnee-Hainsimse P 0,5
liefern, Bodendecker für Staudenpflanzung,
Pflanzung wird gesondert vergütet.
Menge: 30,000 St

**01.08.38 Melica ciliata**
Melica ciliata - Wimpern-Perlgras P 0,5
liefern, Bodendecker für Staudenpflanzung,
Pflanzung wird gesondert vergütet.
Menge: 210,000 St

**01.08.39 Potentilla neumanniana**
Potentilla neumanniana - Frühlings-Fingerkraut P 0,5
liefern, Bodendecker für Staudenpflanzung,
Pflanzung wird gesondert vergütet.
Menge: 15,000 St

**01.08.40 Stellaria hotostea**
Stellaria hotostea - Große Sternmiere P 0,5
liefern, Bodendecker für Staudenpflanzung,
Pflanzung wird gesondert vergütet.
Menge: 80,000 St

**01.08.41 Waldsteinia ternata**
Waldsteinia ternata - Golderdbeere P 0,5
liefern, Bodendecker für Staudenpflanzung,
Pflanzung wird gesondert vergütet.
Menge: 255,000 St

*Hinweis: --- Streupflanzen*
Streupflanzen in Staudenpflanzung

Unregelmäßige Verteilung in Gesamtfläche.

**01.08.42 Aquilegia vulgaris**
Aquilegia vulgaris - Akelei P 0,5
liefern, Streupflanze für Staudenpflanzung,
Pflanzung wird gesondert vergütet.
Menge: 50,000 St

**01.08.43 Campanula trachelium**
Campanula trachelium - Nessel-Glockenblume P 0,5
liefern, Streupflanze für Staudenpflanzung,
Pflanzung wird gesondert vergütet.
Menge: 112,000 St

**01.08.44 Dianthus carthusianorum**
Dianthus carthusianorum - Karthäuser-Nelke P 0,5
liefern, Streupflanze für Staudenpflanzung,
Pflanzung wird gesondert vergütet.
Menge: 5,000 St

**01.08.45 Echium vulgare**
Echium vulgare - Natternkopf P 0,5
liefern, Streupflanze für Staudenpflanzung,
Pflanzung wird gesondert vergütet.
Menge: 3,000 St

**01.08.46 Linum flavum `Compactum`**
Linum flavum `Compactum` - Gold-Flachs P 0,5
liefern, Streupflanze für Staudenpflanzung,
Pflanzung wird gesondert vergütet.
Menge: 5,000 St

**01.08.47 Melica ciliata**
Melica ciliata - Wimpern-Perlgras P 0,5
liefern, Bodendecker für Staudenpflanzung,
Pflanzung wird gesondert vergütet.
Menge: 5,000 St

**01.08.48 Origanum vulgare**
Origanum vulgare - Gewöhnl. Dost P 0,5
liefern, Streupflanze für Staudenpflanzung,
Pflanzung wird gesondert vergütet.
Menge: 12,000 St

**01.08.49 Verbascum nigrum**
Verbascum nigrum - Schwarze Königskerze P 0,5
liefern, Streupflanze für Staudenpflanzung,
Pflanzung wird gesondert vergütet.
Menge: 18,000 St

*Hinweis: --- Geophyten*
Geophyten in Staudenpflanzung

Unregelmäßige Verteilung in Gesamtfläche,
Pflanzung im Herbst.

**01.08.50 Anemone nemorosa**
Anemone nemorosa - Busch-Windröschen, Knolle
liefern, Geophyt für Staudenpflanzung,
Pflanzung wird gesondert vergütet.
Menge: 123,000 St

**01.08.51 Crocus korolkowii**
Crocus korolkowii - Taschkent-Krokus, Zwiebel 6/+
liefern, Geophyt für Staudenpflanzung,
Pflanzung wird gesondert vergütet.
Menge: 100,000 St

**01.08.52 Tulipa sylvestris**
Tulipa sylvestris - Weinberg-Tulpe, Zwiebel 5/+
liefern, Geophyt für Staudenpflanzung,
Pflanzung wird gesondert vergütet.
Menge: 90,000 St

#### Bereich 01.09 Grünflächen

**01.09.1 Baugrund Vegetationsflächen lockern**
Baugrund vor Auftrag der Vegetationstragschicht lockern,
kreuzweise durch Aufreissen, Tiefe 20 cm,
Homogenbereich B.1 und B.2
spätere Vegetationsflächen, Wurzelbereiche von Bestandsgehölze aussparen
Flächen eben und geneigt,
Anteil der nicht geneigten Flächen 70 %,
Neigung der Restfläche über 1:4 bis 1:2,
in nicht zusammenhängenden Flächen.
Steine ab 5 cm Durchmesser, Fremdkörper und schwer
verrottbare Pflanzenteile ablesen und laden,
anfallende Stoffe sind der Wiederverwertung zuzuführen,
einschl. Verwertungskosten.
Menge: 295,000 m²

**01.09.2 Baugrund Saatflächen lockern**
Baugrund vor Auftrag des Oberbodens lockern,
kreuzweise durch Aufreissen, Tiefe 10 cm,
Homogenbereich B.1 und B.2
spätere Rasen- und Wiesenflächen,
Wurzelbereiche von Bestandsgehölze aussparen
Flächen eben und geneigt,
Anteil der nicht geneigten Flächen 70 %,
Neigung der Restfläche über 1:4 bis 1:2,
in nicht zusammenhängenden Flächen.
Steine ab 5 cm Durchmesser, Fremdkörper und schwer
verrottbare Pflanzenteile ablesen und laden,
anfallende Stoffe sind der Wiederverwertung zuzuführen,
einschl. Verwertungskosten.
Menge: 820,000 m²

**01.09.3 Baumgrube verfüllen**
Baumgrube verfüllen,
mit vor Ort gleichmäßig gemischtem Substrat,
bestehend aus:
- 50 % sandiger Unterboden
- 40 % Kiesgemisch 0/45 mm
- 10 % Grüngut-Kompost
Schichtdicke bis ca. 100 cm,
nach Auftrag von 20 cm Substrat ist dies mit dem gelockerten Boden der Baumgrube zu mischen,
Substrat wärend dem Einbau nur standfest verdichten.
Menge: 16,000 m³

**01.09.4 Baumgrube Bodenverbesserung**
Bodenverbesserung der Baumgrube,
mit Gemisch aus 5 kg Bodenaktivator und
1 kg organischer NPK-Baumdünger pro m2,
Bodenaktivator bestehend aus Meeresalgenkalk, Tonmineralen,
Urgesteinsmehlen, Spurenelementen wie Magnesium, Calcium, Eisen, Schwefel, Jod, Mangan, Zink, Bor, Kupfer, Molybdän, Kobalt, Kieselsäure, sowie ca. 35 % organische Substanz.
Baumdünger 6 % N, 4 % P2O5, 5 % K2O (Kalium pflanzlicher Herkunft).
Frei von wasserlöslichen Stickstoffdüngern, Hühnerdung und schwermetallhaltigem Ledermehl.
Beim Verfüllen der Baumgruben der Positionen vor einarbeiten.
Abrechnung nach Anzahl der neu gepflanzen Bäume.
Menge: 9,000 St

**01.09.5 Oberbodenmiete von unerw. Aufwuchs säubern**
Oberbodenmiete von unerwünschtem Gras-Kraut-Aufwuchs säubern, Homogenbereich O.1
Boden auflockern und Aufwuchs ablesen,
einschließlich abräumen von Wurzeln > 1 cm Durchmesser,
Böschungsneigungen ca. 1:2,
Anfallende Stoffe sind zu laden und zu verwerten,
einschl. Verwertungskosten.
Abrechnung nach bearbeiteter Fläche.
Menge: 100,000 m²

**01.09.6 Oberboden liefern**
Oberboden liefern und abladen,
für Homogenbereich O.1
sandig, humoser Lössboden,
organischer Anteil > 15 %,
ohne Unrat, Steine und Wurzelstücke über 5 cm,
Mengenermittlung nach Lieferschein.
Menge: 100,000 m³

**01.09.7 Oberboden, gelagert, auftragen, Rasenfläche**
Oberboden, im Baustellenbereich zwischengelagert,
profilgerecht auftragen für Rasenflächen,
Auftragsdicke 20 cm, Homogenbereich O.1
Flächen eben und geneigt,
Anteil der nicht geneigten Flächen 80 %,
Neigung der Restfläche über 1:4 bis 1:2,
in zusammenhängenden Flächen,
Mengenermittlung nach Aufmaß an der Auftragstelle.
Menge: 120,000 m³

**01.09.8 Oberboden, gelagert, auftragen, Wiesenfläche**
Oberboden, im Baustellenbereich zwischengelagert,
profilgerecht auftragen für Wiesenflächen,
Auftragsdicke 15 cm, Homogenbereich O.1
Flächen eben und geneigt,
Anteil der nicht geneigten Flächen 80 %,
Neigung der Restfläche über 1:4 bis 1:2,
in zusammenhängenden Flächen,
Mengenermittlung nach Aufmaß an der Auftragstelle.
Menge: 36,000 m³

**01.09.9 Abmagerung Baugrund, Pflanzflächen ePFso**
Abmagerung des Baugrundes für Staudenpflanzung,
Pflanzfläche ePFso
Aufbringen und Einarbeiten von 10 cm Vorsieb,
Körnung 0/16 mm
Geneigte und nicht geneigte Flächen,
Anteil der nicht geneigten Flächen 20 %,
Neigung der Restfläche über 1:4 bis 1:2,
in nicht zusammenhängenden Flächen.
Menge: 30,000 m²

**01.09.10 Substrat für Pflanzfläche ePFso**
Substrat für Pflanzflächen herstellen, profilgerecht auftragen und planieren, Ebenheit + 2 cm, für Pflanzfläche ePFso
Gemisch aus:
70 % Schotter-Vorsieb 0/16 mm
25 % ungewaschener Sand 0/4 mm und
5% gütegesicherter Kompost 0/20 mm.
Homogenisiert und Struktur schonend gesiebt.

Schichtdicke im gesetzten Zustand / Endschichtdicke: 20 cm,
Sackungen sind zu berücksichtigen und in den EP miteinzukalkulieren.
Geneigte und nicht geneigte Flächen,
Anteil der nicht geneigten Flächen 20 %,
Neigung der Restfläche über 1:4 bis 1:2,
in nicht zusammenhängenden Flächen.
Menge: 6,000 m³

**01.09.11 Substrat für Pflanzfläche ePFhs**
Substrat für Pflanzfläche ePFhs
liefern und profilgerecht auftragen und planieren,
Ebenheit + 2 cm,
Mineralisches Baumsubstrat nicht überbaubar / tragfähig,
Obersubstrat auf Löß, Lava, Bims, Sand, Kompost - Basis
gemäß den Empfehlungen der FLL Empfehlungen für Baumpflanzungen Teil 1,
in homogener Mischung der Körnung 0-16 mm,
entmischungssicher zusammengesetzt,
offenporig, mit hohem Gesamtporenvolumen,
mit guter Nährstoffpufferung, mit hohen keimungs- u. wachstumsfördernden Eigenschaften,
mit hohem Wasserhaltevermögen bei guter Ableitung von Überschusswasser.

Schichtdicke im gesetzten Zustand / Endschichtdicke: 20 cm
die produktspezifische Sackung durch Verdichtung und Fördermethode bei losem Einbau gem. Angabe Hersteller ist bei der Liefer- und Einbaumenge zu berücksichtigen und in den EP miteinzukalkulieren.
Flächen eben und geneigt,
Anteil der nicht geneigten Flächen 30 %,
Neigung der Restfläche über 1:4 bis 1:2,
in nicht zusammenhängenden Flächen.
Menge: 40,000 m³

**01.09.12 Substrat für Pflanzfläche iPFhs, iPFass**
Substrat für Pflanzfläche iPFhs und iPFass,
wie Pos. vor, aber:
Schichtdicke im gesetzten Zustand / Endschichtdicke: 30-40 cm
Flächen eben und geneigt,
Anteil der nicht geneigten Flächen 30 %,
Neigung der Restfläche über 1:4 bis 1:2,
in nicht zusammenhängenden Flächen.
Menge: 27,000 m³

**01.09.13 Substrat für Pflanzfläche eiPFso**
Substrat für Pflanzfläche eiPFso
wie Pos vor, aber:
Schichtdicke im gesetzten Zustand / Endschichtdicke: 15 cm
Flächen eben
Menge: 2,500 m³

**01.09.14 Ansaatflächen planieren**
Rasen- und Wiesenfläche aus vorh. Oberboden unter Massenausgleich planieren, für Ansaat,
Homogenbereich O.1,
zulässige Abweichung von der Sollhöhe +/- 2 cm,
Flächen eben und geneigt,
Anteil der nicht geneigten Flächen 70 %,
Neigung der Restfläche über 1:4 bis 1:2,
Anschlüsse an Kanten, Wege- und Platzbeläge
oberflächengleich,
Steine von mehr als 5 cm Durchmesser und schwer
verrottbare Pflanzenteile ablesen,
Wurzel- und Dauerunkräuter wie z.B. Quecke, Winde oder
Ackerschachtelhalm entfernen,
anfallende Stoffe sind zu laden und der Wiederverwertung zuzuführen, einschl. Verwertungskosten.
Abrechnung nach bearbeiteter Fläche.

Der vorh. Oberboden darf nicht verdichtet werden!
Menge: 820,000 m²

**01.09.15 Rasen ansäen, Gebrauchsrasen RSM 2.2**
Rasen ansäen, Gebrauchsrasen,
RSM 2.2 - Trockenlagen -,
Saatgutmenge 25 g/m2,
Flächen eben,
in nicht zusammenhängenden Flächen.
Nachweis der Beschaffenheit durch Vorlage des
Mischungsnummernbescheides.
Abrechnung nach bearbeiteter Fläche.
Menge: 340,000 m²

**01.09.16 Rasen ansäen, Gebrauchsrasen RSM 2.4**
Rasen ansäen, Gebrauchsrasen,
RSM 2.4 - Kräuterrasen -,
Saatgutmenge 25 g/m2,
Flächen eben und geneigt,
Anteil der nicht geneigten Flächen 90 %,
Neigung der Restfläche über 1:4 bis 1:2,
in nicht zusammenhängenden Flächen.
Nachweis der Beschaffenheit durch Vorlage des
Mischungsnummernbescheides.
Abrechnung nach bearbeiteter Fläche.
Menge: 225,000 m²

**01.09.17 Rasen ansäen, Parkplatzrasen RSM 5.1**
Rasen ansäen, Parkplatzrasen,
RSM 5.1 - Parkplatzrasen -,
Saatgutmenge 15 g/m2,
Flächen eben, in Rasenfugensteine,
in nicht zusammenhängenden Flächen.
Nachweis der Beschaffenheit durch Vorlage des
Mischungsnummernbescheides.
Abrechnung nach bearbeiteter Fläche.
Menge: 12,000 m²

**01.09.18 Rasen ansäen, Landschaftsrasen RSM 7.4**
Rasen ansäen, Landschaftsrasen,
RSM 7.4 - Halbschatten -,
Saatgutmenge 20 g/m2,
Flächen eben und geneigt,
Anteil der nicht geneigten Flächen 20 %,
Neigung der Restfläche über 1:4 bis 1:2,
in nicht zusammenhängenden Flächen.
Nachweis der Beschaffenheit durch Vorlage des
Mischungsnummernbescheides.
Abrechnung nach bearbeiteter Fläche.
Menge: 110,000 m²

**01.09.19 Fertigrasen herstellen, Spielrasen**
Fertigrasen herstellen, Gebrauchsrasen,
RSM 2.3 - Spielrasen -,
Rollrasen fachgerecht verlegen in Bahnen mit
versetzten Fugen, zwischen Pflasterstreifen,
Flächen eben, nicht zusammenhängend,
Abrechnung nach bearbeiteter Fläche.
Menge: 20,000 m²

**01.09.20 Erosionsschutzmatte KG 400**
Erosionsschutzmatte aus Kokosgewebe einbauen,
Flächengewicht ca. 400 g/m2, Maschenweite ca. 2,5 x 2,5 cm,
Rollenbreite nach Wahl AN,
aus chemisch unbehandelten Kokosfasern zur Stabilisierung der Mulchschicht (Rindenmulch) in Bereichen mit Neigung steiler 1:2,5 einbauen.

Einbau gemäß Herstellerangabe mit eingeschlagenen Abschlüssen, auf sorgfältige Überlappungen der Bahnen ist zu achten,
einschl. aller notwendiger Schnitte,
Abrechnung nach Fläche eingebauter Erosionsschutzlage,
Überlappungen werden übermessen.
Menge: 155,000 m²

**01.09.21 Holzhaften für Erosionsschutzmatte**
Holzhaften zur Befestigung der Erosionsschutzmatte liefern und einbauen, Länge 20 cm,
aus unbehandeltem, FSC-zertifiziertem Holz,
Schaftquerschnitt ca. 10x20 mm, Querdübel ca. 50 mm,
Bedarf pro m2 ca. 2,5 Stk
Menge: 390,000 St

*Hinweis: Hinweis Pflanzung*
Hinweis für die nachfolgenden Positionen:

Pflanzen mit Transportschäden (Bruchschäden,
Wurzeltrocknung, Frost etc.) sowie Pflanzen mit nicht
fachgerechter Verpackung bzw. Ballierung dürfen nicht
gepflanzt werden.

Notwendig werdende Wässerungen, Schutzmaßnahmen etc.
sind vom AN in Absprache mit der Bauleitung / Objektüberwachung selbständig zu veranlassen und zu betreuen.
Sofort nach Anlieferung der Gehölze hat ein fachgerechter Kronenschnitt zum Ausgleich des Wurzelverlustes zu erfolgen.
Vor dem Aufbringen des Stammschutzanstriches sind im Beisein des AG sämtliche Gehölze auf Stammschäden zu untersuchen und vom AG freizugeben.
Gehölze mit Stammschäden werden nicht abgenommen und
müssen unverzüglich auf Kosten des AN ausgetauscht werden.
Eventuell anfallende Materialien sind zu entsorgen,
einschl. Entsorgungskosten.

Alle diese zusätzlichen Leistungen sind in die
Einheitspreise mit einzurechnen und werden nicht
gesondert vergütet.

**01.09.22 Solitärbaum pflanzen, StU 20/25**
Solitärbaum pflanzen,
Stammumfang über 20 bis 25 cm,
mit Drahtballen, in vorbereitete Pflanzfläche / -grube,
Pflanzung ca. 5 -10 cm über OK fertig um zu erwartende Setzungen auszugleichen.
Lieferung der Pflanzen wird gesondert vergütet.
Menge: 4,000 St

**01.09.23 Solitärbaum pflanzen, StU 16/18**
Solitärbaum pflanzen,
Stammumfang über 16 bis 18 cm,
mit Drahtballen, in vorbereitete Pflanzfläche / -grube,
Pflanzung ca. 5 -10 cm über OK fertig um zu erwartende Setzungen auszugleichen.
Lieferung der Pflanzen wird gesondert vergütet.
Menge: 5,000 St

**01.09.24 Pflanzenverankerung herstellen, Dreibock**
Pflanzenverankerung herstellen,
Pfahl-Dreibock, aus 3 Baumpfählen, senkrecht,
unbehandelt, mit Lattenrahmen,
Pfahllänge 350 cm,
Pfähle angespitzt, zylindrisch gefräst,
Zopfdicke 10 bis 12 cm,
Bindegurt aus Kokosstrick.
Anordnung der Pfähle gemäß Windrichtung.
Menge: 9,000 St

**01.09.25 Verdunstungs- und Rindenschutz, StU 20/25**
Verdunstungs- und Rindenschutz am Stamm herstellen,
mit Stammschutzanstrich einschl. Voranstrich,
mehrjährige (>= 5 Jahre) haftendene Stammschutzfarbe,
Farbton weiß.
Stammumfang über 20 bis 25 cm,
Höhe bis Kronenansatz. Stammhöhe bis 2,5 m.
Arbeitsablauf:
1. Stamm fachgerecht mittels Schleifvlies oder Spezialbürste verletzungsfrei reinigen.
2. Voranstrich satt auftragen und antrocknen lassen.
2. Hauptanstrich deckend auftragen.
Menge: 4,000 St

**01.09.26 Verdunstungs- und Rindenschutz, StU 16/18**
Verdunstungs- und Rindenschutz am Stamm herstellen,
mit Stammschutzanstrich einschl. Voranstrich,
mehrjährige (>= 5 Jahre) haftendene Stammschutzfarbe,
Farbton weiß.
Stammumfang über 16 bis 18 cm,
Höhe bis Kronenansatz. Stammhöhe bis 2,0 m.
Arbeitsablauf:
1. Stamm fachgerecht mittels Schleifvlies oder Spezialbürste verletzungsfrei reinigen.
2. Voranstrich satt auftragen und antrocknen lassen.
2. Hauptanstrich deckend auftragen.
Menge: 5,000 St

**01.09.27 Gießrand 75 cm, montieren und einbauen**
Gießrand zur Bewässerug montieren und einbauen,
für Baumpflanzungen,
Kunstoffbahn aus LDPE, über mehrere Jahre UV-beständig,
Dicke ca. 3 mm, Höhe gesamt 30 cm, Höhe eingebaut
im Mittel ca. 25 cm, herzustellender Durchmesser ca. 75 cm,
mittels Kupplungselement zur Verbindung der Enden.
Inkl. Kleinteile zur Montage und Erdarbeiten.
Menge: 9,000 St

**01.09.28 Stauden für Pflanzung vorbereiten**
Nachfolgende Stauden für die Pflanzung vorbereiten,
Stauden vor dem Auslegen:

- durchdringend wässern (min. 30 min vor Pflanzung)
- "Abrandeln" = Entfernen der oberen 1-2 cm des Topfballens,
  um dortiges Unkraut / Unkrautsamen zu entfernen
- "Ausputzen" = Entfernen von abgestorbenen Pflanzenteilen

Austopfen erst nach Auslage aller Pflanzen einer Fläche!
Menge: 2460,000 St

**01.09.29 Gerüstbildner-Staude pflanzen**
Gerüstbildner-Staude in Staudenpflanzung pflanzen,
Pflanzqualität P 0,5 / P 1
Anordnung in unregelmäßigen 3er Gruppen,
nicht am Rand der Pflanzfläche.

Austopfen und Pflanzen erst nach dem Verteilen aller Pflanzen.
Einschl. evtl. Einschneiden der Erosionsschutzmatte und durchdringende Wässerung nach der Pflanzung.
Menge: 75,000 St

**01.09.30 Begleitstaude pflanzen**
Begleitstaude in Staudenpflanzung pflanzen,
Pflanzqualität P 0,5
Anordnung in unregelmäßigen 5-9er Gruppen,
teilweise bis zum Rand der Pflanzfläche.

Austopfen und Pflanzen erst nach dem Verteilen aller Pflanzen.
Einschl. evtl. Einschneiden der Erosionsschutzmatte und durchdringende Wässerung nach der Pflanzung.
Menge: 818,000 St

**01.09.31 Streupflanze pflanzen**
Streupflanze in Staudenpflanzung pflanzen,
Pflanzqualität P 0,5
Unregelmäßige Verteilung in Gesamtfläche.

Austopfen und Pflanzen erst nach dem Verteilen aller Pflanzen.
Einschl. evtl. Einschneiden der Erosionsschutzmatte und durchdringende Wässerung nach der Pflanzung.
Menge: 210,000 St

**01.09.32 Bodendecker-Staude pflanzen**
Bodendecker-Staude in Staudenpflanzung pflanzen,
Pflanzqualität P 0,5
Verteilung zwischen Leit- und Begleitstauden,
bis zum Rand der Pflanzfläche.

Austopfen und Pflanzen erst nach dem Verteilen aller Pflanzen.
Einschl. evtl. Einschneiden der Erosionsschutzmatte und durchdringende Wässerung nach der Pflanzung.
Menge: 1014,000 St

**01.09.33 Geophyten pflanzen**
Geophyten in Staudenpflanzung pflanzen,
Pflanzqualität Knolle oder Zwiebel 5/+
Unregelmäßige Verteilung in Gesamtfläche.

Pflanzung im Herbst!
Menge: 313,000 St

**01.09.34 Ausgleichsdüngung Pflanzflächen**
Ausgleichsdüngung der Pflanzflächen
ePFhs, iPFhs und iPFass, sowie innerhalb von Gießrändern
und innerhalb von Pflanzenschutzmaßnahmen,
vor Auftrag der Mulchabdeckung der Pos. nach,
mit Hornspähne, Menge ca. 100 g/m2,
Flächen eben und geneigt,
Anteil der nicht geneigten Flächen 20 %,
Neigung der Restfläche über 1:4 bis 1:2.
Abrechnung nach bearbeiteter Fläche.
Menge: 265,000 m²

**01.09.35 Mulchabdeckung Rindenmulch**
Mulchabdeckung der Pflanzflächen
ePFhs, iPFhs und iPFass, sowie innerhalb von Gießrändern
und innerhalb von Pflanzenschutzmaßnahmen,
nach der Pflanzung, zum Schutz vor Verunkrauten, Austrocknen und Erosion, durch Abdecken mit Mulchmaterial aus Rindenmulch 0-20 mm, abgelagerte, gütegesicherte Ware (RAL),
Dicke der Mulchdecke 5 bis 7 cm in gesetztem Zustand.
Abrechnung nach bearbeiteter Fläche.
Menge: 265,000 m²

**01.09.36 Provisorische Einfriedung Vegetationsflächen**
Provisorische Einfriedung der Vegetationsflächen herstellen,
zur Sicherung bis zur Freigabe zur Benutzung/Bespielung,
bestehend aus Kunststoffzaun-Gittergewebe,
Farbe dunkelgrün,
Höhe 80 cm (Rollenware) und
Holzpfähle Durchm. 5/7 cm, Länge 150-175 cm,
Pfähle setzen im Abstand von ca. 2 m.
Befestigung des Gittergewebes an den Pfosten mit Kabelschnellbindern, einschl. Vorhalten,
anschließend komplett rückbauen und entfernen.
Genaue Lage in Abstimmung mit der Bauleitung.
Menge: 85,000 m

**01.09.37 Obstbaumschnitt Malus**
Kronenschnitt an Apfelbaum (Malus domestica) durchführen,
zur langfristigen Herstellung einer Pyramidenkrone,
Spitze freistellen, Leitäste formieren, Saftwaage herstellen,
Steiläste auf fruchtendes Holz ableiten,
Rückschnitt um max. 30 % des Kronenvolumens,
Ausführung durch Fachkraft mit Erfahrugng im Obstbaumschnitt (z.B. Fachwart).
Anfallendes Schnittgut der Entsorgung zuführen,
inkl. Entsorgungskosten.
Menge: 1,000 St

**01.09.38 Kiesfangleiste**
Kiesfangleiste für Dachbegrünung,
zur Trennung von Kies und Substrat,
entlang der Dachkante und im Bereich von Abläufen,
liefern und gemäß Herstellerangabe einbauen,
aus beständigem Aluminium oder Kunststoff,
auflastgehalten, wasserdurchlässig,
Höhe 12 cm,
inkl. (Eck-) Verbinder, Zuschnitte und Montagematerial,
Abrechnung nach Länge hergestellter Kiesfangleiste.
Menge: 50,000 m

**01.09.39 Kiesstreifen**
Traufstreifen herstellen,
für Kiesstreifen auf Dachbegrünung,
entlang der Dachkanten und im Bereich der Abläufe,
aus gewaschenem Donaukies,
Körnung 16/32 mm,
Schichtdicke 10 cm, Breite bis 50 cm,
Einbau in nicht zusammenhängenden Flächen.
Menge: 25,000 m²

**01.09.40 Vegetationstragschicht Dachbegrünung**
Substrat als Vegetationstragschicht liefern und einbauen,
für Dachbegrünungen (Pasarelle, Nebengebäude Herrenwaldhalle),
mineralisch-organisches Substrat für einfache Intensivbegrünungen, max. 1.500 kg/m3 (wassergesätt.),
maximale Waserkapazität 30-40 Vol-%,
pH-Wert ca. 6-8

Schichtdicke im gesetzten Zustand / Endschichtdicke: 10 cm,
Sackungen sind zu berücksichtigen und in den EP miteinzukalkulieren.
Abrechnung gemäß hergestellter Fläche.
Menge: 6,000 m³

**01.09.41 Keimauflage Dachbegrünung**
Keimauflage für die Ansaat der Dachbegrünung,
Keimbett aus zertifizierter Grüngut-Kompost,
Schichtdicke ca. 1-2 cm,
vor Anssat aufbringen und leicht einarbeiten
Menge: 1,000 m³

**01.09.42 Ansaat Dachbegrünung**
Ansaat für Dachbegrünungen herstellen,
(Pasarelle, Nebengebäude Herrenwaldhalle),
bestehend aus Regio-Saatgut, Urspruchsgebiet 16 "Unterbayrische Hügel- und Plattenregion",
50 % Kräutersaat ohne Gräser aus min. 30 Arten, 2 g/m2
inkl. Füllstoff zum Hochmischen auf 10 g/m2, und
50 % Sedumsprossen aus min. 4 Arten, 25 g/m2,
Kräutersaat und Sedumsprossen jeweils seperat aussäen und andrücken / walzen,
Aussaatzeitpunkt nach Empfehlung des Herstellers (normalerweise Spätsommer / Herbst),
Abrechnung gemäß hergestellter Fläche.
Menge: 58,000 m²

#### Bereich 01.10 Fertigstellungspflege

*Hinweis: Hinweis Fertigstellungspflege*
Hinweis zu Pflegeleistungen:

Die Fertigstellung von Gehölz- und Staudenpflanzungen
und Ansaaten erfolgt bis zum abnahmefähigen
Zustand durch die Fertigstellungspflege.
Diese hat zum Ziel, einen Zustand zu erreichen, der bei
anschließenden Pflegemaßnahmen nach DIN 18919 die
gesicherte Weiterentwicklung ermöglicht. Sie umfasst
alle Leistungen, die jeweils zur Erzielung eines
abnahmefähigen Zustandes erforderlich sind.

Für die Ausführung der Pflegearbeiten als
Fertigstellungspflege gilt die DIN 18916 bzw. 18917,
die erforderlichen Teilleistungen sind ohne besondere
Anordnung rechtzeitig auszuführen, vor oder spätestens 3 Tage nach Durchführung anzuzeigen und von der
Bauleitung nach der Ausführung zu bestätigen.
Für Pflegearbeiten, die nicht rechtzeitig angezeigt werden und dadurch nicht mehr geprüft werden können, besteht kein Anspruch auf Vergütung.
Pflegerapporte können durch zeitnah eingereichte Fotos (vorher / nachher) dokumentiert werden.

Die vorgesehenen Pflegeleistungen sind
durchschnittliche Regelannahmen und geben an, wie viele
Arbeitsgänge voraussichtlich erforderlich werden. Sind
witterungsbedingt weniger oder mehr Arbeitsgänge
erforderlich, werden die jeweils erforderlichen und
tatsächlich erbrachten Pflegegänge vergütet.

Ziel ist eine zeitnahe Erreichung des abnahmefähigen Zustandes, mindestens jedoch 1 Jahr nach Pflanzung.

Maßnahmen, die aufgrund vorhergegangener, nicht sachgemäßer Ausführung notwendig werden, sind nicht vergütungsfähig.
Dies betrifft z.B. mangelhafte Herstellung der Pflanzflächen, schlechte Pflanzenqualität, Mängel, die auf die Pflanzung zurückzuführen sind, abgeschwemmtes Saatgut etc.

**01.10.1 Baumpflanzung pflegen**
Baumpflanzung pflegen, nur Neupflanzungen,
Anzahl der Arbeitsgänge: 1 Arbeitsgang, 6 Mon. nach Pflanzung
Baumpfähle und -bindungen überprüfen und nachrichten,
Baumbindungen bei Bedarf neu herstellen,
Stammausschläge, trockene oder beschädigte Triebe und Äste abtrennen, Abrechnung nach Bäumen.
Menge: 9,000 St

**01.10.2 Wässern Baum**
Wässern der Baume, nur Neupflanzungen,
Anzahl Arbeitsgänge ca. 8
Mindestwassermenge je Arbeitsgang/St 150 l
(ca. 1,5x Füllen des Gießringes)
Natürliche Niederschläge sind bei der Bemessung der Arbeitsgänge nur zu berücksichtigen, wenn diese eine durchdringende Durchfeuchtung des Ballens zur Folge hatten,
Abrechnung nach bewässerten Einheiten.
Menge: 72,000 St

**01.10.3 Düngung Baum**
Düngung der Baume, nur Neupflanzungen,
Anzahl der Arbeitsgänge: 1, mit 200 g/Baum
mit pelletiertem, organischem Langzeitdünger,
aus biologischen Pflanzen- oder Tierresten.
nach Herstellerangaben ausbringen,
Ausbringung im ersten Frühjahr nach der Pflanzung.
Abrechnung nach Anzahl Bäume.
Menge: 9,000 St

**01.10.4 Pflanzfläche ePFso und eiPFso säubern**
Pflanzfläche ePFso und eiPFso von unerwünschtem Aufwuchs säubern,
Anzahl der Arbeitsgänge ca. 4
unerwünschten Aufwuchs und Dauerunkräuter
durch ausstechen entfernen, nicht hacken, trockene oder beschädigte Triebe abtrennen,
Gräser und dekorative, stehende Samenstände bis zum Rückschnitt belassen,
Abfall, sonstiger Unrat und Steine ab 5 cm Durchmesser
entfernen, Flächen eben und geneigt,
Anteil der nicht geneigten Flächen 30 %,
Neigung der Restfläche über 1:4 bis 1:2.
Anfallende Stoffe sind zu laden und zu entsorgen,
einschl. Entsorgungskosten.
Abrechnung nach bearbeiteter Fläche.

Eine häufige Durchführung der Pflegegänge wird empfohlen, um eine leichtere und schnellere Pflege (weniger tiefes Einwurzeln der Unkräuter) und ein bessere Optik zu erzielen.
Abstand zwischen den Pflegegängen 3-4 Wochen,
nach Absprache mit der Bauleitung.
Menge: 180,000 m²

**01.10.5 Pflanzflächen ePFhs, iPFhs und iPFass säubern**
Pflanzflächen ePFhs, iPFhs und iPFass von
unerwünschtem Aufwuchs säubern,
Anzahl der Arbeitsgänge ca. 3
unerwünschten Aufwuchs und Dauerunkräuter
durch ausstechen entfernen, nicht hacken, trockene oder beschädigte Triebe abtrennen, Gräser und dekorative, stehende Samenstände bis zum Rückschnitt belassen,
Abfall, sonstiger Unrat und Steine ab 5 cm Durchmesser
entfernen, Flächen eben und geneigt,
Anteil der nicht geneigten Flächen 20 %,
Neigung der Restfläche über 1:4 bis 1:2.
Anfallende Stoffe sind zu laden und zu entsorgen,
einschl. Entsorgungskosten.
Abrechnung nach bearbeiteter Fläche.

Eine häufige Durchführung der Pflegegänge wird empfohlen, um eine leichtere und schnellere Pflege (weniger tiefes Einwurzeln der Unkräuter) und ein bessere Optik zu erzielen.
Abstand zwischen den Pflegegängen 3-4 Wochen,
nach Absprache mit der Bauleitung.
Menge: 801,000 m²

**01.10.6 Wässern der Pflanzflächen**
Wässern der Pflanzflächen,
Anzahl Arbeitsgänge ca. 5
Mindestwassermenge je Arbeitsgang/m2 15 l.
Natürliche Niederschläge sind bei der Bemessung der Arbeitsgänge nur zu berücksichtigen, wenn diese eine durchdringende Durchfeuchtung des Wurzelbereichs zur Folge hatten, Abrechnung nach bearbeiteter Fläche.
Menge: 1475,000 m²

**01.10.7 Mulchschicht nachbessern Pflanzfl., Rindenmulch**
Mulchschicht der Pflanzflächen ePFhs, iPFhs und iPFass
nach zuvor durchgeführtem Pflegegang nachbessern,
Anzahl der Arbeitsgänge ca. 1 bei
durch kleinflächiges Aufbringen von Rindenmulch 0-20 mm, gütegesicherte Ware (RAL), zwischen den Stauden,
in Bereichen mit geringer Mulch-Auflage (< 3cm),
Auftragsdicke 3-5 cm,
nach Rücksprache mit der Bauleitung.
Menge: 265,000 m²

**01.10.8 Erosionsschutzmatte Kokosgewebe nachbessern**
Erosionsschutzmatte aus Kokosgewebe nachbessern,
vorhandene Matte in Teilbereichen nachrichten und
fehlende Holzhaften ergänzen.

Ausführung nach Rücksprache mit der Bauleitung.
Abrechnung nach bearbeiteter Fläche.
Menge: 155,000 m²

**01.10.9 Rückschnitt Staudenpflanzung ePFso und eiPFso**
Rückschnitt der Staudenpflanzung ePFso und eiPFso,
Rückschnitt auf ca. 5-15 cm ja nach Art,
Anzahl der Arbeitsgänge 1
Ausführung im Spätwinter (Ende Februar)
mit geeignetem Mähgerät, in Teilflächen,
Flächen eben und geneigt,
Anteil der nicht geneigten Flächen 30 %,
Neigung der Restfläche über 1:4 bis 1:2.
Anfallende Stoffe und Mähgut ist zu laden und zu entsorgen,
einschl. Entsorgungskosten.
Abrechnung nach bearbeiteter Fläche.
Menge: 45,000 m²

**01.10.10 Rückschnitt Staudenpflanzung ePFass, ePFhs**
Rückschnitt der Staudenpflanzung ePFhs, iPFhs und iPFass,
Rückschnitt auf ca. 5-15 cm ja nach Art,
Anzahl der Arbeitsgänge 1
Komplettmahd im Spätwinter (Ende Februar)
mit geeignetem Mähgerät, in Teilflächen,
Flächen eben und geneigt,
Anteil der nicht geneigten Flächen 20 %,
Neigung der Restfläche über 1:4 bis 1:2.
Anfallende Stoffe zerkleinern und gleichmäßig auf Fläche verteilen,
Abrechnung nach bearbeiteter Fläche.
Menge: 267,000 m²

**01.10.11 Dachbegrünung pflegen**
Dachbegrünung von unerwünschtem Aufwuchs säubern,
Anzahl der Arbeitsgänge ca. 2
unerwünschten Aufwuchs, Sämlinge und Dauerunkräuter
durch flaches Ausstechen oder vorsichtiges Herausziehen entfernen, nicht hacken,
trockene oder beschädigte Triebe abtrennen,
dekorative, stehende Samenstände bis zum Rückschnitt belassen,
Anfallende Stoffe sind zu laden und zu entsorgen,
einschl. Entsorgungskosten.
Abrechnung nach bearbeiteter Fläche.
Menge: 58,000 m²

**01.10.12 Wässern von Rasenfläche**
Wässern von Rasenflächen,
nur Neuansaatflächen und Fertigrasen,
Anzahl Arbeitsgänge ca. 5
Mindestwassermenge je Arbeitsgang/m2 15 l.
Natürliche Niederschläge sind bei der Bemessung der Arbeitsgänge nur zu berücksichtigen, wenn diese eine durchdringende Durchfeuchtung des Wurzelbereichs zur Folge hatten, Abrechnung nach bearbeiteter Fläche.
Menge: 2925,000 m²

**01.10.13 Wässern von Wiesenfläche**
Wässern von Wiesenflächen,
nur Neuansaatflächen,
Anzahl Arbeitsgänge ca. 3
Mindestwassermenge je Arbeitsgang/m2 15 l.
Natürliche Niederschläge sind bei der Bemessung der Arbeitsgänge nur zu berücksichtigen, wenn diese eine durchdringende Durchfeuchtung des Wurzelbereichs zur Folge hatten, Abrechnung nach bearbeiteter Fläche.
Menge: 720,000 m²

**01.10.14 Düngung Rasenfläche**
Düngung der Rasenfläche,
nur Neuansaatflächen und Fertigrasen,
Anzahl der Arbeitsgänge: 2, mit je 50 g/m2
mit pelletiertem, organischem Langzeitdünger,
aus biologischen Pflanzen- oder Tierresten.
nach Herstellerangaben ausbringen,
1. Arbeitsgang Frühjahr, 2. Arbeitsgang Spätsommer,

Anteil der nicht geneigten Flächen 90 %,
Neigung der Restfläche über 1:4 bis 1:2.
Schnittgut ist zu laden und zu entsorgen/verwerten,
einschl. Entsorgungskosten.
Abrechnung nach bearbeiteter Fläche.
Menge: 585,000 m²

**01.10.15 Mähen von Rasenfläche**
Mähen von Rasenflächen,
nur Neuansaatflächen und Fertigrasen,
Anzahl Arbeitsgänge ca. 5
Wuchshöhe 8-10 cm, Schnitthöhe 4 cm,
einschl. Auflockerung und Nachsaat von Fehlstellen,
Flächen eben und geneigt,
Anteil der nicht geneigten Flächen 90 %,
Neigung der Restfläche über 1:4 bis 1:2.
Schnittgut ist zu laden und zu entsorgen/verwerten,
einschl. Entsorgungskosten.
Abrechnung nach bearbeiteter Fläche.
Menge: 2925,000 m²

**01.10.16 Laub entfernen, zerkleinern**
Laub entfernen von Pflanz-, Rasen-, Wiesen- und Belagsflächen
ohne blasende oder saugende Geräte (Laubbläser),
nur bei Flächen mit Neupflanzung und Neuansaat,
Laub aufnehmen, fördern und zerkleinern
(z.B. mit Rasenmäher im Bereich der Rasenfläche).
Anzahl der Arbeitsgänge 2

Abrechnung nach bearbeiteter Fläche x Arbeitsgänge gem. Aufmaß.
Menge: 2984,000 m²

**01.10.17 Laub verteilen**
Zerkleinertes Laub von Pflanz-, Rasen- und Belagsflächen
in Vegetationsflächen zwischen der Bepflanzung verteilen:
in Pflanzfläche ePFhs, iPFhs und iPFass,
Anzahl der Arbeitsgänge 2

Abrechnung nach bearbeiteter Fläche x Arbeitsgänge gem. Aufmaß.
Menge: 534,000 m²

**01.10.18 Fugenpflege bei ungeb. Pflaster- / Plattenbelägen**
Fugenpflege bei allen ungebunden verlegten Betonpflasterbelägen durchführen,
nach der Abnahme und Inbetriebnahme der Flächen,
einschl. örtliche Begehungen zur Zustandskontrolle,
in regelmäßigen Abständen, mind. alle 12 Wochen,
mit Überprüfung der Fugen auf vollständige Füllung,
Zustandskontrolle und Durchführung der Pflege in gesonderten Arbeitsgängen nach Fertigstellung der Fläche bis 12 Monate nach Bauende.
Wenn beim jeweiligen Kontrollgang die Fugen oder Teile davon zu weniger als 80% der Steindicke gefüllt sind, ist bis zur vollständigen Füllung mit dem jeweils vorgesehenen Fugenmaterial nachzfugen.
Überschüssiges Fugenmaterial ist zu entfernen und zu entsorgen, einschl. Entsorgungskosten.
Anzahl der Arbeitsgänge 2

Abrechnung nach nachgefugter Fläche x Arbeitsgänge gem. Aufmaß. Ausführung in Abstimmung mit Bauleitung / Objektüberwachung.
Menge: 866,000 m²

#### Bereich 01.11 Stundenlohnarbeiten

*Hinweis: Verrechnungssatz für Arbeitskräfte:*
Verrechnungssatz für Arbeitskräfte:

Ausführung nur auf besondere Anordnung des AG.
Der Umfang der im Einzelfall zu erbringenden Leistungen
wird bei der Anordnung festgelegt.

Die nachstehenden Verrechnungssätze sind unter
Beachtung der preisrechtlichen Vorschriften zu
ermitteln und gelten unabhängig von der Anzahl der
abgerechneten Stunden. Sie haben den tatsächlichen Lohn
mit den Zuschlägen für Gemeinkosten, Sozialkassenbeiträge,
vermögenswirksamen Leistungen und dergleichen, sowie
Lohn- und Gehaltsnebenkosten zu enthalten.
Zuschläge für Nacht-, Sonn- und Feiertagsarbeiten sowie
für Überstunden werden gesondert vergütet.

**01.11.1 Arbeiter Mittellohn**
Arbeiter, anzusetzen ist der Mittellohn der auf der Baustelle beschäftigten Arbeitskräfte, eine Unterscheidung nach Qualifikation erfolgt nicht - der AN hat selbst dafür zu sorgen,
für die jeweilige Aufgabe einen geeigneten Mitarbeiter abzustellen.
Menge: 15,000 h

*Hinweis: Verrechnungssatz für Baugerät:*
Verrechnungssatz für Baugerät:

Ausführung nur auf besondere Anordnung des AG.

Der jeweilige Verrechnungssatz für Geräte bzw.
Fahrzeuge hat sämtliche Aufwendungen für den Einsatz,
insbesonders für Vorhalten, Betriebsstoffe, sowie
sämtliche Zuschläge und Kosten für das
Bedienungspersonal zu enthalten. Vorausgesetzt wird der
Einsatz des hierzu geschulten und zahlenmäßig
erforderlichen Personals. Eine Vergütung
besserqualifizierter Arbeitskräfte als erforderlich
wird nicht gewährt.

Hinweis:

m.B.= mit Bedienung

**01.11.2 Radlader bis 1.5 m3 Schaufelinhalt m.B.**
Menge: 5,000 h

**01.11.3 Radlader ab 1.5 m3 Schaufelinhalt m.B.**
Menge: 5,000 h

**01.11.4 Minibagger m.B.**
Menge: 5,000 h

**01.11.5 Bagger bis 7 to m.B**
Menge: 5,000 h

**01.11.6 Bagger ab 7 to m.B**
Menge: 1,000 h

**01.11.7 PKW LKW bis 3,5 t m.B.**
PKW oder LKW bis 3,5 t m.B.
Menge: 5,000 h

**01.11.8 LKW bis 7,5 t m.B.**
Menge: 1,000 h

**01.11.9 LKW ab 7,5 t m.B.**
Menge: 1,000 h

**01.11.10 Verdichtungsgerät m.B.**
Verdichtungsgerät, handgeführt m.B.
Menge: 1,000 h

**01.11.11 Handgeführte Kleingeräte**
Handgeführte Kleingeräte ohne Bedienung,
Rasenmäher, Trennschleifer, Bohrmaschine, Motorsäge etc.
Menge: 10,000 h

*Hinweis: Verrechnungssatz für Baustoffe:*
Verrechnungssatz für Baustoffe:

Ausführung nur auf besondere Anordnung des AG.

Der jeweilige Verrechnungssatz für Baustoffe hat die
Lieferung frei Baustelle einschließlich Transport zur
Verwendungsstelle, abladen und alle Zuschläge zu
umfassen.

**01.11.12 Beton C12/15**
Menge: 1,000 m³

**01.11.13 Beton C20/25**
Menge: 1,000 m³

**01.11.14 Zementsäcke**
Menge: 1,000 St

**01.11.15 Schotter 0/32**
Menge: 1,000 m³

**01.11.16 Schotter 8/16**
Menge: 1,000 m³

**01.11.17 Schotter 16/32**
Menge: 1,000 m³

**01.11.18 Kies 0/32**
Kies 0/32,
frei von löslichen Kalken
Menge: 1,000 m³

**01.11.19 Kies 16/32**
Kies 16/32,
frei von löslichen Kalken
Menge: 1,000 m³

**01.11.20 Splitt 2/5**
Edelsplitt 2/5, gew.
Menge: 1,000 m³

**01.11.21 Splitt 8/16**
Edelsplitt 8/16, gew.
Menge: 1,000 m³

**01.11.22 Begu-Schachtdeckel Kl. B**
Menge: 1,000 St

**01.11.23 Begu-Schachtdeckel Kl. D**
Menge: 1,000 St

**01.11.24 Ausgleichsring 6 cm**
Menge: 1,000 St

**01.11.25 Ausgleichsring 10 cm**
Menge: 1,000 St

### Titel 02 Schulgarten

#### Bereich 02.01 Rodungsarbeiten

**02.01.1 Bewachsene Fläche Rasen / Wiese mähen**
Bewachsene Fläche bearbeiten,
vorhandene Rasen- / Wiesenflächen mähen,
Bewuchshöhe 10 bis 50 cm,
Anteil der nicht geneigten Fläche 80 %,
Neigung der Restfläche über 1:4 bis 1:2,
in nicht zusammenhängenden Flächen,
Mähgut aufnehmen,
anfallende Stoffe sind zu laden und der Wiederverwertung zuzuführen, einschl. Verwertungskosten.
Abrechnung nach bearbeiteter Fläche.
Menge: 250,000 m²

**02.01.2 Pflanzl. Bodendecke abräumen, Wuchshöhe bis 50 cm**
Pflanzliche Bodendecke einschl. oberster Bodenschicht abräumen, Bewuchs Gras-Kraut-Aufwuchs,
Wuchshöhe bis 50 cm,
Schichtdicke Bodenschicht über 3 cm bis 5 cm,
in nicht zusammenhängenden Flächen,
anfallende Stoffe sind zu laden und der Wiederverwertung zuzuführen, einschl. Verwertungskosten.
Abrechnung nach bearbeiteter Fläche.
Menge: 50,000 m²

**02.01.3 Pflanzl. Bodendecke abräumen, Wuchshöhe > 50 bis 100 cm**
Pflanzliche Bodendecke einschl. oberster Bodenschicht abräumen, wie Pos. vor,
jedoch Wuchshöhe > 50 bis 100 cm.
Menge: 20,000 m²

**02.01.4 Gelände von Bewuchs freimachen, bis 100 cm**
Gelände von Bewuchs freimachen,
aus Hochstauden und Sträuchern,
einschl. Wurzelwerk/-stöcke roden,
Bewuchshöhe bis 100 cm.
in nicht zusammenhängenden Flächen,
anfallende Stoffe sind zu laden und der Wiederverwertung zuzuführen, einschl. Verwertungskosten.
Abrechnung nach bearbeiteter Fläche.
Menge: 20,000 m²

**02.01.5 Gelände von Bewuchs freimachen, > 100 cm**
Gelände von Bewuchs freimachen,
wie Pos. vor,
jedoch Wuchshöhe > 100 bis 300 cm.
Menge: 10,000 m²

**02.01.6 Zulage zur Pos. vor, Arbeiten im Wurzelbereich**
Zulage zur Pos. vor,
für Arbeiten im Wurzelbereich von Bestandsbäumen,
wurzelschonende Ausführung von Hand / mit Kleingerät,
verletzte Wurzeln sauber nachschneiden
Menge: 5,000 m²

**02.01.7 Einzelstrauch, mehrstämmig, roden, H 3-5 m**
Einzelstrauch, mehrstämmig, roden,
Strauchhöhe und -durchmesser jeweils ca. 3,0 bis 5,0 m,
einschl. Wurzelstock roden,
Anfallende Stoffe sind zu laden und der Wiederverwertung zuzuführen, einschl. Verwertungskosten.
Menge: 5,000 St

**02.01.8 Einzelstrauch, mehrstämmig, roden, H > 5 m**
Einzelstrauch, mehrstämmig, roden,
Strauchhöhe und -durchmesser ca. > 5 m,
einschl. Wurzelstock roden,
Anfallende Stoffe sind zu laden und der Wiederverwertung zuzuführen, einschl. Verwertungskosten.
Menge: 5,000 St

**02.01.9 Baum, roden, H bis 10 m**
Baum roden,
Höhe bis 10 m, Durchmesser bis 5 m,
Stammdurchmesser 10 bis 25 cm,
einschl. Wurzelstock roden,
Anfallende Stoffe sind zu laden und der Wiederverwertung zuzuführen, einschl. Verwertungskosten.
Menge: 1,000 St

**02.01.10 mehrst. Baum roden, H bis 10 m**
mehrst. Baum roden,
Höhe bis 10 m, Durchmesser bis 5 m,
Stammdurchmesser 10 bis 25 cm,
einschl. Wurzelstock roden,
Anfallende Stoffe sind zu laden und der Wiederverwertung zuzuführen, einschl. Verwertungskosten.
Menge: 5,000 St

**02.01.11 Platten Beton aufnehmen u. lagern**
Terrassenplatten aus Beton aufnehmen,
reinigen und im Baubereich auf Paletten geordnet und
gesichert lagern, Förderweg bis 200 m,
Länge bis 60 cm, Breite bis 40 cm, Dicke bis 6 cm,
verlegt in ungebundener Bauweise,
Ausführung in Abstimmung mit der Bauleitung / Objektüberwachung.
Menge: 5,000 m²

**02.01.12 Holzzaun abbrechen u. entsorgen**
Holzzaun abbrechen und entsorgen,
Lattenzaun verschraubt, Höhe 100 cm,
bestehend aus Halbrundlatten, B 5 cm, Querträger
halbrund, B 8 cm und Holzpfosten D 10 cm,
Pfostenabstand 2,0 bis 2,5 m,
einschl. Fundament aus Beton D 30 cm, H 50 cm,
Betonfundament aufbrechen.
Anfallende Stoffe sind sortiert zu laden und der Wiederverwertung zuzuführen, einschl. Verwertungskosten.
Menge: 60,000 m

**02.01.13 Baugelände abräumen, Bauschutt**
Baugelände abräumen,
von Bauschutt, mineralisch, unsortiert.
Abraummaterial kleinteilig verstreut über die Fläche verteilt,
in nicht zusammenhängenden Flächen.
Anfallende Stoffe sind einzusammeln, zu laden und
der Wiederverwertung zuzuführen, einschl. Verwertungskosten.
Abrechnung nach Wiegescheinen.
Menge: 1,000 t

**02.01.14 Baugelände abräumen, Mischmüll**
Baugelände abräumen,
wie Pos. vor,
jedoch Baustellenmischabfälle und Restmüll
aus Kunststoff, Pappe, Papier, Verpackungsreste, etc.
Menge: 0,500 t

**02.01.15 Baugelände abräumen, Holz, unbehandelt**
Baugelände abräumen,
wie Pos. vor,
jedoch Baustellenabbruchabfälle aus
Holz, unbehandelt.
Menge: 1,000 t

#### Bereich 02.02 Erdarbeiten

*Hinweis: Hinweis Homogenbereiche*
Homogenbereiche gemäß Bodengutachten
Blasy+Mader vom 23.06.2022:

Homogenbereich O.1 (Oberboden)
Dicke 10 - 40 cm
Bodengruppe nach DIN 18196: OU
Korngrößenverteilung:  0-8-1-1 bis 0-6-3-1
Anteil Steine und Blöcke:  0 %
Konsistenz Ic:  weich 0,5-0,7
Plastizitätszahl Ip:  5-15%
Lagerungsdichte:  -
Wichte feucht (kN/m3):  14-16
Cu (kN/m2):  10-20
organischer Anteil:  5-20 %
Wassergehalt:  20-30 %

Homogenbereich B.1 (Auffüllungen)
bis 1,25 bis 3,80 cm unter ehem. Geländeoberkante
Bodengruppe nach DIN 18196: GU-GU*
Korngrößenverteilung:  0-1-3-6 bis 0-2-3-5
Anteil Steine und Blöcke:  0-20 % / 0 %
Konsistenz Ic:  -
Plastizitätszahl Ip:  -
Lagerungsdichte:  mitteldicht bis dicht
Wichte feucht (kN/m3):  20-21
Cu (kN/m2):  10-50
organischer Anteil:  1-5 %
Wassergehalt:  10-15 %

Homogenbereich B.2 (Auensande)
bis 6,5 m unter Oberboden / Auffüllungen
Bodengruppe nach DIN 18196: SU, SU*
Korngrößenverteilung:  0-1-9-0 bis 0-3-6-1
Anteil Steine und Blöcke:  0-2 % / 0 %
Konsistenz Ic:  -
Plastizitätszahl Ip:  -
Lagerungsdichte:  locker bis mitteldicht
Wichte feucht (kN/m3):  19-20
Cu (kN/m2):  20-100
organischer Anteil:  0-2 %
Wassergehalt:  5-10 %

Homogenbereich B.3 (Molasse)
ab ca. 6,5 m unter GOK daher nicht relevant

**02.02.1 Suchgraben herstellen, Tiefe bis 1 m**
Suchgraben herstellen,
Boden zur Ermittlung der Lage von Kabeln und Leitungen und Erkundung und Beurteilung des vorh. Baugrunds
profilgerecht lösen, Homogenbereich B.1 und B.2
Bodenklasse 2-4 nach ehm. DIN 18300,
ab Geländeoberfläche
seitlich getrennt nach Schichten lagern, wiederverfüllen und verdichten,
in Handarbeit mit Maschinenunterstützung,
Grabenbreite bis 0,60 m, Aushubtiefe bis 1,00 m,
Einzellänge über 2 m bis 3 m.
Überschüssigen Aushub im Baubereich fördern,
unter Vegetationsflächen einbauen und verdichten.
Mengenermittlung nach Aufmaß an Abtragsprofilen.
Menge: 10,000 m

**02.02.2 Oberboden abtragen u. lagern**
Oberboden abtragen, fördern, laden und lagern,
im Baugebiet fachgerecht auf messbare Mieten setzen,
Homogenbereich O.1
Abtragsdicke ca. 10 bis 40 cm,
Anteil der nicht geneigten Fläche 50 %,
Neigung der Restfläche über 1:4 bis 1:2,
in nicht zusammenhängenden Flächen.
Förderweg bis 100 m.
Mengenermittlung nach Aufmaß an Abtragprofilen.
Menge: 80,000 m³

**02.02.3 Oberboden abtragen u. entsorgen**
Oberboden profilgerecht abtragen,
laden und entsorgen
Homogenbereich O.1
einschl. Entsorgungskosten.
Oberboden mit Wurzeln durchsetzt,
Abtragsdicke ca. 10 bis 40 cm,
Anteil der nicht geneigten Fläche 50 %,
Neigung der Restfläche über 1:4 bis 1:2,
in nicht zusammenhängenden Flächen.
Oberboden für den Wiedereinbau ungeeignet,
Beurteilung vor Entsorgung mit Bauleitung /
Objektüberwachung vor Ort,
Mengenermittlung nach Aufmaß an Abtragprofilen.
Menge: 10,000 m³

**02.02.4 Zulage für Oberboden abtragen, von Hand**
Zulage für Oberboden abtragen, der Pos. vor,
Homogenbereich O.1
für kleinteiligen Aushub und Einbau in Handarbeit
mit Maschinenunterstützung,
unter erschwerten Bedingungen,
für Aushub im Wurzelbereich (= Kronenbereich) von Bäumen und Vegetationsbeständen,
unter Beachtung der einschlägigen Vorschriften.
Menge: 5,000 m³

**02.02.5 Boden für Baumgruben ausheben**
Boden für Baumgruben profilgerecht ausheben,
Homogenbereich B.1 und B.2
Bodenklasse 2-4 nach ehm. DIN 18300,
Aushubtiefe bis 1,50 m,
in Grünfläche L/B: 1,5 x 1,5 m
in Belagsfläche gemäß Umgriff Pflanzbeet,
Ausführung Wände abgeschrägt ca. 70°,
Wände durch anritzen auflockern, Lockerungstiefe 5-10 cm,
Sohle 20 cm tief lockern
anfallendes Material laden und lagern,
Förderweg bis 200 m,
Mengenermittlung nach Aufmaß an Abtragprofilen.
Menge: 1,000 m³

**02.02.6 Erdbohrung in Baumgrube herstellen, verfüllen**
Erdbohrung in Baumgruben herstellen,
im Bereich bindiger, undurchlässiger Böden,
Tiefe 1,0 m, D 30 cm,
einschließlich Verfüllung mit Dränkies 0/45 mm,
anfallendes Material laden und lagern,
Förderweg bis 200 m,
Ausführung nur nach vorheriger Abstimmung mit Bauleitung /
Objektüberwachung vor Ort.
Menge: 2,000 St

#### Bereich 02.03 Pflanzenlieferung

*Hinweis: Hinweis Pflanzenlieferung*
Hinweis für die nachfolgenden Positionen:

Bei der Pflanzlieferung ausgeschriebene Arten- und Sortenauswahl zwingend einzuhalten. Bei Abweichungen ist unbedingt Rücksprache mit der Bauüberwachung zu halten.

Die Pflanzen sind nach DIN 18916 und den einschlägigen
Gütebestimmungen (FLL) in 1. Qualität in den verlangten
Größen zu liefern. Der AN garantiert für Sortenechtheit.
Die Pflanzen müssen regelmäßig verpflanzt sein
(Nachweis durch Quartierbuch), mit begleitenden
Schneidemaßnahmen. Das Jahr der letzten Verschulung ist
schriftlich anzugeben und darf nicht länger als vier
Vegetationsperioden zurückliegen.
Eine Überprüfung der vorgeschriebenen Verpflanzzeiten
mittels stichprobenartiger holzanalytischer
Untersuchung behält sich der AG vor.

Stauden- und Zwiebelpflanzen gem. DIN 18916, gem.
Gütebestimmungen für Stauden.
Die Pflanzen dürfen nicht aus Wildbeständen stammen.
Staudenqualität: Gesunde, kräftige Pflanzen, frei von
Schädlingsbefall, mit Ballen.

**02.03.1 Corylus colurna**
Corylus colurna - Baumhasel
SolB 4xv StU 20/25 h 400-500, b 150-200
liefern, Pflanzung wird gesondert vergütet.
Menge: 1,000 St

*Hinweis: --- Sträucher*

**02.03.2 Amelanchier `Ballerina`**
Amelanchier `Ballerina` - Felsenbirne
Str 3xv Co 80-100, liefern,
Pflanzung wird gesondert vergütet.
Menge: 2,000 St

**02.03.3 Aronia prunifolia `Viking`**
Aronia prunifolia `Viking` - Apfelbeere
Str 3xv Co 80-100, liefern,
Pflanzung wird gesondert vergütet.
Menge: 4,000 St

**02.03.4 Berberis vulgaris**
Berberis vulgaris - Gewöhnliche Berberitze
Str 2xv Co 60-100, liefern,
Pflanzung wird gesondert vergütet.
Menge: 2,000 St

**02.03.5 Cornus mas**
Cornus mas - Kornelkirsche
Str 3xv Co 80-100, liefern,
Pflanzung wird gesondert vergütet.
Menge: 1,000 St

**02.03.6 Corylus av. `Hallersche Riesen`**
Corylus av. `Hallersche Riesen` - Haselnuss
Str 2xv Co 60-100, liefern,
Pflanzung wird gesondert vergütet.
Menge: 2,000 St

**02.03.7 Corylus av. `Rotblättrige Zellernuss`**
Corylus av. `Rotblättrige Zellernuss` - Haselnuss
Str 2xv Co 60-100, liefern,
Pflanzung wird gesondert vergütet.
Menge: 2,000 St

**02.03.8 Crataegus monogyna**
Crataegus monogyna - Eingriffliger Weißdorn
Str 2xv Co 60-100, liefern,
Pflanzung wird gesondert vergütet.
Menge: 2,000 St

**02.03.9 Lonicera kamtschatica `Eisbär`**
Lonicera kamtschatica `Eisbär` - Sibirische Blaubeere
Str 3xv Co 80-100, liefern,
Pflanzung wird gesondert vergütet.
Menge: 4,000 St

**02.03.10 Ribes uva-crispa `Spinefree`**
Ribes uva-crispa `Spinefree` - Stachelbeere
C5, 3 Triebe, liefern,
Pflanzung wird gesondert vergütet.
Menge: 3,000 St

**02.03.11 Ribes rubrum `Rovanda`**
Ribes rubrum `Rovanda` - Johannisbeere
C5, 3 Triebe, liefern,
Pflanzung wird gesondert vergütet.
Menge: 3,000 St

**02.03.12 Ribes rubrum `Jonkher van Tets`**
Ribes rubrum `Jonkher van Tets` - Johannisbeere
C5, 3 Triebe, liefern,
Pflanzung wird gesondert vergütet.
Menge: 3,000 St

**02.03.13 Rosa rubiginosa**
Rosa rubiginosa - Wein-Rose
Str 2xv Co 60-100, liefern,
Pflanzung wird gesondert vergütet.
Menge: 4,000 St

**02.03.14 Rubus idaeus `Polka`**
Rubus idaeus `Polka` - Himbeere
C2 40-60, liefern,
Pflanzung wird gesondert vergütet.
Menge: 6,000 St

#### Bereich 02.04 Grünflächen

**02.04.1 Baugrund Saatflächen lockern**
Baugrund vor Auftrag des Oberbodens lockern,
kreuzweise durch Aufreissen, Tiefe 10 cm,
Homogenbereich B.1 und B.2
spätere Rasen- und Wiesenflächen,
Wurzelbereiche von Bestandsgehölze aussparen
Flächen eben und geneigt,
Anteil der nicht geneigten Flächen 70 %,
Neigung der Restfläche über 1:4 bis 1:2,
in nicht zusammenhängenden Flächen.
Steine ab 5 cm Durchmesser, Fremdkörper und schwer
verrottbare Pflanzenteile ablesen und laden,
anfallende Stoffe sind der Wiederverwertung zuzuführen,
einschl. Verwertungskosten.
Menge: 255,000 m²

**02.04.2 Baumgrube verfüllen**
Baumgrube verfüllen,
mit vor Ort gleichmäßig gemischtem Substrat,
bestehend aus:
- 50 % sandiger Unterboden
- 40 % Kiesgemisch 0/45 mm
- 10 % Grüngut-Kompost
Schichtdicke bis ca. 100 cm,
nach Auftrag von 20 cm Substrat ist dies mit dem gelockerten Boden der Baumgrube zu mischen,
Substrat wärend dem Einbau nur standfest verdichten.
Menge: 1,000 m³

**02.04.3 Baumgrube Bodenverbesserung**
Bodenverbesserung der Baumgrube,
mit Gemisch aus 5 kg Bodenaktivator und
1 kg organischer NPK-Baumdünger pro m2,
Bodenaktivator bestehend aus Meeresalgenkalk, Tonmineralen,
Urgesteinsmehlen, Spurenelementen wie Magnesium, Calcium, Eisen, Schwefel, Jod, Mangan, Zink, Bor, Kupfer, Molybdän, Kobalt, Kieselsäure, sowie ca. 35 % organische Substanz.
Baumdünger 6 % N, 4 % P2O5, 5 % K2O (Kalium pflanzlicher Herkunft).
Frei von wasserlöslichen Stickstoffdüngern, Hühnerdung und schwermetallhaltigem Ledermehl.
Beim Verfüllen der Baumgruben der Positionen vor einarbeiten.
Abrechnung nach Anzahl der neu gepflanzen Bäume.
Menge: 1,000 St

**02.04.4 Oberboden, gelagert, auftragen, Rasenfläche**
Oberboden, im Baustellenbereich zwischengelagert,
profilgerecht auftragen für Rasenflächen,
Auftragsdicke 20 cm, Homogenbereich O.1
Flächen eben und geneigt,
Anteil der nicht geneigten Flächen 80 %,
Neigung der Restfläche über 1:4 bis 1:2,
in zusammenhängenden Flächen,
Mengenermittlung nach Aufmaß an der Auftragstelle.
Menge: 26,000 m³

**02.04.5 Ansaatflächen planieren**
Rasen- und Wiesenfläche aus vorh. Oberboden unter Massenausgleich planieren, für Ansaat,
Homogenbereich O.1,
zulässige Abweichung von der Sollhöhe +/- 2 cm,
Flächen eben und geneigt,
Anteil der nicht geneigten Flächen 70 %,
Neigung der Restfläche über 1:4 bis 1:2,
Anschlüsse an Kanten, Wege- und Platzbeläge
oberflächengleich,
Steine von mehr als 5 cm Durchmesser und schwer
verrottbare Pflanzenteile ablesen,
Wurzel- und Dauerunkräuter wie z.B. Quecke, Winde oder
Ackerschachtelhalm entfernen,
anfallende Stoffe sind zu laden und der Wiederverwertung zuzuführen, einschl. Verwertungskosten.
Abrechnung nach bearbeiteter Fläche.

Der vorh. Oberboden darf nicht verdichtet werden!
Menge: 255,000 m²

**02.04.6 Rasen ansäen, Gebrauchsrasen RSM 2.4**
Rasen ansäen, Gebrauchsrasen,
RSM 2.4 - Kräuterrasen -,
Saatgutmenge 25 g/m2,
Flächen eben und geneigt,
Anteil der nicht geneigten Flächen 90 %,
Neigung der Restfläche über 1:4 bis 1:2,
in nicht zusammenhängenden Flächen.
Nachweis der Beschaffenheit durch Vorlage des
Mischungsnummernbescheides.
Abrechnung nach bearbeiteter Fläche.
Menge: 255,000 m²

*Hinweis: Hinweis Pflanzung*
Hinweis für die nachfolgenden Positionen:

Pflanzen mit Transportschäden (Bruchschäden,
Wurzeltrocknung, Frost etc.) sowie Pflanzen mit nicht
fachgerechter Verpackung bzw. Ballierung dürfen nicht
gepflanzt werden.

Notwendig werdende Wässerungen, Schutzmaßnahmen etc.
sind vom AN in Absprache mit der Bauleitung / Objektüberwachung selbständig zu veranlassen und zu betreuen.
Sofort nach Anlieferung der Gehölze hat ein fachgerechter Kronenschnitt zum Ausgleich des Wurzelverlustes zu erfolgen.
Vor dem Aufbringen des Stammschutzanstriches sind im Beisein des AG sämtliche Gehölze auf Stammschäden zu untersuchen und vom AG freizugeben.
Gehölze mit Stammschäden werden nicht abgenommen und
müssen unverzüglich auf Kosten des AN ausgetauscht werden.
Eventuell anfallende Materialien sind zu entsorgen,
einschl. Entsorgungskosten.

Alle diese zusätzlichen Leistungen sind in die
Einheitspreise mit einzurechnen und werden nicht
gesondert vergütet.

**02.04.7 Solitärbaum pflanzen, StU 20/25**
Solitärbaum pflanzen,
Stammumfang über 20 bis 25 cm,
mit Drahtballen, in vorbereitete Pflanzfläche / -grube,
Pflanzung ca. 5 -10 cm über OK fertig um zu erwartende Setzungen auszugleichen.
Lieferung der Pflanzen wird gesondert vergütet.
Menge: 1,000 St

**02.04.8 Strauch pflanzen**
Strauch pflanzen,
mD / im Container, bis 80-100,
in herzustellendes Pflanzloch,
Lieferung der Pflanzen wird gesondert vergütet.
Menge: 38,000 St

**02.04.9 Pflanzenverankerung herstellen, Dreibock**
Pflanzenverankerung herstellen,
Pfahl-Dreibock, aus 3 Baumpfählen, senkrecht,
unbehandelt, mit Lattenrahmen,
Pfahllänge 350 cm,
Pfähle angespitzt, zylindrisch gefräst,
Zopfdicke 10 bis 12 cm,
Bindegurt aus Kokosstrick.
Anordnung der Pfähle gemäß Windrichtung.
Menge: 1,000 St

**02.04.10 Pflanzenschutz herstellen**
Pflanzenschutz herstellen,
zum Schutz der Sträucher vor Beschädigung,
aus 3 Baumpfählen, senkrecht,
unbehandelt, mit Lattenrahmen,
Pfahllänge ca. 100 cm, Zopfdicke ca. 5 cm,
Einschlagtiefe ca. 25 cm,
Pfähle angespitzt, zylindrisch gefräst,
Anordnung der Pfähle als gleichschenkliches Dreieck, Seitenlänge ca. 60 cm,
umspannt mit Sechseckgeflecht, Stahl verzinkt,
Höhe 75 cm, 13 x 0,7 mm, befestigt mit 3 Grampen
pro Pfahl.
Menge: 38,000 St

**02.04.11 Verdunstungs- und Rindenschutz, StU 20/25**
Verdunstungs- und Rindenschutz am Stamm herstellen,
mit Stammschutzanstrich einschl. Voranstrich,
mehrjährige (>= 5 Jahre) haftendene Stammschutzfarbe,
Farbton weiß.
Stammumfang über 20 bis 25 cm,
Höhe bis Kronenansatz. Stammhöhe bis 2,5 m.
Arbeitsablauf:
1. Stamm fachgerecht mittels Schleifvlies oder Spezialbürste verletzungsfrei reinigen.
2. Voranstrich satt auftragen und antrocknen lassen.
2. Hauptanstrich deckend auftragen.
Menge: 1,000 St

**02.04.12 Gießrand 75 cm, montieren und einbauen**
Gießrand zur Bewässerug montieren und einbauen,
für Baumpflanzungen,
Kunstoffbahn aus LDPE, über mehrere Jahre UV-beständig,
Dicke ca. 3 mm, Höhe gesamt 30 cm, Höhe eingebaut
im Mittel ca. 25 cm, herzustellender Durchmesser ca. 75 cm,
mittels Kupplungselement zur Verbindung der Enden.
Inkl. Kleinteile zur Montage und Erdarbeiten.
Menge: 1,000 St

#### Bereich 02.05 Fertigstellungspflege

*Hinweis: Hinweis Fertigstellungspflege*
Hinweis zu Pflegeleistungen:

Die Fertigstellung von Gehölz- und Staudenpflanzungen
und Ansaaten erfolgt bis zum abnahmefähigen
Zustand durch die Fertigstellungspflege.
Diese hat zum Ziel, einen Zustand zu erreichen, der bei
anschließenden Pflegemaßnahmen nach DIN 18919 die
gesicherte Weiterentwicklung ermöglicht. Sie umfasst
alle Leistungen, die jeweils zur Erzielung eines
abnahmefähigen Zustandes erforderlich sind.

Für die Ausführung der Pflegearbeiten als
Fertigstellungspflege gilt die DIN 18916 bzw. 18917,
die erforderlichen Teilleistungen sind ohne besondere
Anordnung rechtzeitig auszuführen, vor oder spätestens 3 Tage nach Durchführung anzuzeigen und von der
Bauleitung nach der Ausführung zu bestätigen.
Für Pflegearbeiten, die nicht rechtzeitig angezeigt werden und dadurch nicht mehr geprüft werden können, besteht kein Anspruch auf Vergütung.
Pflegerapporte können durch zeitnah eingereichte Fotos (vorher / nachher) dokumentiert werden.

Die vorgesehenen Pflegeleistungen sind
durchschnittliche Regelannahmen und geben an, wie viele
Arbeitsgänge voraussichtlich erforderlich werden. Sind
witterungsbedingt weniger oder mehr Arbeitsgänge
erforderlich, werden die jeweils erforderlichen und
tatsächlich erbrachten Pflegegänge vergütet.

Ziel ist eine zeitnahe Erreichung des abnahmefähigen Zustandes, mindestens jedoch 1 Jahr nach Pflanzung.

Maßnahmen, die aufgrund vorhergegangener, nicht sachgemäßer Ausführung notwendig werden, sind nicht vergütungsfähig.
Dies betrifft z.B. mangelhafte Herstellung der Pflanzflächen, schlechte Pflanzenqualität, Mängel, die auf die Pflanzung zurückzuführen sind, abgeschwemmtes Saatgut etc.

**02.05.1 Baumpflanzung pflegen**
Baumpflanzung pflegen, nur Neupflanzungen,
Anzahl der Arbeitsgänge: 1 Arbeitsgang, 6 Mon. nach Pflanzung
Baumpfähle und -bindungen überprüfen und nachrichten,
Baumbindungen bei Bedarf neu herstellen,
Stammausschläge, trockene oder beschädigte Triebe und Äste abtrennen, Abrechnung nach Bäumen.
Menge: 1,000 St

**02.05.2 Wässern Baum**
Wässern der Baume, nur Neupflanzungen,
Anzahl Arbeitsgänge ca. 8
Mindestwassermenge je Arbeitsgang/St 150 l
(ca. 1,5x Füllen des Gießringes)
Natürliche Niederschläge sind bei der Bemessung der Arbeitsgänge nur zu berücksichtigen, wenn diese eine durchdringende Durchfeuchtung des Ballens zur Folge hatten,
Abrechnung nach bewässerten Einheiten.
Menge: 8,000 St

**02.05.3 Düngung Baum**
Düngung der Baume, nur Neupflanzungen,
Anzahl der Arbeitsgänge: 1, mit 200 g/Baum
mit pelletiertem, organischem Langzeitdünger,
aus biologischen Pflanzen- oder Tierresten.
nach Herstellerangaben ausbringen,
Ausbringung im ersten Frühjahr nach der Pflanzung.
Abrechnung nach Anzahl Bäume.
Menge: 1,000 St

**02.05.4 Wässern Sträucher**
Wässern der Sträucher, nur Neupflanzungen,
Anzahl Arbeitsgänge ca. 8 pro Strauch
Mindestwassermenge je Arbeitsgang/St 25 l
(ca. 0,5x Füllen des Gießringes)
Natürliche Niederschläge sind bei der Bemessung der Arbeitsgänge nur zu berücksichtigen, wenn diese eine durchdringende Durchfeuchtung des Ballens zur Folge hatten,
Abrechnung nach bewässerten Einheiten.
Menge: 304,000 St

**02.05.5 Düngung Sträucher**
Düngung der Sträucher, nur Neupflanzungen,
Anzahl der Arbeitsgänge: 1, mit 50 g/Strauch
mit pelletiertem, organischem Langzeitdünger,
aus biologischen Pflanzen- oder Tierresten.
nach Herstellerangaben ausbringen,
Ausbringung im ersten Frühjahr nach der Pflanzung.
Abrechnung nach Anzahl Sträucher.
Menge: 38,000 St

**02.05.6 Wässern von Rasenfläche**
Wässern von Rasenflächen,
nur Neuansaatflächen und Fertigrasen,
Anzahl Arbeitsgänge ca. 5
Mindestwassermenge je Arbeitsgang/m2 15 l.
Natürliche Niederschläge sind bei der Bemessung der Arbeitsgänge nur zu berücksichtigen, wenn diese eine durchdringende Durchfeuchtung des Wurzelbereichs zur Folge hatten, Abrechnung nach bearbeiteter Fläche.
Menge: 1275,000 m²

**02.05.7 Düngung Rasenfläche**
Düngung der Rasenfläche,
nur Neuansaatflächen und Fertigrasen,
Anzahl der Arbeitsgänge: 2, mit je 50 g/m2
mit pelletiertem, organischem Langzeitdünger,
aus biologischen Pflanzen- oder Tierresten.
nach Herstellerangaben ausbringen,
1. Arbeitsgang Frühjahr, 2. Arbeitsgang Spätsommer,

Anteil der nicht geneigten Flächen 90 %,
Neigung der Restfläche über 1:4 bis 1:2.
Schnittgut ist zu laden und zu entsorgen/verwerten,
einschl. Entsorgungskosten.
Abrechnung nach bearbeiteter Fläche.
Menge: 255,000 m²

**02.05.8 Mähen von Rasenfläche**
Mähen von Rasenflächen,
nur Neuansaatflächen und Fertigrasen,
Anzahl Arbeitsgänge ca. 5
Wuchshöhe 8-10 cm, Schnitthöhe 4 cm,
einschl. Auflockerung und Nachsaat von Fehlstellen,
Flächen eben und geneigt,
Anteil der nicht geneigten Flächen 90 %,
Neigung der Restfläche über 1:4 bis 1:2.
Schnittgut ist zu laden und zu entsorgen/verwerten,
einschl. Entsorgungskosten.
Abrechnung nach bearbeiteter Fläche.
Menge: 1275,000 m²

#### Bereich 02.06 Stundenlohnarbeiten

*Hinweis: Verrechnungssatz für Arbeitskräfte:*
Verrechnungssatz für Arbeitskräfte:

Ausführung nur auf besondere Anordnung des AG.
Der Umfang der im Einzelfall zu erbringenden Leistungen
wird bei der Anordnung festgelegt.

Die nachstehenden Verrechnungssätze sind unter
Beachtung der preisrechtlichen Vorschriften zu
ermitteln und gelten unabhängig von der Anzahl der
abgerechneten Stunden. Sie haben den tatsächlichen Lohn
mit den Zuschlägen für Gemeinkosten, Sozialkassenbeiträge,
vermögenswirksamen Leistungen und dergleichen, sowie
Lohn- und Gehaltsnebenkosten zu enthalten.
Zuschläge für Nacht-, Sonn- und Feiertagsarbeiten sowie
für Überstunden werden gesondert vergütet.

**02.06.1 Arbeiter Mittellohn**
Arbeiter, anzusetzen ist der Mittellohn der auf der Baustelle beschäftigten Arbeitskräfte, eine Unterscheidung nach Qualifikation erfolgt nicht - der AN hat selbst dafür zu sorgen,
für die jeweilige Aufgabe einen geeigneten Mitarbeiter abzustellen.
Menge: 5,000 h

*Hinweis: Verrechnungssatz für Baugerät:*
Verrechnungssatz für Baugerät:

Ausführung nur auf besondere Anordnung des AG.

Der jeweilige Verrechnungssatz für Geräte bzw.
Fahrzeuge hat sämtliche Aufwendungen für den Einsatz,
insbesonders für Vorhalten, Betriebsstoffe, sowie
sämtliche Zuschläge und Kosten für das
Bedienungspersonal zu enthalten. Vorausgesetzt wird der
Einsatz des hierzu geschulten und zahlenmäßig
erforderlichen Personals. Eine Vergütung
besserqualifizierter Arbeitskräfte als erforderlich
wird nicht gewährt.

Hinweis:

m.B.= mit Bedienung

**02.06.2 Radlader bis 1.5 m3 Schaufelinhalt m.B.**
Menge: 1,000 h

**02.06.3 Radlader ab 1.5 m3 Schaufelinhalt m.B.**
Menge: 1,000 h

**02.06.4 Minibagger m.B.**
Menge: 1,000 h

**02.06.5 Bagger bis 7 to m.B**
Menge: 1,000 h

**02.06.6 Bagger ab 7 to m.B**
Menge: 1,000 h

**02.06.7 PKW LKW bis 3,5 t m.B.**
PKW oder LKW bis 3,5 t m.B.
Menge: 5,000 h

**02.06.8 LKW bis 7,5 t m.B.**
Menge: 1,000 h

**02.06.9 LKW ab 7,5 t m.B.**
Menge: 1,000 h

**02.06.10 Verdichtungsgerät m.B.**
Verdichtungsgerät, handgeführt m.B.
Menge: 1,000 h

**02.06.11 Handgeführte Kleingeräte**
Handgeführte Kleingeräte ohne Bedienung,
Rasenmäher, Trennschleifer, Bohrmaschine, Motorsäge etc.
Menge: 5,000 h

*Hinweis: Verrechnungssatz für Baustoffe:*
Verrechnungssatz für Baustoffe:

Ausführung nur auf besondere Anordnung des AG.

Der jeweilige Verrechnungssatz für Baustoffe hat die
Lieferung frei Baustelle einschließlich Transport zur
Verwendungsstelle, abladen und alle Zuschläge zu
umfassen.

**02.06.12 Beton C12/15**
Menge: 1,000 m³

**02.06.13 Beton C20/25**
Menge: 1,000 m³

**02.06.14 Zementsäcke**
Menge: 1,000 St

**02.06.15 Schotter 0/32**
Menge: 1,000 m³

**02.06.16 Schotter 8/16**
Menge: 1,000 m³

**02.06.17 Schotter 16/32**
Menge: 1,000 m³

**02.06.18 Kies 0/32**
Kies 0/32,
frei von löslichen Kalken
Menge: 1,000 m³

**02.06.19 Kies 16/32**
Kies 16/32,
frei von löslichen Kalken
Menge: 1,000 m³

**02.06.20 Splitt 2/5**
Edelsplitt 2/5, gew.
Menge: 1,000 m³

**02.06.21 Splitt 8/16**
Edelsplitt 8/16, gew.
Menge: 1,000 m³

**02.06.22 Begu-Schachtdeckel Kl. B**
Menge: 1,000 St

**02.06.23 Begu-Schachtdeckel Kl. D**
Menge: 1,000 St

**02.06.24 Ausgleichsring 6 cm**
Menge: 1,000 St

**02.06.25 Ausgleichsring 10 cm**
Menge: 1,000 St
